# UKA_OIPINF-LV
Angebotsaufforderung (GAEB DA XML 3.2, DA83)
Projekt: 20-087
Währung: EUR
Erstellt mit: GXML Toolbox V3.3 R20220330, ORCA AVA 25.0.5 - Professional Edition 25.00.05, 17.12.2025

## Vorbemerkungen
Vorbemerkungen

Allgemeine Regelungen für Bauarbeiten jeder Art DIN 18299

Hinweis:

Soweit in der Leistungsbeschreibung auf Technische Spezifikationen, z.B. nationale Normen, mit denen Europäische Normen umgesetzt werden, europäische
technische Zulassungen, gemeinsame technische Spezifikationen, internationale Normen, Bezug genommen wird, werden auch ohne den ausdrücklichen
Zusatz: "oder gleichwertig", immer gleichwertige Technische Spezifikationen in Bezug genommen.

0.1 Angaben zur Baustelle

0.1.1 Lage der Baustelle, Umgebungsbedingungen, Zufahrtsmöglichkeiten
und Beschaffenheit der Zufahrt sowie etwaige Einschränkungen bei der Benutzung.

Die Maßnahme erfolgt auf dem Grundstück der Uniklinik RWTH Aachen in der Pauwelsstraße 30 (52074 Aachen).

Die Zufahrt zur Baustelle erfolgt über den Steinbergweg gegenüber der Hausnummer 29.

Ausführungspläne können beim Auftraggeber eingesehen werden.

0.1.2 Besondere Belastungen aus Immissionen sowie besondere klimatische oder betriebliche Bedingungen

keine Angabe

0.1.3 Art und Lage der baulichen Anlagen, z.B. auch Anzahl und Höhe der Geschosse

Im Infrastrukturprojekt des OIP-PNZ müssen die verschiedenen Gewerke aus dem Bestand zu den jeweiligen Technikzentralen und Anschlusspunkten geführt werden.Diese Befinden sich in den verschiedenen Etagen des UKA. Die genauen Positionen gehen aus den Plänen hervor.

0.1.4 Verkehrsverhältnisse auf der Baustelle, insbesondere
Verkehrsbeschränkungen.

Es ist mit Baustellenverkehr der Versorgungsträger sowie durch andere Gewerke zu rechnen.

0.1.5 Für den Verkehr freizuhaltende Flächen.

Alle Flächen außerhalb der Baufelder sowie die Zufahrtsstraße zum Gelände sind freizuhalten.

0.1.6 Art, Lage, Maße, und Nutzbarkeit von Transporteinrichtungen und Transportwegen, z.B. Montageöffnungen.

keine Angabe

0.1.7 Lage, Art, Anschlusswert und Bedingungen für das Überlassen von
Anschlüssen für Wasser, Energie und Abwasser.

Wasseranschlüsse und Stromanschlüsse werden vom AG zu Verfügung gestellt.

0.1.8 Lage und Ausmaß der dem Auftragnehmer für die Ausführung seiner Leistungen zur Benutzung oder Mitbenutzung überlassenen Flächen und Räume.

Lagerflächen sind in Abstimmung mit dem AG auf dem Baugelände teilweise vorhanden.

0.1.9 Bodenverhältnisse, Baugrund und seine Tragfähigkeit. Ergebnisse von Bodenuntersuchungen.

keine Angabe

0.1.10 Hydrologische Werte von Grundwasser und Gewässern. Art, Lage, Abfluss, Abflussvermögen und Hochwasserverhältnisse von Vorflutern. Ergebnisse von Wasseranalysen.

Keine Angabe

0.1.11 Besondere umweltrechtliche Vorschriften.

Keine Angabe

0.1.12 Besondere Vorgaben für die Entsorgung, z.B. besondere
Beschränkungen für die Beseitigung von Abwasser und Abfall.

Entsorgung

Der Begriff Entsorgung wird nachfolgend als Sammelbegriff für alle Arten der Abfallbehandlung verwendet. Als Abfälle werden nachfolgend die bei der Baumaßnahme durch den AN anfallenden Bau- und Abbruchabfälle bezeichnet. Dazu gehören auch Verpackungsmaterialien und ähnliches.

Entsorgung von Abfällen Allgemeine Regelungen

Anstelle des Formblatt 241 des Vergabehandbuches (VHB) gelten die
Regelungen dieser Vorbemerkung als Ergänzung der Aufforderung zur Abgabe
eines Angebots, Ergänzung der besonderen Vertragsbedingungen

Der Auftragnehmer wird sich bemühen, bei der Erbringung seiner Leistung
Abfälle zu vermeiden (Bemühensklausel).

Der Auftragnehmer hat die innerhalb seiner durchgeführten Arbeiten inkl. Anlieferung anfallenden
Abfälle zu entsorgen und dies in die Einheitspreise mit einzukalkulieren.

Die Planung und Steuerung des Bauablaufes für die Entsorgung liegt in der Verantwortung des Auftragnehmers.

0.1.13  Schutzgebiete oder Schutzzeiten im Bereich der Baustelle, z.B. wegen Forderungen des Gewässer-, Boden-, Natur-, Landschafts- oder Immissionsschutzes; vorliegende Fachgutachten oder dergleichen

keine Angabe

0.1.14 Art und Umfang des Schutzes von Bäumen, Pflanzenbeständen, Vegetationsflächen, Bauteilen, Bauwerken, Grenzsteinen und dergleichen im Bereich der Baustelle.

keine Angabe

0.1.15 Im Bereich der Baustelle vorhandene Anlagen, insbesondere Abwasser- und Versorgungsleitungen.

Bestandspläne des Auftraggebers sind vorhanden.

0.1.16 Bekannte oder vermutete Hindernisse im Bereich der Baustelle,
z.B. Leitungen, Kabel, Dräne, Kanäle, Bauwerksreste und, soweit bekannt,
deren Eigentümer.

Keine Angabe

0.1.17 Bestätigung, dass die im jeweiligen Bundesland geltenden Anforderungen zu Erkundungs- und gegebenenfalls Räumungsmaßnahmen hinsichtlich Kampfmitteln erfüllt wurden.

Keine Angabe

0.1.18 Gegebenenfalls gemäß der Baustellenverordnung getroffene Maßnahmen.

keine Angaben

0.1.19  Besondere Anordnungen, Vorschriften und Maßnahmen der Eigentümer(oder der anderen Weisungsberechtigten) von Leitungen, Kabeln, Dränen, Kanälen, Straßen, Wegen, Gewässern, Gleisen, Zäunen und dergleichen im Bereich der Baustelle.

Keine Angaben

0.1.20 Art und Umfang von Schadstoffbelastungen, z.B. des Bodens, der
Gewässer, der Luft, der Stoffe und Bauteile; vorliegende Fachgutachten
oder dergleichen.

Keine Angabe

0.1.21 Art und Zeit der vom Auftraggeber veranlassten Vorarbeiten

Keine Angabe

0.1.22 Arbeiten anderer Unternehmer auf der Baustelle

Im baustellenüblichen Umfang arbeiten auch andere Firmen parallel vor Ort, was zu Überschneidung von Arbeitsbereichen führen kann. Sofern ungehindertes, kontinuierliches Arbeiten - gegebenenfalls nach Wechsel des Arbeitsbereiches auf der Baustelle möglich ist, können hieraus keine Kosten hergeleitet werden.

0.2  Angaben zur Ausführung

0.2.1  Vorgesehene Arbeitsabschnitte, Arbeitsunterbrechungen und
Arbeitsbeschränkungen nach Art, Ort und Zeit sowie Abhängigkeit von Leistungen anderer.

keine Angaben

0.2.2  Besondere Erschwernisse während der Ausführung, z.B. Arbeiten in
Räumen, in denen der Betrieb weiterläuft, Arbeiten im Bereich von Verkehrswegen oder bei außergewöhnlichen äußeren Einflüssen.

0.2.3  Besondere Anforderungen für Arbeiten in kontaminierten Bereichen, gegebenenfalls besondere Anordnungen für Schutz- und Sicherheitsmaßnahmen.

Keine Angaben

0.2.4  Besondere Anforderungen an die Baustelleneinrichtung und Entsorgungseinrichtungen, z.B. Behälter für die getrennte Erfassung

Keine weiteren Angaben, siehe 0.1.12

0.2.5  Besonderheiten der Regelung und Sicherung des Verkehrs,
gegebenenfalls auch, wieweit der Auftraggeber die Durchführung der
erforderlichen Maßnahmen übernimmt.

Die Maßnahme findet auf der Liegenschaft des AG statt. Anlieferungen sind mit der Bauleitung abzustimmen. Maßnahmen im öffentlichen Verkehrsraum sind nicht zu berücksichtigen.

0.2.6  Besondere Anforderungen an das Auf- und Abbauen sowie Vorhalten von Gerüsten.

Keine Angaben

0.2.7  Mitbenutzung fremder Gerüste, Hebezeuge, Aufzüge, Aufenthalts- und Lagerräume, Einrichtungen und dergleichen durch den Auftragnehmer

Keine Angaben

0.2.8  Wie lange, für welche Arbeiten und ggf. für welche Beanspruchung der Auftragnehmer Gerüste, Hebezeuge, Aufzüge, Aufenthalts- und Lagerräume, Einrichtungen und dergleichen für andere Unternehmer vorzuhalten hat.

Keine Angaben

0.2.9  Verwendung oder Mitverwendung von wiederaufbereiteten
(Recycling-)Stoffen.

Keine Angaben

0.2.10  Anforderungen an wiederaufbereitete (Recycling-) Stoffe und an nicht genormte Stoffe und Bauteile

Keine Angaben

0.2.11  Besondere Anforderungen an Art, Güte und Umweltverträglichkeit
der Stoffe und Bauteile, auch z.B. an die schnelle biologische Abbaubarkeit von Hilfsstoffen.

Keine Angaben

0.2.12 Art und Umfang der vom Auftraggeber verlangten Eignungs- und
Gütenachweise.

Der Auftragnehmer verpflichtet sich, die für die Gewerke entsprechenden
Eigenüberwachungen durchzuführen. Art und Umfang der
Überwachungsarbeiten ergeben sich z.B. aus den Zusätzlichen Technischen
Vertragsbedingungen (ZTV). Die Kosten für die Eigenüberwachung sind in die
Einheitspreise einzurechnen. Die Dokumentation der Eigenüberwachung ist
entsprechend dem Baufortschritt zu führen und auf Verlangen des
Auftraggebers vorzulegen.

Bestehen Zweifel über die Güte der Bauleistungen oder des dabei
verwendeten Materials, so hat der Auftraggeber das Recht einen Gutachter
zu hören. Falls die Qualität nicht den gestellten Anforderungen
entspricht, muss der Auftragnehmer die Kosten des Gutachtens tragen.
Baustoffe müssen den Gütebestimmungen entsprechen. Hat der Auftragnehmer
Baustoffe verwendet, die nicht diesen Anforderungen genügen, so hat er
sie auf seine Kosten auszuwechseln. Der Auftragnehmer ist verpflichtet,
auf Wunsch des Auftraggebers, vor der Materialbestellung von allen
Einbauteilen Materialproben, einschl. Gütezeugnissen amtl. anerkannter
Materialprüfanstalten, kostenlos vorzulegen.

0.2.13  Unter welchen Bedingungen auf der Baustelle gewonnene Stoffe verwendet werden dürfen oder müssen oder einer anderen Verwertung zuzuführen sind.

Keine Angabe

0.2.14  Art, Zusammensetzung und Menge der aus dem Bereich des
Auftraggebers zu entsorgenden Böden, Stoffe und Bauteile; Art der
Verwertung oder bei Abfall die Entsorgungsanlage; Anforderungen an die Nachweise über Transporte, Entsorgung und die vom Auftraggeber zu tragenden Entsorgungskosten.

Keine weiteren Angaben, siehe 0.1.12

0.2.15  Art, Anzahl, Menge oder Masse der Stoffe und Bauteile, die vom Auftraggeber beigestellt werden, sowie Art, genaue Bezeichnung des Ortes und Zeit ihrer Übergabe.

Die Bereitstellung von Stoffen oder Bauteilen seitens des Auftraggebers ist nicht vorgesehen.

0.2.16  In welchem Umfang der Auftraggeber Abladen, Lagern und Transport von Stoffen und Bauteilen übernimmt oder dafür dem Auftragnehmer Geräte oder Arbeitskräfte zur Verfügung stellt.

Das Abladen, Lagern und Transportieren von Stoffen und Bauteilen sowie die dafür benötigten Geräte und Arbeitskräfte sind vom AN selbst zu organisieren.

0.2.17  Leistungen für andere Unternehmer

Keine Angabe

0.2.18  Mitwirken beim Einstellen von Anlagenteilen und bei der Inbetriebnahme von Anlagen im Zusammenwirken mit anderen Beteiligten, z.B. mit dem Auftragnehmer für die Gebäudeautomation.

Schnittstellen der Anbinde/Endpunkte sind aktiv mit den Beteiligten Errichter des OIP-PNZ, der Betriebstechnik und dem Bauherren abzustimmen.

0.2.19  Benutzung von Teilen der Leistung vor der Abnahme

Keine Angabe

0.2.20  Übertragung der Wartung während der Dauer der Verjährungsfrist für die Mängelansprüche für maschinelle und elektrotechnische sowie elektronische Anlagen oder Teile davon, bei denen die Wartung Einfluss auf die Sicherheit und die Funktionsfähigkeit hat (vergleiche §13 Absatz 4 Nummer 2 VOB/B), durch einen besonderen Wartungsvertrag.

Keine Angabe

0.2.21 Abrechnung nach bestimmten Zeichnungen oder Tabellen.

Die Abrechnung, Aufmaße sind zu jeder Abschlagsrechnung prüffähig
auch als digitale Unterlage im Gaeb Format (d.84, d.11) einzureichen.

Der Massenermittlung ist bei der Schlussrechnung unbedingt ein
Soll-Ist-Vergleich der nachzuweisenden Materiallieferungen beizufügen.

Der jeweiligen Schlussrechnung sind folgende Unterlagen beizufügen:

1. Abrechnungszeichnungen, Aufmaße
2. Massenberechnungen, siehe Formblatt 244 Datenverarbeitung
(Vorbemerkungen)
d) Tagelohnnachweise, Pumpenstundennachweise, Lieferscheine und sonstige
zum Nachweis

Erforderliche Unterlagen sind zeitnah der Bauleitung vorzulegen. Die für die Abrechnung erforderlichen Unterlagen sind gemeinsam mit der Bauüberwachung an Ort und Stelle aufzunehmen, soweit sie nicht zeichnungsgemäß festliegen und für die Rechnungsstellung auszuarbeiten sind.

Die Vergütung der Leistungen erfolgt nach den tatsächlich ausgeführten
Leistungen unter Zugrundelegung der im Leistungsverzeichnis angegebenen
Vertragspreise. Das Aufmaß und die Abrechnung erfolgt entsprechend der
Vergabe-und Vertragsordnung für Bauleistungen (VOB), sofern nicht ausdrücklich etwas anderes vereinbart ist.

0.2.22 Errichtung nach Kundenvorgaben

Die beigelegten TAB der entsprechenden Fachbereiche (GB-GT) sind für Errichtung und Abnahme bindend.

## Zusätzliche technische Vertragsbedingungen
Zusätzliche technische Vertragsbedingungen

1.1.1  Baustellenbesetzung/Baustabssitzungen

Der AN hat über die gesamte Bauzeit hinweg einen bevollmächtigten Vertreter/Bauleiter zu stellen und zur Verfügung des AG und der Objektüberwachung zu halten. Dieser Vertreter/Bauleiter des AN muss die deutsche Sprache in Wort und Schrift beherrschen. Der Austausch des Vertreters des AN durch den AN ist dem AG anzuzeigen.
Die Teilnahme eines deutschsprechenden Vertreters des AN ist während der Ausführungszeiten des AN Pflicht.

Eine gesonderte Vergütung hierfür erfolgt nicht, dies ist in die Einheitspreise einzurechnen.

1.1.2  Hinweis Sicherheits- und Gesundheitsschutz

Besonders zu beachten sind folgende Hinweise:

- Absturz
Bei allen eigenen Arbeitsplätzen, bei denen Absturzgefahr besteht, hat der AN  eigenverantwortlich für die Sicherheit der eigenen Mitarbeiter durch geeignete Maßnahmen zu sorgen. Ausnahme hiervon sind die Bereiche, welche durch bauseits gestellte Gerüste gesichert werden. Es ist strengstens verboten, bauseitige Absturzsicherungen unbefugt zu entfernen.

- Herabfallende Gegenstände
Der AN hat durch Schutzmaßnahmen dafür Sorge zu tragen, dass bei der Erbringung der eigenen Leistung andere Personen nicht durch herabfallende Gegenstände in Gefahr gebracht werden. Sollte dies nicht möglich sein, so sind die Gefahrenbereiche durch Warnposten zu sichern.

- Lastentransporte
Der AN hat dafür zu sorgen, dass Hebezeuge und Anschlagmittel den Normen und Arbeitsschutzvorschriften entsprechen. Die Bedienung der Hebezeuge darf nur von dazu berechtigten Personen durchgeführt werden. Die zulässigen Belastungen der Hebezeuge sind einzuhalten.

- Brand-/Explosionsgefährdung
Der AN hat für die eigenen Leistungen geeignete Brandschutzmaßnahmen vorzusehen. Leicht- oder selbstentzündliche Baustoffe dürfen nur in einer Menge gelagert werden, die für den Fortgang der der Arbeiten direkt erforderlich sind. Die Regeln des Flaschentransports sind zu beachten.

1.1.3 Meldepflichten

Der Auftragnehmer ist gemäß ArbSchG §§ 5 und 6 verpflichtet, die Arbeitsbedingungen zu beurteilen und dies zu dokumentieren. Die Ergebnisse der Beurteilung (Gefährdungs-/Bedarfsanalyse) sind dem Bauherrn und dem Bauleiter vor Arbeitsaufnahme zur Verfügung zu stellen. Werden Mängel der Arbeitsvorbereitung, im Arbeitsschutz oder auf der Baustelle festgestellt, so sind diese unverzüglich zu beseitigen bzw. der örtlichen Bauüberwachung anzuzeigen, sofern sie nicht im Verantwortungsbereich des Auftragnehmers liegen. Der Einsatz von Gefahrstoffen ist mit mindestens 1 Woche Vorlauf der Bauüberwachung und dem SiGe-Koordinator anzuzeigen; die erforderlichen Maßnahmen sind mit darzustellen.

1.1.4  Schlussdokumentation (als Voraussetzung zur VOB - Abnahme)

Zur Dokumentation der Leistungen hat der AN 2 Wochen vor der VOB-Abnahme die erforderlichen Nachweise (falls zutreffend) und Dokumentation (falls zutreffend)
in dem folgenden Umfang und in der aufgeführten Reihenfolge (mit Inhaltsverzeichnis)  der Bauüberwachung 1-fach in einem Ordner (Rückenschilder nach Vorlage des AG) zu übergeben.

Inhaltsübersicht:
Register-Nr.  Inhalt
1. Richtigkeitserklärung
2. Fachbauleitererklärung
3. Fachunternehmerbescheinigung
4. Nachunternehmerliste
5. Bautagesberichte
6. Statische Berechnungen (geprüft)
7. Prüfzeugnisse / Zulassungen /Herstellerbescheinigungen etc.
8. Gutachterliche Stellungnahmen/gutachterliche Bescheinigungen
9. Gefährdungs- und Belastungsanalysen
10. Produktliste
11. Prüfberichte
12. Produktaufkleber/Verpackungsaufkleber/Verpackungshinweise
13. Produktdatenblätter
14. Betriebs- / Wartungsanweisungen
15. Pflegeanweisungen
16. Fotodokumentation
17. Abnahmeunterlagen
18. Bescheinigung über die Mängelfreiheit
19. CD (mit allen geprüften Dokumenten / Unterlagen als pdf+dwg)
20. Sonstiges

Die Erstellung und Übergabe der Dokumentationsordner ist mit den Einheitspreisen abgegolten sofern hierfür keine separate Position vorhanden ist.

Nach Freigabe der Dokumentation durch die Objektüberwachung ist diese 1-fach in Papier und 1-fach als Datenträger (pdf-, dwg-Dateien) zu übergeben.
Die Übergabe der vollständigen Dokumentation ist spätestens zur technischen Vorbegehung fällig. Die freigegebene Dokumentation ist Abnahmevoraussetzung.

## Allgemeine Vorbemerkungen UKA
Allgemeiner Hinweistext UKA

Aufgrund der hohen Installationsdichte sowie der langen Wege im Klinikum ist es nicht möglich, jede eventuell erforderliche Leistung bis ins Detail zu beschreiben.
Punktfolgen (sog. Bietertextergänzungen) in den Beschreibungen des Leistungsverzeichnisses sind vom Bieter auszufüllen.
Der Auftragnehmer hat sich vor Ausführung der Arbeiten über die Lage von Leitungen, Kabeln, Kanälen u. ä. beim Auftraggeber zu informieren.

Das Universitätsklinikum ist belegt und in Nutzung.
Eine Unterbrechung der Nutzung infolge von Transport- und Montage-/Demontageaktivitäten erfolgt nicht. Jede Einschränkung des Klinikbetriebs ist nur nach vorhergehender Abstimmung mit dem Nutzer und dem Betreiberpersonal möglich.

Die mit der Ausführung der Arbeiten verbundenen Geräuschbelästigungen sind auf ein Mindestmaß zu reduzieren.
Sämtliche Bohrungen in Decken sowie Nebenbereichen sind ausschließlich im Kernbohr- bzw. Nassbohrverfahren durchzuführen - dies ist in die EPs einzukalkulieren.

Besonders Geräuschintensive Arbeiten sind in Abstimmung mit den Nutzern (durch die örtliche Bauleitung) in speziell festgelegten Zeiten durchzuführen.
Aktivitäten, die kostengünstiger, jedoch mit einem hohen sicherheitstechnischen Risiko verbunden sind, werden nicht zugelassen.

Rechtzeitig vor Beginn der Arbeiten hat der AN alle für den reibungslosen Umbau und den ordnungsgemäßen Betrieb erforderlichen Angaben zu machen und alle erforderlichen Montagezeichnungen, Schaltschemata und Berechnungen in 3facher Ausfertigung zur Genehmigung vorzulegen.

Die Leistungen der einzelnen Positionen umfassen immer die Lieferung frei Verwendungsstelle und die Montage, wenn in der Leistungsbeschreibung ausdrücklich nichts anderes beschrieben ist.
Bei Umsetzung der Arbeiten und der Kalkulation der Preise sind die Bandschutzmerkblätter und Fremdfirmenrichtlinie zu beachten!
So sind Feuergefährliche Arbeiten (Schweißen, Löten, etc.) frühzeitig durch einen ausgefüllten Heißerlaubnisschein (im Anhang der Fremdfirmenrichtlinie zu finden), der mindestens 1 Woche vorher an die Projektleitung zu stellen ist, anzumelden.

Für eine bessere Kalkulation hinsichtlich der örtlichen Gegebenheiten und Einbausituationen wird dem AN eine beispielhafte Begehung im Gebäude dringend empfohlen.

Baustelleneinrichtung:

Einrichtung eines Baubüros und Lagerflächen

Es wird darauf hingewiesen, dass auf dem Gelände des UKA aus Platzgründen keine Möglichkeit für den AN besteht, ein Baubüro oder Lagerflächen einzurichten. Für diese Zwecke hält das UKA jedoch einen Containerpark vor, der unmittelbar an das Gelände des UKA angrenzt. (siehe beiliegender Plan)
Hier besteht für AN die Möglichkeit, im Rahmen der vorhandenen Kapazitäten, entsprechende Container als Baubüro oder Lagerfläche nach Absprache mit dem UKA gegen Kostenerstattung zu nutzen:

- Bürocontainer 186,- €/Monat
- Lager-/Werkzeugcontainer 135,-€/Monat

Die Lagerflächen sind im Baustelleneinrichtungsplan ausgewiesen und in der LV-Position "Baustelleneinrichtung" beschrieben.

Räume innerhalb des Klinikgebäudes dürfen nicht für Aufenthaltszwecke oder als Materiallager verwendet werden.
Eine Haftung des Bauherrn für Verluste oder Schäden jeglicher Art ist ausgeschlossen.

Bei der Kalkulation für Transporte sind zu berücksichtigen:

Die Kosten des Transports der Materialien, Geräte, Gerüste und Werkzeuge - auch die zusätzlichen Kosten für einen erhöhten Arbeitsaufwand infolge Teilung der Geräte und Materialien zur Gewichtsreduzierung und aus Transportgründen - bis hin zur Verwendungsstelle sind mit den Einheitspreisen abgegolten.

Eine besondere Vergütung erfolgt nicht.

Transportwege:

Zum Betreten der einzelnen Demontage- und Montagebereiche in den lnstallationsgeschossen sind Schlüssel zum Öffnen der jeweiligen Bereichstüren erforderlich.
Hierzu ist mit dem beiliegenden Schlüsselberechtigungsschein persönlich ein Ausweis mit Lichtbild gegen 20,00€ Pfand im Magazin des UK Aachen (EG, bei B5) zu beantragen.
Nach Erhalt des Ausweises und Vorlage des o. a. Schlüsselberechtigungsscheines können die benötigten Schlüssel am Schlüsselkasten (Nordseite, bei D3) selbstständig in einem Zeitfenster von 07:00 bis 18:00 Uhr abgeholt werden.
Die erhaltenen Schlüssel sind täglich am Schlüsselkasten wieder abzugeben und können dort am darauffolgenden Tag (Tag für Tag) wieder bis zum Ende der Bauarbeiten abgeholt werden.
Ist es notwendig, andere Außen- bzw. Bereichstüren des Gebäudes aus Transport- bzw. Arbeitsgründen zu öffnen, ist rechtzeitig (min. 24 h vorher) über die Bauleitung bei der Abt. Sicherheit des Klinikums ein entsprechender Antrag zu stellen.
Die Transportarbeiten sind dabei so zu organisieren, dass die Außentüren nur so kurz wie eben nötig geöffnet bleiben.
Türen mit elektronischen Schlössern sind sofort nach Nutzung der Tür direkt wieder zu verschließen.
Für Material- und Werkzeugtransporte, die aus dem Gebäude erfolgen, werden besondere Passierscheine ausgestellt, die dann dem Pförtner bzw. der Aufsicht vorgezeigt werden müssen.
Sämtliche anderen Außentüren des UKA sind aus Sicherheitsgründen geschlossen und werden nicht geöffnet.
Die dadurch entstehenden Wegezeiten sind in der Kalkulation mit zu berücksichtigen.

Der AN ist verpflichtet, die Richtlinie für die Durchführung von Arbeiten beim Einsatz von Fremdfirmen im Universitätsklinikum Aachen in der aktuellen Fassung siehe Vorbemerkungen einzuhalten.

Dem Leistungsverzeichnis ist ein Topografieplan beigelegt (V_topo-neu), die Einbringwege vom Containerdorf zur Baustelle ist in der Kalkulation zu berücksichtigen.

Montageplanung:

Die Montageplanung wird vom AN komplett durchgeführt und ist in den Einheitspreisen berücksichtigt.
Genaue Revisionspläne können nicht zur Verfügung gestellt werden. Örtliche Aufmaße am Bau (vorhandene Installationen) bzw. Montage-Anpassungen vor Ort sind mit den Einheitspreisen abgegolten. Die Montageplanung umfasst alle erforderlichen Ausarbeitungen und Berechnungen.

Freigabe der Montage- und Schaltschrankpläne:

Die Montagepläne (schwarz-weiß Pausen) sind vor Montagebeginn in 3facher Ausfertigung dem UKA (Abteilung Sicherheitsanlagen) bzw. der örtlichen Bauleitung zur Ausführungsfreigabe in Auto-CAD und ECS-CAD gemäß beiliegendem Pflichtenheft einzureichen. Dazu gehören ebenfalls die ELA-Pläne für die Kabel- und Leitungspläne.

Einen genehmigten Satz erhält der AN zurück.

Revisionsunterlagen:

Die Revisionsunterlagen sind gemäß der VDI-Richtlinie 6026 Blatt 1 zu erstellen und 4fach in Ordnern geheftet dem AG und 1fach im Ordner dem Planungsbüro zu übergeben.
Zusätzlich sind in zweifacher Ausführung alle Zeichnungen und graphische Unterlagen auf Datenträger (CD - Rom) vorzulegen.
Bei der Zeichnungserstellung sind die beiliegenden Pflichtenhefte des UKA, mit den "Vorgaben für die Fremdvergabe von rechnergestüzten Dokumentationen des Universitätsklinikums Aachen" strikt einzuhalten.
Die Erstellung der Revisionsunterlagen einschl. der endgültigen Layerstruktur sind mit der Projektleitung CAD beim UKA / GB-GT abzustimmen, eine Musterdokumentation ist vor Beginn der Arbeiten zu erstellen und von der Projektleitung abnehmen zu lassen.
Die Unterschrift der Projektleitung CAD beim UKA ist eine Voraussetzung für die Abnahme der Maßnahme.

Es sind mittels Auto - CAD zu erstellen:

- Übersichts- und Aufstellungspläne
- Leitungsführung - Grundrisspläne
- Installationsgeschosspläne - Leitungsführung - Trassenpläne
- Fließbilder etc.

Die Architekturpläne und Ist - Leitungspläne werden - soweit vorhanden - von dem AG zur Verfügung gestellt.
Zur Anfertigung von Revisionsplänen sind nur aktuelle Grundrisse zu verwenden.

Mindestens 2 Wochen vor der Sachverständigen Abnahme der Anlage
müssen die Revisionsunterlagen in 1-facher Ausführung der Projektleitung zur Verfügung stehen.

Abstimmungen und Arbeitssicherheit:

Die Richtlinien für die Durchführung von Arbeiten beim Einsatz von Fremdfirmen im Universitätsklinikum Aachen werden Vertragsbestandteil und sind per Unterschrift vom AN zu bestätigen.

Entsorgung:

Die Entsorgung des Abfalls hat streng nach den Angaben des EVM-Blattes 241 der Vorbemerkungen zu erfolgen.
Über die Entsorgung von asbesthaltigen Komponenten sind die Entsorgungsnachweise jeweils alle 2 Wochen einzureichen.

Spezifische Ausführungsbestimmungen:

Für einzelne Bestandteile der Anfrage sind folgende Ausführungsbestimmungen zu gewährleisten:

- Die einzelnen Anlagenteile und Geräte sind so einzubauen, dass Wartungs- und Reparaturarbeiten ungehindert möglich sind.
- Alle verwendeten Baustoffe sind durch Lieferscheine und Prüfzeugnisse der örtlichen Bauleitung auf Verlangen nachzuweisen. Alle nicht genormten Bauteile sind durch deutsche Prüfzeugnisse anerkannter Prüfstellen nachzuweisen und durch den AG schriftlich zur Ausführung freizugeben.
- Sämtliche Einbauteile (z. B. Armaturen) sind gesondert zu befestigen, um Kräfteeinwirkungen auf die Leitungen durch Bedienen der Armaturen zu vermeiden.
- Anschlüsse an Maschinen, Armaturen und Wärmetauscher müssen für Revisionsarbeiten ohne Zerstörung von Bauteilen demontierbar und wieder montierbar sein.
- Alle Hauptkomponenten wie Pumpen, Stellmotoren, Armaturen, Ventilatoren, Motoren, Generatoren, Speicher etc. sind durch die im Leistungsverzeichnis vorgesehenen Bezeichnungsschilder zu beschriften. Des Weiteren sind die Stellungsfunktionen an Ventilen und Mischern sowie die Strömungsrichtung der Stoffströme in Rohrleitungen (Heizungswasser, Gas, Abgas, Öl etc.) hinreichend und deutlich zu kennzeichnen.
- Für sämtliche Einbauteile ist eine Umgebungstemperatur von 22°C zugrunde zu legen. Wird vom AN eine höhere Temperatur erwartet, so hat er darauf bereits im Angebot hinzuweisen und eine entsprechende Lösung anzubieten.

Termine:

folgende Termine werden bei Auftragserteilung abgestimmt:

- Fertigstellung der Montagepläne
- Vorlage abgestimmter Montageterminplan
- Vorlage Bescheinigungen über die Bestellung der Komponenten
- Inbetriebnahmen der Komponenten
- Fertigstellungstermin

Allgemeiner Kalkulationshinweis:

In die jeweiligen Positionen dieser Preisanfrage sind
generell alle folgenden Leistungen einzukalkulieren:

- Material- und Werkzeugtransporte
- Überprüfen der bauseitigen Unterlagen
- Baustelleneinrichtung und -räumung
- Baustellenreinigung
- vollständige Lieferung der Einzelteile, Einbringung, Vertragen auf der Baustelle zur Verwendungsstelle, Zusammensetzen der Teile, komplette, betriebsbereite Montage und Inbetriebnahme
- Anschluss an Kanäle und Rohrleitungen einschl. aller Verbindungs-, Dicht- und Befestigungsmittel,
- Anbringung sowie Auflegen der ggf. erforderlichen elektrischen Anschlüsse
- Schutz- und Sicherheitsmaßnahmen
- Werkzeuggestellung
- Gerüste, Montagehilfen und Hebezeuge
- Spesen und Fahrgelder
- Baustellenkontrolle, Überwachung der Monteure,
- Bautagebuch
- Entsorgungsnachweisdokumentation für schadstoffhaltige Abfälle
- Aufmaße
- Versicherungen
- Werkstatt- und Montagepläne
- Bauablauf- und Terminpläne
- Koordination und Abstimmung mit allen anderen gleichzeitig an der Baumaßnahme beteiligten Firmen
- Regelmäßige Teilnahme an den Baubesprechungen (mindestens 1 x wöchentlich) während der Zeit der Ausführung der angebotenen Lieferungen und Leistungen
- sowie alle übrigen Nebenleistungen gern. VOB/C DIN 18299, DIN 18335, DIN 18338, DIN 18379, DIN 18380, DIN 18381, DIN 18382, DIN 18386, DIN 18421, DIN 18451 u. DIN 18459

Wird in einer Position eine Teilleistung wie z. B. die Programmierung oder eine besondere Montageart nochmals zur Verdeutlichung des Sachverhaltes zusätzlich erwähnt, bedeutet dies nicht den Ausschluss von anderen zu erbringenden und einzukalkulierenden Teilleistungen.

Bei allen Schweiß-, Schleif-, Löt- oder Trennarbeiten ist die Fremdfirmenrichtlinie des UKA zu berücksichtigen. Rechtzeitig vor Beginn der Arbeiten ist die Durchführung anzuzeigen und bei der Bauleitung ein Genehmigungsschein einzuholen.
Bei Nichtbeachtung der v. g. Richtlinien und Arbeiten ohne gültigen Erlaubnisschein haftet der AN alleine für alle daraus entstehenden Schäden.
Zum Zwecke der Kostenkontrolle verpflichtet sich der AN dazu, die Bauleitung bzw. den Bauherrn rechtzeitig zu informieren, falls absehbar wird, dass es zu einer Überschreitung der beauftragten Kosten (einschl. Nachträge) kommt. In diesem Falle sind auch die zu erwartenden Endkosten überschlagsmäßig vom AN zu benennen und seitens des AG ggf. als Nachtrag zu beauftragen.

Sofern ein Artikel seitens des Herstellers kostenneutral in verschiedenen Ausführungen verfügbar ist und sich daraus keine Unterschiede in der Montageleistung ergeben (Dekoraufdrucke, Farbpalette, etc.), oder wenn in einer LV-Position eine Auswahl verschiedener Ausführungen gezielt abgefragt ist, so ist grundsätzlich vor der Materialbestellung eine
Freigabe der Ausführung bei der Bauleitung einzuholen, bzw. eine Bemusterung durchzuführen.
Alle Maße sind vor Beginn der Arbeiten bzw. vor Anfertigen der Werkstattpläne und der Materialbestellung vom AN vor Ort selbstverantwortlich zu überprüfen bzw. fertig zu stellen.

Zu beachten:

Die elektrischen Anschlüsse, sowohl für die Spannungsversorgung als auch für die Steuerung/Regelung sind aus den Geräten auf Klemme für den bauseitigen Anschluss herauszuführen. Die interne Verdrahtung hierfür ist betriebsbereit herzustellen und durch den AN eigenverantwortlich auf korrekte Funktion zu überprüfen.
Die Kabeleinführung in die Schaltschrankgehäuse des Gewerkes MSR hat grundsätzlich von unten zu erfolgen.

Allgemeiner Kalkulationshinweis Dämmung & Schadstoffhaltige Arbeitsbereiche

In die jeweiligen Positionen dieser Preisanfrage sind generell alle folgenden Leistungen einzukalkulieren:

- Material- und Werkzeugtransporte
- Lieferung und Benutzung der erforderlichen Sonder-PSA für die Arbeiten nach TRGS 519 bzw. 521 in ausreichender Zahl über die gesamte Bauzeit
- Hohe Installationsrate im Installations- bzw. Technikgeschossen
- Durch Schadstoffsanierungen kann es während der Baumaßnahme zu Unterbrechungen kommen.
- Es ist zu beachten, dass die Arbeiten im laufenden Betrieb durchgeführt werden.
- Überprüfen der bauseitigen Unterlagen
- Baustelleneinrichtung und -räumung
- Arbeitstägliche Baustellenreinigung mit geeigneten Sauggeräten (Staubklasse H)
- Kehrverbot! (In Schadstoffbelasteten Arbeitsbereichen darf nicht mit einem Besen gearbeitet werden. Sämtliche Stoffe werden mit einem geeigneten Sauger aufgenommen.
- vollständige Lieferung der Einzelteile, Einbringung, Vertragen auf der Baustelle zur Verwendungsstelle, Zusammensetzen der Teile, komplette Montage
- Anschluss an Kanäle und Rohrleitungen einschl. aller,Verbindungs-, Dicht- und Befestigungsmittel,
- Schutz- und Sicherheitsmaßnahmen
- Wiederholtes Kontrollieren der Abschottungsbestandteile
- Wiederholtes Nachabdichten der defekten Abschottungseinrichtungsbestandteile
- Werkzeuggestellung
- Gerüste, Montagehilfen und Hebezeuge
- Arbeitsunterbrechung durch Freimessung nach Reinigung
- Spesen und Fahrgelder
- Baustellenkontrolle, Überwachung der Monteure,
- Bautagebuch
- Entsorgungsnachweisdokumentation für,schadstoffhaltige Abfälle
- Aufmaße
- Versicherungen
- Werkstatt- und Montagepläne
- Bauablauf- und Terminpläne
- Koordination und Abstimmung mit allen anderen gleichzeitig an der Baumaßnahme beteiligten Firmen
- Regelmäßige Teilnahme an den Baubesprechungen (mindestens 1 x wöchentlich) während der Zeit der Ausführung der angebotenen Lieferungen und Leistungen
- sowie alle übrigen Nebenleistungen gern. VOB/C DIN 18299, DIN 18335, DIN 18338, DIN 18379, DIN 18380, DIN 18381, DIN 18382, DIN 18386, DIN 18421, DIN 18451 u. DIN 18459

Alle Maße sind vor Beginn der Arbeiten bzw. vor Anfertigen der Werkstattpläne und der
Materialbestellung vom AN vor Ort selbstverantwortlich zu überprüfen bzw. fertig zu stellen.

Baustelleneirichtung für Rückbau / Sanierung schadstoffhaltiger Bauteile

Vom AN ist ein Baustelleneinrichtungsplan für alle zu sanierenden Gebäudebereiche zu erstellen und der örtlichen Bauüberwachung des AGs vorzulegen. Dieser BE-Plan muss die Bereitstellungslager der Sammelbehälter, die Abgrenzung und Zugänge der ggf. erforderlichen SW-Bereiche aufweisen sowie sämtliche erforderlichen Bereiche, die Teil der Sanierungsmaßnahme werden. Der genaue Aufstellort der Baustelleneinrichtung sowie der vorgesehene einzuhaltende Transportweg innerhalb des Klinikums für Abfälle ist in Abstimmung mit der Bauleitung festzulegen.
Des Weiteren ist ein detaillierter Bauablaufplan für die gesamte Maßnahme (alle Gebäudebereiche) vorzulegen, der vor Ausführung von der örtlichen Bauüberwachung freizugeben ist.

Der AN muss sich für die Einrichtung der Baustelle sowie für eventuelle Positionen der Container etc. mit den Leitungen für Wasser, Gas und Strom vertraut machen. Die vorhandenen, in Betrieb befindlichen Ver- und Entsorgungsleitungen innerhalb des Sanierungsbereichs müssen während der Maßnahme gesichert werden und unbeschadet erhalten bleiben. Entsprechende Aufwendungen sind vom Bieter in die Pauschale einzukalkulieren. Der AN haftet für entstandene Schäden.
Die Baustelleneinrichtung gilt für den gesamten Sanierungszeitraum und alle Gebäudekomplexe. Das Einrichten, Vorhalten und Räumen der Baustelle sowie das ggf. notwendige Umsetzen der Baustelleneinrichtung für das jeweilige Gebäude bzw. die Etage ist in den Angebotspreis einzukalkulieren.

Ferner sind in den Pauschalpreis einzukalkulieren:
alle zur Durchführung der Arbeiten erforderlichen Maschinen, Geräte, einschließlich Betriebsstoffen, erforderlichen Mannschaftscontainer und mobilen Toilettenanlage, für sämtliche zu erbringende Leistungen.

Der AN hat für die rechtzeitige Bereitstellung von Baustrom, Bauwasser und für die Einleitungsmöglichkeit für Abwasser Sorge zu tragen, die genauen Anschlussmöglichkeiten zu erkunden und den hierzu vorgeschriebenen formalen Weg über die örtliche Bauleitung einzuhalten.
Der Baustrom wird bauseits zur Verfügung gestellt. Gleiches gilt für das auf der Baustelle benötigte Bauwasser.

Der AN hat alle für die Sanierungsmaßnahme eventuell erforderlichen Abschottungen selbst herzustellen und nach Abschluss der Maßnahme wieder zurückzubauen.
Beschädigungen im Bestandsgebäude sind nach Abschluss der Arbeiten zu beheben. Kosten für die Behebung von Schädigungen durch den AN werden dem AN nicht erstattet bzw. sofern der AG die Regulierung durch Dritte veranlassen muss, dem AN in Rechnung gestellt.

Hinweis Rückbau / Sanierung schadstoffhaltiger Bauteile

Innerhalb des UKA sind an Unterschiedlichsten Stellen (z.B. Versorgungsschächte, Installations- und Technikgeschosse) Asbest- und KMF-haltige Materialien verbaut (Wärmedämmungen, Brandschutzklappen etc.).
Da nicht ausgeschlossen werden kann, dass vorhandene Luftkanäle und Wickelfalzrohre KMF-haltige Isolierungen enthalten sind folgende Hinweise zu beachten:

- Alle zur technischen Durchführung der Sanierungsarbeiten und zur Entsorgung de Materialien einzuholenden Genehmigungen bzw. einzureichenden Anzeigen bei den zuständigen Behörden sind mindestens 7 Tage vor Arbeitsbeginn bei der Bauleitung vorzulegen und durch den AN herbeizuführen. Diese Aufwendungen sind in die Pauschale/Einheitspreis einzurechnen.
- Der Bieter muss mit seinem Angebot seine Qualifikation zur Ausführung der Leistungen nachweisen durch Vorlage von Zertifikaten als Fachbetrieb für Umgang/Ausbau/Entsorgung mit Asbest und Mineralfasern (TRGS 519, TRGS 521) sowie für Arbeiten in kontaminierten Bereichen (Sachkunde nach BGR128/TRGS 524).
- Technische Ausführungsgrundlagen sind die zu den Leistungen gehörigen Gesetze, Verordnungen, Richtlinien, Bestimmungen und Normen in den jeweils gültigen Fassungen.
- Vor Ausführung der Leistungen hat der AN eigenverantwortlich zu prüfen, ob auf dem Baugelände bzw. im Baustellenbereich Versorgungsleitungen, Kabel oder Entsorgungsleitungen verlegt sind, die zu schützen sind. Der AN hat sich frühzeitig in entsprechende Pläne einweisen zu lassen.
- Arbeitszeiten: Da der Klinikbetrieb weiterläuft sind die Arbeitszeiten der Klinikvorgabe einzuhalten

Hinweis zur Entsorgung schadstoffhaltiger Bauteile

- Die Rückbaumassen sind in Abfallarten zu separieren gern. Abfallverzeichnisverordnung (AW) zu klassifizieren.
- Die Beseitigung der separierten Abfallfraktionen hat gern. Kreislaufwirtschaftsgesetz (KrWG) zu erfolgen. Die örtlich geltende Satzung über die Abfallentsorgung ist zu beachten.
- Der AN gibt unmittelbar nach Beauftragung im Rahmen eines zu erstellenden baustellenbezogenen, konkreten Entsorgungsplanes seine vorgesehenen abfallfraktionsspezifischen Transport- und Entsorgungswege an und holt die entsprechenden behördlichen Genehmigungen ein. Von den vorgesehenen Deponien/Verwertungsstellen legt er ebenfalls die Annahmebestätigungen für die entsprechenden Stoffe/Schadstoffe vor.
- Dieser vorgenannte Entsorgungsplan muss eine Massenermittlung aller anfallenden Rückbaumaterialien enthalten und ist der örtlichen Bauüberwachung spätestens 2 Wochen vor Maßnahmen beginn vorzulegen. Dieses Konzept wird nicht separat vergütet, sondern ist in den Pauschalpreis einzurechnen.
- Der Nachweis der entsorgten Materialien ist vom AN gemäß der "Verordnung über die Nachweisführung bei der Entsorgung von Abfällen" (NachwV) zu erbringen.
- Spätestens 4 Wochen nach Abschluss der Arbeiten ist der örtlichen Bauüberwachung des AGs vom AN eine Mengenbilanz aller tatsächlich entsorgten Materialien inkl. zugehörigen Entsorgungsnachweisen vorzulegen.

Kalkulationshinweis für den Rückbau schadstoffhaltiger Bauteile

Der Angebots-/Positionspreis hat alle notwendigen Teile und Leistungen zu enthalten, auch wenn diese in den nachfolgenden Beschreibungen und Positionen nicht immer lückenlos erfasst sind.
Der Bieter ist verpflichtet, die im Leistungsverzeichnis beschriebenen Positionen auf Vollständigkeit, fachgerechte Ausführbarkeit und Eignung für den vorgesehenen Verwendungszweck zu überprüfen. Sinnvoll oder notwendig erscheinende Änderungen oder Zusätze sind mit einer Begründung in einem Zusatzangebot schriftlich einzureichen.

Der Umfang der Leistungen ist vom AN aus der Leistungsbeschreibung, vorhandenen Plan unterlagen und aus der Örtlichkeit zu ermitteln. Der Bieter hat sich vor Angebotsabgabe mit den in der Örtlichkeit gegebenen Baustellenbedingungen vertraut zu machen.
Mit Angebotsabgabe ist eine baustellenbezogene Rückbauanweisung vorzulegen, aus der hervor geht, wie der Unternehmer gedenkt, die Tätigkeiten durchzuführen. Alle Maße und Mengenangaben zu Bauteilen und Leistungspositionen sind, soweit es sich um Pauschalpositionen handelt, unverbindlich und erheben keinen Anspruch auf Richtigkeit und Vollständigkeit und haben keinen Anspruch auf Vergütung nach Mengen oder Einheiten.

Jede Möglichkeit zur Verringerung des Baustellenlärms und der Staubentwicklung ist umzusetzen.
Um den "ordnungsgemäßen" Klinikbetrieb zu gewährleisten, sind zusätzliche Maßnahmen zu treffen, die Lärm, Staub und Erschütterungen auf ein Mindestmaß reduzieren. Die Maßnahmen sind mit dem Bauherrn und der örtlichen Bauleitung abzustimmen und vor Ausführung der Arbeiten freigeben zu lassen.
Das Kalkulationsrisiko für die Ermittlung des Pauschalpreises trägt der Bieter.

Leistungen des AN

- Vorlage des Sachkundenachweises für Ausbau und Umgang mit asbesthaltigen Gefahrstoffen gern. GefStoffV und TRGS 519 Anlage 3 vor Aufnahme der Arbeiten
- Vorlage des Nachweises für den Ausbau und Umgang mit alten künstlichen Mineralfasern gern. GefStofN und TRGS 521 vor Aufnahme der Arbeiten
- Vorlage des Nachweises der Sachkunde gern. BGR 128 (Arbeiten in kontaminierten Bereichen)
- Aufstellen einer baustellenbezogenen Gefährdungsbeurteilung unter Beachtung der BGR 128 sowie den erforderlichen TRGS 519, TRGS 521, etc.
- Aufstellen einer baustellenbezogenen Demontageanweisung (Arbeitsplan)
- Erstellen der Anzeige bei der BG (bei Arbeiten in kontaminierten Bereichen)
- Zusammenstellen der erforderlichen Unterlagen nach TRGS 519 Punkt 3.2 (Anzeige bei der Bezirksregierung, Arbeitsplan, etc.)
- Einholen der notwendigen Genehmigungen
- Erstellen eines baustellenbezogenen Entsorgungsplanes (siehe techn. Vorbemerkungen "Entsorgung")
- Erstellen eines Baustelleneinrichtungsplanes
- Erstellen eines detaillierten Demontageablaufplanes (Termine)
- Einrichten der Baustelle unter Beachtung der geeigneten Schutzmaßnahmen der Gefährdungsbeurteilung
- Rückbau bzw. Austausch der beschriebenen Bauteile unter Beachtung der TRGS 519, TRGS 521, etc.
- Sicherung des gesamten Baustellenbereichs, insbesondere der Schwarz-Bereiche gegenüber dem Zutritt durch unbefugte Dritte
- Transport der Rückbaumassen in staubdichten speziell gekennzeichneten Behältnissen
- Entsorgung der Rückbaumassen bei einer nachweislich geeigneten Annahmestelle inkl. aller erforderlichen Nachweise
- Erstellung einer Dokumentation der Entsorgungsnachweise
- Erstellung einer Mengenbilanz der tatsächlichen Rückbaumassen
- Führen von Tagesberichten und arbeitstägliche Vorlage bei der örtlichen Bauleitung (persönlich oder auf elektronischem Weg)

Leistungen des AG

- Beistellen von Übergabestellen der Strom- und Wasserversorgung (Verteiler sind Leistungen des AN)

Hinweis: Planungsfabrikate

Sofern im Leistungsverzeichnis bei einzelnen Positionen auf Produkte eines bestimmten Herstellers und/ oder Typs verwiesen wird und der Zusatz "oder gleichwertig" enthalten ist, handelt es sich jeweils um die Nennung eines Planungsfabrikates. Andere Fabrikate, die den in den jeweiligen Positionen vorgegebenen technischen Spezifikationen entsprechen, können unbeschränkt angeboten werden.
Festgelegte Fabrikate sind gesondert gekennzeichnet und aufgrund des Klinikstandard vorgegeben. Dieser Klinikstandard ist durch die Vorhaltung von Materialien, Ersatzteilen und Austauschkomponenten im Störfall für die Sicherheit des laufenden Betriebes erforderlich.

## Arbeitssicherheit
Arbeitssicherheit

Entsprechend der Verordnung über Sicherheit und Gesundheitsschutz auf Baustellen (BaustellV vom 10.06.98 bzw. EG-Richtlinie 92/57/EWG) ist/wird für die Planung der Ausführung und die Ausführungsphase vom Bauherrn ein Koordinator bestellt. Dieser erstellt den gemäß BaustellV für o.g. Bauvorhaben erforderlichen Sicherheits- und Gesundheitsschutzplan und eine Baustellenordnung, koordiniert die Umsetzung der geplanten Schutzmaßnahmen während der Ausführung und kontrolliert die ordnungsgemäße Anwendung der Arbeitsverfahren.

Der Sicherheits- und Gesundheitsschutzplan, die Baustellenordnung und die sich daraus ergebenen rechtlichen Nachweise sind Bestandteil des Vertrags. Der SiGe-Plan und die  Baustellenordnung enthalten die projektspezifischen Sicherheitsregeln. Der Auftragnehmer (AN) verpflichtet sich, während der Ausführung der vertragsgegenständlichen Leistung die Vorgaben der Baustellenordnung sowie alle einschlägigen Arbeitsschutzvorschriften, geltende Unfallverhütungsvorschriften zu beachten und einzuhalten. Er hat diese Verpflichtung auch auf alle durch ihn am Projekt Beteiligten mit der Verpflichtung zur Einhaltung und gegebenenfalls Weiterübertragung zu übertragen. Dies schließt die durch ihn beauftragten Nachunternehmer ein.

Zu den Arbeitsschutzunterlagen gehören und sind als Anlage zum Leistungsverzeichnis beigefügt
- Baustellenordnung
- Sicherheits- und Gesundheitsschutzplan
- Pflichtenhefte Dokumentation und Personal
- Standard-Formulare, u.a. Betriebliche Auskunft zum Arbeitsschutz, Teil A + B + C + D + E
- Diverse Aushänge für die Baustelle

Die darin enthaltenen Schutzmaßnahmen, Einrichtungen und Forderungen sind für einen sicheren Baubetrieb zu beachten und umzusetzen. Die Schutzmaßnahmen sind nach der derzeitigen Bauablaufplanung festgelegt worden. Änderungen, z.B. aufgrund eines anderen Bauablaufes oder anderer Bau-/ Arbeitsweise müssen dem SiGe-Koordinator rechtzeitig bekannt gegeben werden.

Dem SiGeKo sind alle zur Erfüllung seiner Aufgabe notwendigen Informationen rechtzeitig unaufgefordert zu übergeben, auch vorausschauend zu sicherheitsrelevanten Planungen, künftigen und bestehenden Unfallgefahren, Gefahrstoffen sowie Unfällen auf der Baustelle.

Die genannten Arbeitsschutzunterlagen werden im Auftragsfall Vertragsbestandteil.

Der Auftragnehmer hat vor Beginn der Arbeiten eine Gefährdungsbeurteilung und deren Dokumentation zu erstellen und dem Sicherheits- und Gesundheitsschutzkoordinator vorzulegen.

Die verantwortliche Aufsichtsperson des Auftragnehmers hat sich vor den ersten Tag des Erscheinens auf der Baustelle zwecks einer terminlichen Abstimmung der Baustelleneinweisung mit dem SiGe-Koordinator des Bauherrn in Verbindung zu setzen. Die Aufsichtsperson wird über die baustellenspezifischen Gefahrenbereiche, Sicherheitsregeln sowie Sanktionierung bei Verstößen unterrichtet.

Die Aufsichtsperson des Auftragnehmers ist für die gründliche Unterweisung dessen Mitarbeiter zuständig und verantwortlich. Des Weiteren weist er durch ihn beauftragte Nachunternehmer ein. Unterweisungen und Nachunternehmereinweisungen müssen schriftlich dokumentiert werden.

Dem Schutzziel des Bauherrn folgend treffen sich die verantwortlichen Aufsichtspersonen der Auftragnehmer mit dem SiGe-Koordinator nach Vereinbarung um Sicherheitsbelange untereinander zu besprechen. Der Auftragnehmer hat dafür zu sorgen, dass die Beschäftigten über alle Belange der SiGe-Koordination informiert werden.

Der Auftragnehmer sichert dem Auftraggeber den Einsatz von erfahrenem Fachpersonal zu. Falls ausländisches Personal zum Einsatz kommt, sind ausreichende Kenntnisse der deutschen Sprache notwendig, damit z.B. Arbeits-und Sicherheitsanweisungen nachvollzogen werden können.

Vor dem Einsatz von Sub- und Nachunternehmern muss eine namentliche Meldung dieser Unternehmen an den SiGe-Koordinator des Bauherrn erfolgen (Formular "Betriebliche Auskunft zum Arbeitsschutz"). Bei Nichteinhaltung dieses Verfahrens ist der Bauherr berechtigt, die nicht benannten Unternehmen von seinem Baugrund auszuschließen.

Im Baustellenbereich sind grundsätzlich folgende persönliche Schutzausrüstungen zu tragen:
- hohe Schutzschuhe (S3)
- Schutzhelm
Vom Arbeitnehmer grundsätzlich mitzuführen und bei Erfordernis zu benutzen sind:
- Schutzbrille  (bei Staub, Funkenflug, etc.)
- Gehörschutz (für Lärmbereiche)
- Warnweste (für Arbeiten an Verkehrswegen)
Regelungen, die ergänzende persönliche Schutzausrüstungen erfordern wie Staubfilter, Gesichtsschilde, Heißwasserarbeiten usw., bleiben bestehen. Die Bereitstellung der persönlichen Schutzausrüstung ist grundsätzlich im Leistungsumfang des Auftragnehmers enthalten.
Die Arbeitsplätze sind zum Feierabend nach sicherheitstechnischen Grundsätzen zu bereinigen und abzusperren. Gefahrenstellen sind mit festen Absperrvorrichtungen zu sichern. Flatterband darf nur in Bereichen geringer Unfallgefahr und auch dann nur kurzfristig eingesetzt werden. Im Bedarfsfall sind Absperrschilder und Beleuchtungen aufzustellen. Der Auftragnehmer hat für die Aufrechterhaltung der allgemeinen Ordnung auf der Baustelle zu sorgen.
Der Bauherr behält sich das Recht vor, Mitarbeiter des Auftragnehmers zu überwachen, um sicherzustellen, dass alle für die Durchführung der Arbeiten notwendigen Sicherheitsmaßnahmen eingehalten werden. Die Hinweise des SiGe-Koordinators sind vom Auftragnehmer zu beachten und festgestellte Beanstandungen umgehend zu beseitigen.
Bei Sicherheitsverstößen seitens AN-Personals und/oder sicherheitstechnischen Mängeln an Werkzeugen und Maschinen des Auftragnehmers ist der Bauleiter des Bauherrn berechtigt,
- die Einstellung der Arbeiten bis zur Behebung des Mangels anzuordnen,
- zuwiderhandelnde Mitarbeiter von der weiteren Tätigkeit auszuschließen.
In keinem Fall dürfen aus diesen Anordnungen entstehende Kosten dem Auftraggeber angelastet werden.

Arbeitssicherheit ist ein gleichrangiges Projektziel wie Termin, Qualität, Budget und Leistungsfähigkeit.

## Baustelleneinrichtung
Bemerkung Baustelleneinrichtung (BE):
Die Zentrale Baustelleneinrichtung wird über die Dauer der gesamten Baumaßnahme durch den AN übernommen. Der Versorgungstechnische Anschluss von Containern und Lagercontainern erfolgt durch den AN. Alle Positionen beinhalten die Lieferung und Montage aller zur einwandfreien Funktion gehörenden Leistungen. Klein-, Dichtungs-, Befestigungs- und Verbindungsmaterial usw. sind, soweit nicht in den Positionen besonders aufgeführt, Bestandteil der betreffenden Position.

Sämtliche erforderliche Baustelleneinrichtung für die Erbringung der eigenen Leistungen ist in die Einheitspreise einzurechnen. Soweit nicht anders beschrieben, umfasst die Baustelleneinrichtung für den AN den Auf- und Abbau, den An- und Abtransport, sowie die Vorhaltung unter anderem von:

Geräte, Maschinen, Förder- u. Hebeanlagen, sowie die dafür erforderlichen Betriebsstoffe
Vormontageplätzen, Arbeitsplätzen für technologische Einrichtungen,
Vorkehrungen zur regelmäßigen Abfallbeseitigung für die eigenen Leistungen
Hilfskonstruktionen
Sicherheitseinrichtungen entsprechend den gesetzlichen Bestimmungen
Lagervorrichtungen zur sicheren und Wetter unabhängigen Lagerung
Schutz der Anlagenteile vor Verschmutzung und Beschädigung zur Durchführung der eigenen Leistung.

Darüber hinaus benötigte BE für die eigene Leistung, insbesondere weitere Hebeanlagen wie Kräne und Aufzüge, sind Sache des AN.
Vor- und Unterhaltung sämtlicher Einrichtungen durch vom AN verschuldete Bauzeitverlängerungen werden nicht vergütet.

## 06 473 Med.Gase

### Titel 01 Med. Gase

#### Untertitel 01.01 Vakuumanlage

*Hinweis: Vorbemerkung - Allgemein (AV)*
Vorbemerkung - Allgemein (AV)
Angaben zur Baustelle
Der Gebäudekomplex UBFT des Universitätsklinikums
Aachen liegt auf dem Universitätsgelände der
RWTHAachen, eingegrenzt durch die Straßenführung:
- Pauwelsstraße
- Schneebergweg
- Forckenbeck Straße

Der zu sanierende Bereich befindet sich im
Gebäudekomplex UBFT Bereich C4

- Erweiterung der Vakuumzentrale C4

Vor den TGA-Arbeiten wird der Bereich für die anderen
Gewerke hochbauseitig vorbereitet.
Es wird darauf hingewiesen, dass die Baustelle nur
begrenzt befahrbar ist und hier nur eingeschränkte
Anlieferungsmöglichkeiten und Parkplätze zur Verfügung
stehen.
Anliefermöglichkeiten bestehen über die eingeschränkte
Zufahrt (Tor mit Schloss, Zufahrt nur in Abstimmung mit
der GBGT-Geschäftsbereich Gebäudetechnik) nur für An-
und Ablieferungen, vom Schneebergweg zum
Baustellenaufzug C4 in das Universitätsklinikum, in
vorheriger Abstimmung an:
GBGT-Geschäftsbereich Gebäudetechnik, Pauwelsstraße 30,
52074 Aachen.

Übergeordnete Rahmenbedingungen

Fremdfirmenrichtlinie:
Die Bestätigung und Nennung aller Mitarbeiter auf der
Baustelle (Zugang nur mit Ausweis / Lichtbild) hat im
Vorfeld der durchzuführenden Arbeiten zu erfolgen, mit
der erforderlichen Sicherheitsunterweisung.
Parkplätze:
Dem AN können keine Parkplätze zur Verfügung gestellt
werden. Parkkosten werden nicht separat durch den AG
vergütet.
Baubüro:
Für die Dauer der Sanierungsmaßnahmen kann der
Auftraggeber dem AN keine entsprechende Flächen auf dem
RWTH-Gelände zur Einrichtung eines Baubüros zur
Verfügung stellen.
Materiallager:
Für die Dauer der Sanierungsmaßnahmen bestehen keine
Möglichkeiten der Materiallagerung auf dem Gelände der
RWTH. Materialien sind jeweils entsprechend der
Sanierungsmaßnahme anzuliefern und vorzuhalten. Lose
Materialiensammlungen sind im Objekt aus übergeordneten
Gründen und aus brandschutztechnischen Aspekten nicht
gewünscht.

Bauleitung
Die Oberbauleitung wird durch den Auftraggeber
wahrgenommen. Anordnungen Dritter, soweit diese nicht
vom AG als Vertreter der örtlichen Bauleitung benannt
wurden, dürfen nicht befolgt werden.
Ausgenommen hiervon sind Anweisungen, welche die
Sicherheitsbelange der Baustelle betreffen.

Termine
Der Terminplan seitens ukafacilities ist als Grundlage
zum Vertrag zu berücksichtigen.
Der aktuelle Bauzeitenplan, welcher durch die
Bauleitung, hier ukafacilities, ist eine Grundlage des
Angebotes und ist zu berücksichtigen.
Die angebotenen Leistungen sind vom Bieter innerhalb
der Ausführungszeit fertig zu stellen.
Bei Vertragsabschluss vereinbarte Termine
(Montageterminplan) werden Vertragsbestandteil.

Vertragsstrafen
Festgelegte Ausführungsfristen und Einzeltermine werden
mit Vertragsstrafen belegt. Die Vertragsstrafen werden
für den Fall vereinbart, wenn der AN verschuldet die
vertraglichen Ausführungsfristen und Einzeltermine
nicht in der vorgesehenen Frist erfüllt und in Verzug
gerät.
Der pro Werktag veranschlagte Vertragsstrafenbetrag
beträgt 0,1%, bezogen auf die Auftragssumme, mit max.
5,0 % auf die Gesamt-Auftragssumme.

Baubesprechung
Die Bauleitung des Auftraggebers beruft regelmäßige
Baubesprechungen auf der Baustelle ein. Der
verantwortliche Vertreter des Auftragnehmers ist zur
Teilnahme an diesen Besprechungen nach Aufforderung
durch die Bauleitung des Auftraggebers verpflichtet.
Aufwendungen dafür sind in das Angebot einzurechnen.

Arbeitszeiten
Die Arbeitszeiten des AN finden in der Regel an
Werktagen von 7:00 - 18:00 Uhr statt. Für Arbeiten
welche auf Grund eines unterbrechungsfreien Betriebs
des Mieters erforderlich werden (z.B. Umschlussarbeiten
oder besonders lärmintensive Tätigkeiten) sind auch
Arbeitszeiten in der Nacht und am Wochenende /
Feiertags möglich.
Der AN sichert mit Abgabe des Angebots die Bereitschaft
zur Leistungserbringung zu.
Die Vergütung erfolgt zu den in den Leistungspositionen
genannten Beschreibungen und Stundensätzen.

Nachunternehmer
Der AN hat bei Angebotsabgabe die von ihm als
Nachunternehmer vorgesehenen Firmen zu benennen.
Generell ist der Einsatz von Nachunternehmern
rechtzeitig vor Beauftragung dem Auftraggeber zur
Genehmigung vorzulegen.Der AN hat bei Angebotsabgabe
die von ihm als Nachunternehmer vorgesehenen Firmen zu
benennen.
Generell ist der Einsatz von Nachunternehmern
rechtzeitig vor Beauftragung dem Auftraggeber zur
Genehmigung vorzulegen.

Pflicht zur Überprüfung der örtlichen Gegebenheiten
Der Auftragnehmer ist verpflichtet, vor Beginn der
Arbeiten die örtlichen Gegebenheiten (Gelände,
vorhandene Bauteile) sowie nachbarschaftliche
Gegebenheiten zu prüfen und etwaige Beanstandungen vor
Beginn der Ausführung schriftlich mitzuteilen. Dies
muss so rechtzeitig vor Arbeitsbeginn erfolgen, dass
bauseits die Möglichkeit besteht, eventuelle Mängel zu
beseitigen, ohne dass die geplante Arbeitsaufnahme
verzögert wird. Mit Beginn der Ausführung ist die
Einrede betreffend mangelhafter Vorleistung verwirkt.

Gesetze, Verordnungen, DIN-Normen, Richtlinien und
sonstige Vorschriften
Der Bieter ist verpflichtet, die ausgeschriebenen
Leistungen komplett und voll funktionsfähig und
schlüsselfertig nach Stand und den einschlägigen Regeln
der Technik anzubieten. Hierzu gelten auch die
erforderlichen Koordinationen im Bauablauf mit
sämtlichen am Bau beteiligten Firmen.
Gleichrangig zu den technischen Grundlagen dieser
Ausschreibung gelten für die Erstellung der Anlagen
alle anwendbaren administrativen, normativen und
technischen Vorschriften, Bestimmungen und Richtlinien
in der jeweils aktuellen, gültigen Fassung, wie
nachstehend auszugsweise genannt:
VOB-A / B / C, insbesondere VOB, Teil C, Allgemeine
Technische Vertragsbedingungen für Bauleistungen, hier
DIN 18381, "Gas- Wasser- und Entwässerungs-anlagen
innerhalb von Gebäuden"
DIN-Blätter des Deutschen Institutes für Normung
die EN-Richtlinien,
die VDE-Richtlinien,
die Richtlinien des zuständigen EVUs,
die VDI-Richtlinien,
die VdS-Richtlinien
die DVGW- Arbeitsblätter,
die ATV Arbeitsblätter,
die TÜV-Richtlinien einschließlich Ergänzungen
die Auflagen der Baugenehmigungsbehörden
die Unfallverhütungsvorschriften der
Berufsgenossenschaft (VBG) und der
Gemeindeunfallversicherung (GUV),
alle sonstigen, in der Bundesrepublik Deutschland
geltenden Vorschriften und Bestimmungen sowie die
anerkannten Regeln der Technik,
Brandschutzgutachten
Fremdfirmenrichtlinie der Uniklinik-RWTH
Hausstandards / CAD-Vorschriften der GBGT
Liegen diese allgemein anerkannten Regeln der Technik
und der Baukunst für einzelne Leistungen noch nicht
vor, sind nur in Fachkreisen allgemein erprobte
Techniken, deren Zweckmäßigkeit und Wirtschaftlichkeit
vom Auftragnehmer nachgewiesen werden können, zu
verwenden.
Eine ausdrückliche Benennung einzelner Vorschriften,
DIN-Normen etc. in den einzelnen
Leistungsbeschreibungen schließt die nicht genannten
Vorschriften, DIN-Normen etc. nicht aus.

Stoffe, Bauteile
Für die zum Einsatz kommenden Geräte und Komponenten
ist die Einhaltung der Vorschriften durch
Konformitätserklärungen in Verbindung mit
Prüfzeugnissen und Typenschildern nachzuweisen. Alle
zur Ausführung kommenden Anlagenteile, Geräte und
Produkte müssen das Euro- Konformitätszeichen CE tragen
sowie der Bauprodukten-Verordnung entsprechen.

Baustelleneinrichtung
Vor Beginn der Baustelleneinrichtung hat der AN einen
mit dem AG zuvor abgestimmten
Baustelleneinrichtungsplan vorzulegen.
Die Baustelleneinrichtung des Auftragnehmers umfasst
alle Einrichtungen, Geräte und Hilfsmittel, die für
die Erbringung der vertraglichen Leistung erforderlich
sind, deren Transport, Aufstellung, Vorhaltung über die
Dauer der Leistungen des AN, Abbau und Abtransport.
Es gelten die anerkannten Arbeitsschutzgesetze zur
Baustellenordnung und hier die SiGeKo-Richtlinien für
Arbeiten im Sanierungs- und Umbaubereich sowie die
Fremdfirmenrichtlinie der Uniklinik-RWTH-Aachen.
Baustellenfahrzeuge dürfen wegen der Gefahr von Boden-
und Gewässerverunreinigungen außerhalb der Arbeitszeit
nur auf gesichertem Untergrund abgestellt werden.

Baustellenräumung
Die Baustelle ist innerhalb von 14 Tagen nach
Aufforderung durch den AG zu räumen. Befolgt der AN
eine dahingehende Aufforderung des AG nicht, so kann
der AG die Baustelle auf Kosten des AN räumen lassen.
Vom AG zur Verfügung gestellte Lagerplätze,
Einrichtungen, Arbeitsplätze und Zufahrtswege sind bei
der Räumung im früheren Zustand zurückzugeben, soweit
dies möglich ist und die spätere Verwendung dies
erfordert.

Bauwasser, Baustrom, Abwasseranschlüsse
Übergabepunkte für Wasser und Strom sowie
Anschlussmöglichkeiten für Entwässerungsanschlüsse sind
im Universitätsklinikum vorhanden und können für die
Sanierungsmaßnahmen genutzt werden.
Der Verbrauch an Wasser, Strom, und Abwassergebühren
werden im Umlageverfahren veranschlagt und mit einem 1%
der Netto-Schlussrechnungssumme durch den AG
einbehalten.

Reinigung
Der Auftragnehmer hat von ihm verursachte
Verschmutzungen auf dem Gelände und außerhalb des
Baugeländes unmittelbar zu beseitigen.
Kommt der Auftragnehmer seiner Verpflichtung zur
Beseitigung der von ihm verursachten Verschmutzungen
nach Aufforderung durch den Auftraggeber nicht nach,
ist der Auftraggeber berechtigt, die Verschmutzungen in
seiner Regie beseitigen zu lassen und die daraus
entstehenden Kosten dem Auftragnehmer in Rechnung zu
stellen bzw. von den Rechnungen des Auftragnehmers in
Abzug zu bringen.

Beseitigung von Bauschutt / Abfallentsorgung
Bauschutt, Baustellenabfälle, Reststoffe und
Verpackungsmaterialien bleiben Eigentum des AN und sind
auf eigene Kosten zu sammeln, zu trennen (gem.
Kreislaufwirtschaftsgesetz) und zu entsorgen.
Über die Entsorgung sind dem AG nach Abschluss der
Baustelle Nachweise über Mengen und Verbleib zu
übergeben.

Bautagesberichte
Der AN ist verpflichtet, Bautagesberichte zu führen und
davon dem AG wöchentlich eine Durchschrift zu
übergeben.
Die Bautagesberichte müssen Angaben enthalten, die für
die Ausführung und Abrechnung des Vertrages von
Bedeutung sein können, z.B. über Wetter, Temperaturen,
Zahl und Art der auf der Baustelle beschäftigten
Arbeitskräfte, Zahl und Art der eingesetzten Geräte, im
wesentlichen Baufortschritt (Beginn und Ende von
Leistungen, oder dgl.), besondere Abnahmen,
Unterbrechung der Ausführung einschließlich kürzerer
Unterbrechungen der Arbeitszeit mit Angabe der Gründe,
Unfälle, Behinderung und sonstige Vorkommnisse.

Berufsgenossenschaften
Solange der Vertrag nicht erfüllt ist, hat der AN jede
Änderung in seiner Zugehörigkeit zur
Berufsgenossenschaft unverzüglich dem AG mitzuteilen.
Auf Verlangen des AG hat der AN jederzeit den
Mitgliedsschein der Berufsgenossenschaft und eine
Bescheinigung der Berufsgenossenschaft darüber
vorzulegen, dass er seiner Beitrags- und
Vorschusspflicht nachgekommen ist.

Sicherheits- und Gesundheitsschutz
Der Auftraggeber setzt für die gesamte Bauzeit den
verantwortlichen Koordinator gemäß Baustellenverordnung
ein. Die Anzeige an die Arbeitsschutzbehörde erfolgt
durch den Auftraggeber.
Die vom Auftragnehmer zu erstellenden Sicherheits- und
Gefährdungsanalysen sowie die Montageanweisungen sind
der Bauleitung des Auftraggebers rechtzeitig vor Beginn
der Arbeiten zur Verfügung zu stellen. Vom
Auftragnehmer ist sicherzustellen, dass durch das
Aufsichtspersonal des Auftragnehmers jederzeit die
ausreichende Kommunikation in deutscher Sprache
gewährleistet ist, dies gilt insbesondere für die
Einhaltung aller Sicherheitsbelange und die
Verständlichkeit von Alarmsignalen und Anweisungen für
Notfälle.
Vom Auftraggeber wird ein Sammelpunkt auf der Baustelle
für die Sammlung des Personals in Notfällen und bei
Gefährdung eingerichtet, die gekennzeichnete
Anfahrstelle für Einsatzfahrzeuge ist vom
Auftragnehmer freizuhalten.
Es werden regelmäßige Begehungen der Baustelle
durchgeführt.
Bei Sicherheitsmängeln ist der Auftraggeber befugt, in
die Baustelle einzugreifen. Der AN ist zur Teilnahme an
turnusmäßigen Besprechungen zum Sicherheits- und
Gesundheitsschutz auf der Baustelle verpflichtet.
jederzeit die ausreichende Kommunikation in deutscher
Sprache gewährleistet ist, dies gilt insbesondere für
die Einhaltung aller Sicherheitsbelange und die
Verständlichkeit von Alarmsignalen und Anweisungen für
Notfälle.
Vom Auftraggeber wird ein Sammelpunkt auf der Baustelle
für die Sammlung des Personals in Notfällen und bei
Gefährdung eingerichtet, die gekennzeichnete
Anfahrstelle für Einsatzfahrzeuge ist vom
Auftragnehmer freizuhalten.
Es werden regelmäßige Begehungen der Baustelle
durchgeführt.
Bei Sicherheitsmängeln ist der Auftraggeber befugt, in
die Baustelle einzugreifen. Der AN ist zur Teilnahme an
turnusmäßigen Besprechungen zum Sicherheits- und
Gesundheitsschutz auf der Baustelle verpflichtet.

Sicherheitsvorschriften für Arbeiten im
Universitätsklinikum Aachen
Es gelten die Sicherheitsvorschriften gemäß
Fremdfirmenrichtlinie, mit Arbeitsschutz-Merkblatt. Vor
Aufnahme jeglicher Arbeit an den technischen Anlagen
sind die erforderlichen Arbeiten und Personen mind. 3
Tage vorher anzumelden. Weiterhin erhält jeder
Mitarbeiter einen vorher ausgestellten Ausweis, wobei
die Anmeldung und beschränkte Zugangsberechtigung
jeweils täglich über die Oberbauleitung erfolgen kann.

Unfallverhütung
Der AN hat alle zur Sicherung der Baustelle nach den
gesetzlichen, polizeilichen und
Unfallverhütungsvorschriften erforderlichen Maßnahmen
unter voller eigener Verantwortung auszuführen oder
diese zu veranlassen. Er haftet für sämtliche aus der
Unterlassung solcher Maßnahmen dem AG erwachsene
Schäden . §10 Nr.2 Abs.1 Satz 2 VOB/B bleibt unberührt.
Bauunfälle, bei denen Personen- oder Sachschäden
entsteht, sind vom AN dem AG unverzüglich mitzuteilen.
Die Mitteilung ist vom AN spätestens innerhalb von zwei
Werktagen schriftlich zu bestätigen.
Bei der Ausführung aller Arbeiten sind die
einschlägigen Unfallverhütungsvorschriften zu beachten.
Die Beschäftigten des AN sind über die in Frage
kommenden Unfallverhütungsvorschriften und über
besondere Gefahren zu belehren.
Während der Montagearbeiten sind
Sicherheitseinrichtungen wie Gerüste, Fangnetze,
Sicherheitsleinen oder gleichwertiges zu benutzen. Die
erforderlichen Hebezeuge müssen für die zu hebenden
Lasten ausgelegt sein und sind auf ihre
Funktionsfähigkeit regelmäßig zu überprüfen.
Der AN ist verpflichtet, alle Einrichtungen zu
beschaffen und alle Vorkehrungen zu treffen, die zur
Durchführung der Unfallverhütungsvorschriften oder
sonst nach Lage der Verhältnisse zum Schutz der
Beschäftigten erforderlich sind.
Für die betriebssichere Herstellung, Instandhaltung und
Benutzung der Arbeitsplätze, Verkehrswege, Gerüste,
Betriebseinrichtungen, Schutzvorrichtungen usw. ist
unbeschadet der zivil- und strafrechtlichen
Verantwortlichkeit des Besitzers, Herstellers und
Lieferers derjenige Unternehmer verantwortlich, dessen
Beschäftigte die Arbeitsplätze, Verkehrswege, Gerüste,
Betriebseinrichtungen usw. benutzen.
Der Auftragnehmer hat zur Überwachung der
ordnungsgemäßen Durchführung der Arbeiten und der
Sicherheitsmaßnahmen vor Beginn der Arbeiten einen
verantwortlichen Aufsichtführenden für die Dauer der
Bauzeit schriftlich zu benennen. Fehlende Einrichtungen
bzw. Mängel an Gerüsten, Betriebseinrichtungen, an
Arbeitsplätzen und Verkehrswegen sowie an
Schutzvorrichtungen sind von Seiten des AN, soweit
diese nicht durch ihn selbst errichtet bzw.
instandgehalten werden müssen, unverzüglich der
Bauleitung des Bauherrn zu melden.
Vor Beginn der Arbeiten sind vom AN geeignete Personen
(Facharbeiter) als Sicherheitsbeauftragte für die Dauer
der Bauzeit schriftlich zu benennen. Des Weiteren ist
ein geeigneter Ersthelfer schriftlich zu benennen.
Die für die Durchführung besonderer Arbeiten
erforderlichen Körperschutzmittel sind vom AN den
Beschäftigten zur Verfügung zu stellen und diese zur
Benutzung anzuhalten. Folgendes ist zu beachten:
Beachtung der Unfallverhütungsvorschriften UVV
(Namhafte Benennung der Aufsichtsperson nach UVV VBG1
§13, Namhafte Benennung des Sicherheitsbeauftragten
nach UVV VBG1 §9, Schriftliche Bestellung und
Pflichtenübertragung sowie Namhaftmachung der
verantwortlichen Person hinsichtlich Unfallverhütung
nach UVV VBG1 §12), Unterweisungspflicht nach UVV VBG1
§7.
Beachtung des Arbeitsschutzgesetzes ArbSchG (Namhafte
Benennung der verantwortlichen Person nach ArbSchG §13)
, Unterweisungspflicht nach ArbSchG §12.
Beachtung des Arbeitszeitgesetzes (ArbZG).Beachtung der
Arbeitsmittelbenutzungsverordnung AMBV (Bereitstellung
der Betriebsanweisungen über die eingesetzten
Arbeitsmittel nach §6 AMBV).
Beachtung des Arbeitsicherheitsgesetzes AsiG (Namhafte
Benennung der Fachkraft für Arbeitssicherheit nach §5
AsiG).
Beachtung der Arbeitsstättenverordnung ArbStVO.
Beachtung der Baustellenrichtlinie /
Fremdfirmenrichtlinie.
Beachtung der Gefahrstoffverordnung GefStoffV
(Bereitstellung der Betriebsanweisungen über die
eingesetzten Arbeitsmittel nach §20 GefStoffV).
Beachtung der BG Regeln, Richtlinien, Merkblätter
(Namhafte Benennung der Ersthelfer).
Beachtung der Zweiten Verordnung über zwingende
Arbeitsbedingungen im Baugewerbe, insbesondere Anlage 1
"Rechtsnormen des Tarifvertrages zur Regelung eines
Mindestlohnes im Baugewerbe im Gebiet der
Bundesrepublik Deutschland (TV Mindestlohn)".
Beachtung des Arbeitnehmer Entsendegesetzes AentG sowie
Arbeitnehmerüberlassungsgesetz AÜG. Die Baustelle darf
nur mit Schutzhelm, Sicherheitsbrille und
Sicherheitsschuhen betreten werden.

Sprache
Alle schriftlichen Äußerungen des AN müssen in
deutscher Sprache abgefasst sein. Fremdsprachliche
Äußerungen Dritter (z.B. Bescheinigungen, sonstige
Unterlagen von Behörden und Privaten) sind mit
deutscher Übersetzung einzureichen. Die Übersetzung
behördlicher Bescheinigungen muss vom Konsulat
beglaubigt sein.
Als Aufsichtsperson, verantwortliche Person,
Ersthelfer, Sicherheitsbeauftragter, Fachkraft für
Arbeitssicherheit sind deutschsprachige Mitarbeiter vom
AN zu benennen.
Arbeitnehmer ohne Deutschkenntnisse bedürfen einer
gleichzeitig anwesenden Aufsichtsperson mit
entsprechenden Fremdsprachenkenntnissen.

Schweißarbeiten
Schweißarbeiten dürfen nur von geprüften Schweißern mit
gültigem Schweißzeugnis durchgeführt werden. Vor Beginn
der Arbeiten sind die Zeugnisse zur Prüfung vorzulegen.
Im Universitäts-Klinikum Aachen finden keine
Schweißarbeiten statt. Sind Schweißarbeiten
erforderlich, so können diese als Vorbereitungsarbeiten
in vom AN mitgelieferten Werkstattcontainern durch den
AN erbracht werden.

Vergabe- und Vertragsordnung für Bauleistungen
Im Vergabe- und Auftragsfall findet Anwendung:
VOB, in der zur terminlichen Vergabe gültigen Fassung,
hier:
"Allgemeine Vertragsbedingungen für die Ausführung von
Bauleistungen".

*Hinweis: Vorbemerkung - Planungsunterlagen*
Vorbemerkung - Planungsunterlagen
Vom AG erstellte Planungsunterlagen
Die vom AG erstellten Planungsunterlagen werden dem AN
als Software-File und als Papierpausen / Papierkopien
in 1-facher Ausfertigung zur Verfügung gestellt.
Sollten für die Belange des AN weitere Exemplare
erforderlich werden, ist die Vervielfältigung der
Unterlagen einschließlich der damit verbundenen Kosten
Sache des AN.

Vom AN zu erstellende Planunterlagen
Nach Erhalt der vom AG erstellten Planunterlagen
(Ausführungspläne, nach HOAI 2013, Lph. 5 / VDI 6026)
ist der AN verpflichtet, diese vor Ort zu prüfen und
daraus Montage- und Werkstattpläne anzufertigen.
Weiterhin sind vom AN zur Abnahme und zur Anerkenntnis
seiner Werkleistung Revisionspläne in Hardwareund
Softwarequalität abzuliefern, die den Zustand der
technischen Anlagen "wie gebaut" enthalten, mit allen
hierfür erforderlichen Vorgaben zum AKS-
Anlagenkennzeichnungssystem und den Vorgaben aus dem
CADPflichtenheft des Nutzers / Bauherrn, welche als
Anlage dieser Ausschreibung beigefügt sind.
Anlagen:
Anlage-2_Pflichtenheft_September_2017.pdf Vorgaben für
die Fremdvergabe von rechnergestützen Dokumentationen
der Uniklinik RWTH Aachen (UKA)
Anlage-7_GB-IT Pflichtenheft-Vers-20170117 Index
2.0.pdf Institute / Gebäudekomplexe, Pflichtenheft IT-
Infrastruktur, Technische Ausrüstung.
Hausstandard, RLT-MSR, Index 4.pdf Hausstandard der
Gebäudeautomation für den Bereich Raumlufttechnischen
Anlagen.

Betriebs-, Bedienungs- und Wartungsunterlagen
Der Auftragnehmer hat rechtzeitig die für den Nutzer
und Anlagenbetreiber erforderlichen
Betriebsbeschreibungen, Bedienungs- und
Wartungsanweisungen anzufertigen und mit dem
Fachingenieur sowie dem Nutzer abzustimmen.
Die Bedienungs- und Wartungsanweisungen sind in
Deutscher Sprache zu verfassen. Wartungshinweise
ausländischer Hersteller sind zu übersetzen und müssen
im Einzelnen beinhalten:
Inhaltsverzeichnis - mit deutlicher Gliederung und
Inhaltsübersicht der Wartungsunterlagen.
Anlagenbeschreibungen - mit Beschreibung von Aufbau,
System, Konstruktion und Funktionen der technischen
Anlagen, Angaben aller wichtigen Installationsdaten,
Eigenschaften und Spezialmerkmale,
Sicherheitseinrichtungen, Nebengeräte, Betriebsarten, -
Werte und Betriebsunterbrechungen.
Berechnungsunterlagen, Datenblätter und Diagramme mit
Angaben und Dokumentation aller zur Bemessung und
Dimensionierung der technischen Anlagen und Komponenten
durchgeführten Einzelberechnungen, Auslegungs- und
Kennliniendiagramme, tabellarischen Auflistungen von
Leistungs- und Energie- Bedarfswerten nebst
Zusammenstellungen.
Wartungsanweisungen - mit Checklisten,
Fehlersuchtabellen, Erläuterungen von Störmeldungen,
Wartungsumfang mit Angabe der Wartungszeiträume,
Betätigung der Bedienungsorgane, Gebrauch von
Spezialwerkzeugen sowie Angaben über Schmier- und
Dichtungssysteme, Eigenschaften für Öle und sonstige
Betriebsmittel.
Liefernachweise und Gerätekartei von Anlagenteilen und
Komponenten - mit Angabe aller Gerätehersteller und
Kundendienste, Typenbezeichnungen und Bestellnummern,
Auslieferungslager für Ersatzteile sowie Hinweise auf
behördliche Überwachungspflichten.
Stücklisten von Verteilungen und Schaltschränken mit
Angaben von Fabrikat, Baujahr, und Bestellnummern,
Positions- und Typenbezeichnungen aller Einbauteile
sowie deren Mengen lt. Stromlaufplan. Und Prüf- und
Abnahmeprotokolle - für alle durchgeführten Fertigungs-
und Funktionsprüfungen sowie Sichtabnahmen
einschließlich Prüf- und Ergebnisprotokolle von
Sachverständigen, Bescheinigungen nach VBG 4 und über
die Einhaltung von Normen und Richtlinien.
Bedienungs- und Wartungsanweisungen von
Unterlieferanten sowie Prüfzeugnisse von Einbauteilen
und genehmigungspflichtigen Anlagenteilen sind
entsprechend oft zu vervielfältigen und den anderen
Unterlagen beizufügen.
Die Bedienungs- und Wartungsanweisungen sind mit einem
EDV-System anzufertigen. Die erstellten Dateien müssen
kompatibel sein für WINDOWS, neueste Ausgabe zu
verwenden.
Die Bedienungs- und Wartungsanweisungen sind spätestens
zwei Wochen vor der Abnahme der Bauleitung als Vorabzug
zur Überprüfung und Freigabe vorzulegen. Die
überprüften Unterlagen erhält der Auftragnehmer mit
Sichtvermerk zurück.
Änderungswünsche und Ergänzungsforderungen der
Bauleitung sind in die endgültige Fassung zu
übernehmen. Die endgültigen Bedienungs- und
Wartungsanweisungen sind spätestens am Tag der
Schlussabnahme zu übergeben. Wenn keine anderslautenden
Bestimmungen oder Anforderungen des Auftraggebers
vorliegen, sind die Unterlagen als Papierdruck in 3-
facher Ausfertigung im DIN A4 Format sauber in
Schnellheftern bzw. Aktenordnern sortiert zu liefern.
Darüber hinaus sind die Unterlagen einmal auf
elektronischem Datenträger CD-Rom / DVD zu übergeben.

Leistungsnachweise / Probebetrieb
Der Auftraggeber verlangt als Nachweis für die vom
Auftragnehmer erbrachten und zugesicherten Leistungen
vor der Abnahme einen Probebetrieb einschließlich
kompletter Funktionsprüfung und Leistungsmessung.
Der Probebetrieb ist gemeinsam mit den am Objekt
sonstigen Gewerken, wie:
- Elektro-Gewerk - Sanitär-Gewerk - Sondermedienmedizinische Gase-Gewerk - RLT-Raumlufttechnische
Anlagen-Gewerk - MSR-GA-Gebäudeautomations-Gewerk -
Isolierungs-Gewerk
so lang durchzuführen, bis ein bestimmungsgerechter
Laborbetrieb gegeben ist und durch die Protokollierung
der Bauleitung des AG vorliegt.
Mit der Funktionsprüfung und der Leistungsmessung ist
vom Lieferanten der Nachweis zu erbringen, das alle
Forderungen der vorliegenden Funktionalbeschreibung und
des Vertrages erfüllt sind.
Alle für die Prüfung, Messung und zum Leistungsnachweis
erforderlichen Geräte nebst Prüfzeugnissen, Kennlinien,
Eichkurven etc., die Hilfsmaterialien zur Messwert-
Erfassung für Temperaturen, Drücke, Mengen etc. sowie
das Personal zur Durchführung der Leistungen sind vom
Auftragnehmer zur Verfügung zu stellen. Nur im
Zweifelsfall entscheidet der Auftraggeber über Art und
Umfang der Messungen.
Der Probebetrieb muss den Nachweis der vertragsmäßigen
Lieferung, Ausführung und der vollkommenen
Betriebstüchtigkeit erbringen. Spätestens mit Beginn
des Probebetriebes ist das Bedienungspersonal des
Auftraggebers zu unterweisen.
Die erfolgte Einweisung ist zu bescheinigen.

*Hinweis: Vorbemerkung - Wartung*
Vorbemerkung - Wartung
Wartung
Vom AN sind Wartungsangebote für alle zwingend
regelmäßig zu wartenden technischen Einrichtungen im
Gebäude zu erstellen.
Die Wartung ist anhand der VDMA/- AMEV Arbeitsblätter
und Empfehlungen sowie den Herstellerangaben der
jeweiligen Anlagen zu kalkulieren.
Die Wartung ist komplett für die Dauer des
Gewährleistungszeitraums nach VOB/C anzubieten. Die AN
kalkulierten Zeiträume sind mit der Angebotsabgabe zu
benennen. Für das erste Jahr nach Beendigung der
Gewährleistung ist der Preis separat auszuweisen.
Der AG behält sich vor, die Wartungsleistungen auch im
Zeitraum der Gewährleistung nach VOB/C an Dritte zu
vergeben. Die Gewährleistungsansprüche verringern sich
dann entsprechend. Der AN kann daraus keinen
entgangenen Gewinn ableiten.

*Hinweis: Vorbemerkung - Zusätzliche Technische*
Vorbemerkung - Zusätzliche Technische
Vertragsbedingungen
Allgemeines
Die zusätzlichen Vertragsbedingungen und Vorschriften
gelten als Vertragsbestandteile. Werden einzelne
Bestimmungen dieser technischen - durch anderslautende
oder entgegenstehende Grundlagen der allgemeinen,
besonderen oder sonstigen Vertragsbedingungen des
Auftraggebers wirkungslos oder ungültig, so wird die
Wirksamkeit der übrigen technischen Bestimmungen
hiervon nicht berührt.
Der Bieter ist verpflichtet, die ausgeschriebenen
Leistungen komplett und voll nach Stand der
einschlägigen Regeln der Technik anzubieten. Hierzu
gelten auch die erforderlichen Koordinationen im
Bauablauf mit sämtlichen am Bau beteiligten Firmen.
Zur Wertung des Angebotes ist die Abgabe einer GAEB-
Datei erforderlich. Die Zusammenstellung der jeweiligen
Bereiche ist in der Preiszusammenstellung zu
übertragen.

Vom AG beigestellte Materialien
Zur Beschleunigung der Materiallieferung behält sich
der Auftraggeber vor, Großkomponenten vorab in
Eigenregie zu bestellen und auf der Baustelle anliefern
zu lassen.
Der Auftragnehmer kann daraus keine
Schadensersatzansprüche auf Grund eines entgangenen
Gewinns geltend machen. Der AN erklärt sich mit Abgabe
des Angebots damit einverstanden, die AG-seitig
gelieferten, neuen Komponenten betriebsfertig zu
installieren, in Betrieb zu nehmen und die
Gewährleistung für das Gesamtsystem zu übernehmen.

Nachtrags-Angebote
Sollten im Laufe der Bauzeit zusätzliche Leistungen
erforderlich und vom AG oder dessen Vertreter
angeordnet oder verlangt werden, die gar nicht oder
nicht in den infrage kommenden Bauarten,
Abmessungen, technischen Daten oder Qualitätsmerkmalen
im Leistungsverzeichnis enthalten sind, so ist sofort
nach Bekanntwerden der Erfordernis der AG oder dessen
Vertreter zu benachrichtigen und hierfür ein
Nachtragsangebot aufzustellen. Nachtragsangebote sind
in 2-facher Ausfertigung zur Prüfung und Genehmigung
einzureichen. Sie müssen in Anlehnung an die
Einheitspreisliste aufgestellt sein und im Einzelnen
beinhalten:
Eine ausführliche Begründung für die Notwendigkeit der
Leistungsänderung oder der Zusatzleistungen. Die zur
Ausführung kommende Leistung mit Angabe der
Spezifikation, Qualitätsstandard, Fabrikats- oder
Typenbezeichnungen etc.
Die zur Ausführung kommenden Massen der
Einzelleistungen nebst Einheitspreisen und Endsummen.
Eine Mehr- oder Minderkostenaufstellung der
entfallenden und geänderten oder zusätzlichen
Leistungen.
Die Preise für außervertragliche- oder
Nachtragsarbeiten sind auf der Kalkulationsgrundlage
der Einheits- und Gesamtpreise der hauptvertraglichen
Leistungen zu ermitteln. Die Kalkulation des
Hauptangebotes ist auf Verlangen vom AG oder dessen
Vertreter vorzulegen.
Der Auftragnehmer darf mit den Arbeiten erst beginnen,
wenn die Genehmigung des AG oder dessen Vertreter mit
entsprechender Nachbeauftragung schriftlich vorliegt.
Sollte jedoch durch Gefahr ein sofortiger Arbeitsbeginn
erforderlich werden, ist ein entsprechender Hinweis im
Nachtrag oder eine vorherige, schriftliche
Unterrichtung der Bauleitung notwendig.

Baustelleneinrichtung
(es wird auf die Besonderen Vertragsbedingungen
hingewiesen).

Auftraggeberseitig bereitgestellte Flächen und
Einrichtungen
Für die Dauer der Sanierungsmaßnahmen kann der
Auftraggeber dem AN keine entsprechende Flächen auf dem
RWTH-Gelände zur Einrichtung eines Baubüros zur
Verfügung stellen.
Für die Dauer der Sanierungsmaßnahmen bestehen keine
Möglichkeiten der Materiallagerung auf dem Gelände der
RWTH. Materialien sind jeweils entsprechend der
Sanierungsmaßnahme anzuliefern und vorzuhalten. Lose
Materialiensammlungen sind im Objekt aus übergeordneten
Gründen und aus brandschutztechnischen Aspekten nicht
gewünscht. Bei Zurverfügungsstellung von Lagerflächen
durch die GBGT darf die Nutzung der Flächen nur in dem
vom Auftraggeber genehmigten Umfang erfolgen. Vom
Auftraggeber zur Verfügung gestellte Flächen sind nach
Gebrauch im ursprünglichen Zustand zurückzugeben.

Baustelleneinrichtung des Auftragnehmers
Die Baustelleneinrichtung des Auftragnehmers umfasst
alle zur Leistungserfüllung des Auftragnehmers
erforderlichen Baugeräte und Hilfsmittel, deren Auf-
und Abbau sowie deren Vorhaltung während der gesamten
Bauzeit und sämtliche Maßnahmen zur Verkehrssicherung
auf der Baustelle.
Der Auftragnehmer hat alle mit der
Baustelleneinrichtung notwendigen Vorbereitungen
durchzuführen. Eventuelle Umräumarbeiten sind nach
besonderer Aufforderung durch den Auftragnehmer ohne
weitere Vergütung vorzunehmen

Gerüste
Alle erforderlichen Arbeits- Flächen- und Schutzgerüste
für die eigene Leistung gehören zum Leistungsumfang des
Auftragnehmers, hierfür entstehende Kosten sind in die
Einheitspreise einzurechnen. Es dürfen nur Gerüste mit
bauaufsichtlicher Zulassung oder Regelgerüste nach DIN
und UVV aufgestellt werden.
Aufwendungen für Gerüstabnahmen und bauaufsichtliche
Genehmigungen der von ihm erstellten Gerüste trägt der
Auftragnehmer.

Materialtransport
Materialtransporte auf der Baustelle und innerhalb des
Baukörpers sind mit den Einheitspreisen abgegolten und
werden nicht separat vergütet.
Kosten für Kran und Abstimmung mit den zuständigen
Behörden der Stadt, sofern erforderlich, sind im
Leistungsverzeichnis beschrieben.

Allgemeine Technische Vertragsbedingungen für
Bauleistungen
Im Vergabe- und Auftragsfall findet Anwendung:
VOB, Teil C, ATV-Vorschriften, in der zur terminlichen
Vergabe gültigen Fassung, hier:
Allgemeine Technische Vertragsbedingungen für
Bauleistungen, im Einzelnen:
ATV DIN 18301 Bohrarbeiten ATV DIN 18379
Raumlufttechnische Anlagen
ATV DIN 18380 Heizungsanlagen und zentrale
Wassererwärmungsanlagen (gilt für Rohrleitungen Kälte
ATV DIN 18382 Nieder- und Mittelspannungsanlagen bis 36
kV ATV DIN 18386 Gebäudeautomation ATV DIN 18421 Dämm-
und Brandschutzarbeiten an technischen Anlagen ATV DIN
18541 Gerüstarbeiten ATV DIN 18459 Abbruch- und
Rückbauarbeiten

*Hinweis: Vorbemerkung - Allgemeine Objektbeschreibung*
Vorbemerkung - Allgemeine Objektbeschreibung
Allgemeine Beschreibung des Universitätsklinikums RWTH
Aachen

Das Zentralgebäude der Universitätsklinik Aachen =
UBFT, Pauwelsstraße 30, 52074 Aachen steht als
"bedeutendes Zeugnis der High- Tech- Architektur" seit
Ende 2008 unter Denkmalschutz. Der Denkmalschutz
beinhaltet neben der äußeren Gestaltung auch den
gesamten Innenausbau. Der Gebäudekomplex des
Universitätsklinikums besteht aus dem Hauptgebäude
(UBFT) und einem westlich vorgelagerten
Versorgungsgebäude (VER), welche durch einen
unterirdischen Verbindungsgang miteinander verbunden
sind. Das VER und der Verbindungsgang sind
brandschutztechnisch vom UBFT-Gebäude abgetrennt.
Der Baukörper des UBFT-Gebäudes hat eine Breite von ca.
135 m und eine Länge von ca. 257 m. Das 9-geschossige
Gebäude hat drei Untergeschosse plus Kriechkeller. Die
Oberkante des höchsten Aufenthaltsraumes liegt ca. 25 m
über der Eingangsebene und im Mittel ca. 33 m über dem
umliegenden Gelände. Gemäß BauO NRW handelt es sich bei
dem Gebäude um ein Hochhaus.
Das Gebäude beinhaltet die Lehr- und
Forschungseinrichtungen der medizinischen Fakultät der
RWTHAachen, die Behandlungs- und Pflegebereiche des
Universitätsklinikums sowie Verwaltung und Gastronomie.
Bei dem Objekt handelt es sich nach BauO NRW um eine
bauliche Anlage besonderer Art und Nutzung (Hochhaus,
Krankenhaus, Versammlungsstätte und Gaststätte) mit
insgesamt rd. 130.000 m² Nutzfläche.
Mit der Planung des Universitätsklinikums wurde 1970
begonnen. Die Bauarbeiten wurden Ende 1971 angefangen
und das Gebäude von 1983 bis 1985 schrittweise in
Betrieb genommen. Es handelt sich um ein rechtmäßig
bestehendes Gebäude, welches den zum Zeitpunkt der
Genehmigungen gültigen Richtlinien und
Sondergenehmigungen entspricht.
Die Planungen und Genehmigungen (Teilbaugenehmigungen)
beruhen daher im Wesentlichen auf der Bauordnung und
Sonderbauverordnungen von 1970 und den nachfolgenden
Änderungen in den Jahren 1977, 1978, 1979 und 1982. Die
Hochhausverordnung wurde erst 1986 eingeführt und war
somit bei der Errichtung des Universitätsklinikums
nicht relevant.

Beschreibung der Baumaßnahme
Über einen Anschluss an das vorhandene Großkältenetz im
UBFT wird die Kälteversorgung zum Bereich C4 geführt,
in dem diese die dort befindlichen Vakuumzentrale mit
Kälte versorgen soll.
Die betroffene Fläche wird zusätzlich saniert, der
Boden einschließlich Estrich wird getauscht. Die
Elektrik wird erneuert und die Lüftungsanlage, Sanitär,
Kälte sowie Med. Gase werden angepasst. Raumzuschnitte
werden nicht verändert.
Auf Grund des Alters des Gebäudes und der Erfahrung aus
ähnlichen Projekten ist davon auszugehen, dass in Folge
des Umbaus mit schadstoffhaltigen Bauprodukten (Asbest,
KMF, PAK, PCB etc.) umgegangen werden muss.
Grundsätzlich sind alle lärmintensiven Maßnahmen wie z.
B. Stemm-, Abbruch-, Kernbohr-, Bohrarbeiten etc. mit
der Bau- und Projektleitung sowie dem Nutzer
abzustimmen. Arbeiten, bei denen mit Lärmbelästigung
der angrenzenden Nutzungsbereich zu rechnen ist, können
nur spätnachmittags zu eingeschränkten Zeiten
ausgeführt werden.
Die Baumaßnahme wird bei vollem Betrieb durchgeführt
(vgl. Übersichtsplan Durchführung).

Zugang zur Baustelle
Der Umbau- / Sanierungsbereich befindet sich in der
Etage -3 im Bereich C4.
Der Zugang erfolgt ebenerdig über den Karrengang Etage
-3, vorbei am Treppenkern bzw. Aufzug C4 hin zur
Vakuumzentrale C4 und von dort aus kann die
Systemzentrale, in der der Anschluss an das
Bestandsgroßkältenetz erfolgt, erreicht werden.
Der sogenannte "Karrengang" in der Etage -3 befindet
sich auf der Gebäuderückseite (Nordseite), zu erreichen
über eine 2- flügelige Türe mit Motorantrieb. Die Tür
öffnet und schließt automatisch und darf nicht
blockiert werden. Der Karrengang hat eine Länge von ca.
55m und ist ca. 10m nach dem Zugang rechtwinklig
abgewinkelt.
Li. Querschnitt Karrengang (b x h): ca. 2,08 x 2,04 m.
Der Aufzug C4 ist für die Dauer der Baumaßnahme für den
Patienten- und Publikumsverkehr gesperrt und steht
ausschließlich für Materialtransporte (auch anderer
Baumaßnahmen) zur Verfügung.
Beschädigungen der Schutzbekleidung sind umgehend der
Bauleitung zu melden.
Der Zugang zum Gebäude ist nur mit freigeschaltetem
Fremdfirmenausweis möglich. Der Fremdfirmenausweis muss
von jedem Mitarbeiter persönlich beantragt und in
Empfang genommen werden. Die Öffnungszeiten der
Ausweisstelle (Magazin) sind zu beachten, Details sind
den Fremdfirmenrichtlinien zu entnehmen.
Fahrzeuge sind grundsätzlich unmittelbar nach dem Be-
und Entladen zu entfernen und auf öffentlichen
Parkflächen abzustellen. Größere Anlieferungen sind
unter Berücksichtigung einer Vorlaufzeit von 3 Wochen
mit der Bauleitung anzustimmen.

Ausführende Mitarbeiter
Der AN hat dafür zu sorgen, dass während der
Arbeitszeit auf der Baustelle immer mindestens eine
deutschsprachige Person anwesend ist, die
weisungsbefugt gegenüber dem eigenen Gewerk und darüber
hinaus des Lesens deutschsprachiger Schrift mächtig
ist. Ein AN- Bauleiter (sachkundiger Aufsichtführender)
muss ständig auf der Baustelle anwesend sein.
Die Koordination evtl. Nachunternehmer erfolgt
eigenverantwortlich durch den AN. Alle Nachunternehmer
(NU) sind dem Bauherrn vor Beginn der Arbeiten mit
Eignungsnachweis zu benennen und anzumelden. Je NU muss
mindestens eine deutschsprachige Person während der
Arbeitszeit auf der Baustelle sein.
Der AN muss vor Beginn der Arbeiten das
"Anforderungsformular für Fremdfirmen" (Sonderausweis,
Codierung, Schlüssel) für jeden im UKA beschäftigten
Mitarbeiter ausfüllen. Verbindliche Hinweise sind den
Fremdfirmenrichtlinien zu entnehmen.

Arbeitszeiten
Die Universitätsklinik ist 24 Stunden an jedem Tag in
Betrieb!
Die Regelarbeitszeiten auf der Baustelle sind:
Montag - Freitag: von 7:00 Uhr bis 18:00 Uhr.
Arbeitszeiten für alle lärm- und vibrationsintensiven
Tätigkeiten sind anzumelden und mit der Bauleitung und
dem Gebäudenutzer abzustimmen, mit kurzzeitigen
Arbeitsunterbrechungen (z.B. 2 - 4 Stunden) ist zu
rechnen (siehe Fremdfirmenrichtlinie), der Mehraufwand
ist einzukalkulieren.
In Ausnahmefällen kann länger gearbeitet werden, es ist
jedoch die Zustimmung des Auftraggebers einzuholen.
Von allen wichtigen Maßnahmen auf der Baustelle,
insbesondere vom Beginn aller wichtigen Teilleistungen,
ist der AG rechtzeitig schriftlich in Kenntnis zu
setzen. Bei Unklarheiten ist der Sachverhalt durch AN
und AG unverzüglich festzustellen und in Textform zu
fixieren.

Einschränkungen
Bei allen Arbeiten ist Schlagbohren nicht gestattet!
Für Bohrungen in Bauteilen aus Stahlbeton,
Zementestrich, Mauerwerk, Granitboden etc. sind
ausschließlich Nassbohrgeräte erlaubt.
Flex- und Schweißarbeiten sind grundsätzlich untersagt!
Nur in Ausnahmefällen, nach Anmeldung und Zustimmung
durch die Werksfeuerwehr, werden solche Arbeiten
gestattet! Feuergefährliche Arbeiten mit offener Flamme
oder mit Funkenflug sowie Arbeiten mit
Staubentwicklung, sind seitens des AN mit ausreichendem
Vorlauf (bis zum Mittwoch der Vorwoche) bei der
Projektleitung des UKA anzumelden. Es ist schriftlich
ein Heißerlaubnisschein anzufordern. Neben dem aktiven
Brandschutz, ist hier auch die Notwendigkeit einer
Brandwache zu dokumentieren.

Arbeitszeiten mit Heißarbeitserlaubnis sind:
Montag - Freitag: von 8:00 Uhr bis 15:45 Uhr.
Verbindliche Hinweise sind der Fremdfirmenrichtlinie zu
entnehmen. (Formblatt Erlaubnisschein für
feuergefährliche Arbeiten und Abschaltung
brandschutztechnischer Anlagen).
Bohr- und Schneidearbeiten sind unter Staubhaltung bzw.
im Nassverfahren auszuführen. Bohren von Bohrlöchern in
Wände und Decken mit asbesthaltiger Bekleidung sind nur
unter Berücksichtigung der BT30 ("Bohrverfahren mit
Direktabsaugung") zulässig.
Angrenzende Bestandsbauteile sind zwingend zu schützen.

Material - Anlieferung und Abtransport
Der Auftraggeber übernimmt in keinem Fall die
Entgegennahme, das Abladen, Lagern und den Transport
von Stoffen und Bauteilen oder stellt dem Auftragnehmer
Geräte oder Arbeitskräfte zur Verfügung. Die
Entgegennahme von Materialien erfolgt ausschließlich
durch den Auftragnehmer.
Der AN hat für den fachgerechten Abtransport und die
Beseitigung von Schutt, Müll, Materialresten und
sonstigem Abfall gemäß den gültigen
Entsorgungsvorschriften, insbesondere dem
Kreislaufwirtschaftsgesetz (KrWG) zu sorgen. Die
Entsorgungsnachweise sind dem AG unaufgefordert zu
übergeben.
Die Baustelle ist laufend in einem sauberen und
ordentlichen Zustand zu halten. Dies betrifft neben den
Arbeitsbereichen die Transportwege, die benutzten WC-
Anlagen, Pausenbereiche sowie weitere, durch die
Leistungen des AN durch Staub o. ä. verunreinigten
Bereiche. Trockenes Kehren der Baustelle ist gemäß TRGS
559 nicht gestattet, stattdessen sind Staubsauger zu
verwenden (vgl. hierzu das Merkblatt der BGBau: "Bau-
Entstauber - der Schlüssel zur staubarmen Baustelle").

Dokumentation - Pflichten des AN
Vor der Ausführung der Arbeiten sind folgende
Unterlagen vorzulegen bzw. während der Ausführung zu
erstellen: Täglich zu führendes Bautagebuch, in dem
neben den Angaben gem. VOB sämtliche Angaben zu
Personaleinsatz, Arbeitszeit und Stundennachweisen zu
dokumentieren sind. Die Bautagesberichte sind
wöchentlich der Bauleitung zu übergeben inkl.
Dokumentation über Außentemperatur und Luftdruck.
Die Inhalte des Sicherheits- und
Gesundheitsschutzplanes sind bei der Erstellung der
Unterlagen zu berücksichtigen. Insbesondere die
schriftliche Arbeitsanweisung und der Notfallplan sind
vom Auftragnehmer kurzfristig nach Auftragsvergabe mit
dem Sicherheits- und Gesundheitsschutzkoordinator
abzustimmen.

Sicherheits- und Gesundheitsschutzkoordinator (SiGeKo)
Durch den AG wird ein SiGeKo bestellt. Die Beauftragung
entbindet den AN nicht von seiner Aufsichts- und
Sicherungspflichten.
Durch den SiGeKo finden regelmäßig, 14-tägig,
Begehungen und Einweisungen statt. Es ist Pflicht des
AN, hieran mit fachkundigem Personal teilzunehmen.
Festgestellte Sicherheitsmängel sind unverzüglich zu
beseitigen und schriftlich frei zu melden.
Die Baustellenordnung sowie der Sicherheits- und
Gesundheitsschutzplan sind durch den AN einzuhalten und
anzuerkennen. Den Anweisungen des SiGeKo ist Folge zu
leisten. Für die Einhaltung aller von den
Aufsichtsbehörden, den Berufsgenossenschaften und den
Fachverbänden vorgeschriebenen
Unfallverhütungsvorschriften, Sicherheits- und
Schutzvorrichtungen ist der AN verantwortlich.
Besondere Hinweise zum Umgang mit KMF- / Asbesthaltigen Materialien sind den entsprechenden Positionen
des Leistungsverzeichnisses zu entnehmen.

*Hinweis: Vorbemerkung - Gewerk (GV)*
Vorbemerkung - Gewerk (GV)
Zu beachtende Vorschriften und Unterlagen:
Grundlage für Angebot und Ausführung sind in jeweils
neuester Fassung:

Die zum Zeitpunkt der Ausführung der Leistung des AN
geltenden einschlägigen anerkannten Regeln der Technik
einschließlich den für die Leistung des AN zutreffenden
allgemeinen technischen Vorschriften für Bauleistungen
gemäß VOB Teil C, sonstige DIN-Normen und Vorschriften,
insbesondere:

-DIN 18200 Überwachung (Güteüberwachung) von
Baustoffen, Bauteilen und Bauarten
-DIN 18201/Toleranzen im Bauwesen
-DIN 18202/Toleranzen im Hochbau, Bauwerke
-DIN 4102/Brandverhalten von Baustoffen und Bauteilen
-DIN 4108/Wärmeschutz im Hochbau
-DIN 4109/Schallschutz im Hochbau
-DIN 50930-6/Korrosion der Metalle
-ASR/Arbeitsstättenrichtlinien
-VOB Verdingungsordnung für Bauleistungen Teil A:
Allgemeine Bestimmungen für die Vergabe
von Bauleistungen (DIN 1960)
-Teil B: Allgemeine Vertragsbedingungen für die
Ausführung
von Bauleistungen (DIN 1961)
-Teil C:Allgemeine technische Vorschriften für
Bauleistungen
Entwässerungskanalarbeiten (DIN 18306) DIN 1072
Straßen
-und Wegbrücken, Lastannahmen.
-DIN 1986 Entwässerungsanlagen für Gebäude und
Grundstücke.
-DIN EN 124 Aufsätze und Abdeckungen für
Verkehrsflächen
-DIN EN 752 Entwässerungssysteme außerhalb von
Gebäuden
-DIN EN 476 Allgemeine Anforderungen an Bauteile für
Abwasserkanäle und - leitungen für
Schwerkraftentwässerungssysteme
-DIN EN 1610 Verlegung und Prüfung von
Abwasserleitungen
und - kanälen.
-ZTVA StB 97 Zusätzliche Technische Vertragsbedingungen
und Richtlinien für Aufgrabungen in Verkehrsflächen
(Herausgeber: Forschungsgesellschaft für Straßen-
und Verkehrsflächen)
-DIN 4124 Baugruben und Gräben, Böschungen,
Arbeitsraumbreiten,Verbau.
-DIN 18300 VOB, Teil C Allgemeine technische
Vorschriften
für Erdarbeiten
- DIN EN ISO 7396-1

Weiterhin gelten alle einschlägigen VDI-, VDE- und DIN-
Richtlinien, die Verordnungen der
Energieeinsparverordnung -EnEV nach der neuesten
Fassung sowie die Vorschriften der örtlichen Behörden
und Versorgungsunternehmen.

Alle Normen, Richtlinien und Vorschriften sind in der
Fassung maßgebend, die zum Tage der Angebotsabgabe
bestehen. Sind DIN-Normen oder VDI-Richtlinien im
"Entwurf" vorhanden, sind diese, jedoch nur im
Einvernehmen mit dem Auftraggeber, zu berücksichtigen.

Ändern sich Normen, Richtlinien und Vorschriften nach
dem genannten Zeitpunkt, so bedarf es eines
schriftlichen Hinweises des Auftragnehmers an die
örtliche Bauleitung und einer Einigung zwischen
Auftragnehmer und Auftraggeber, ob
diese Änderung bei der Ausführung berücksichtigt werden
soll.

*Hinweis: Vorbemerkung Erdbebenzone 3*
Vorbemerkung Erdbebenzone 3
Nach DIN EN 1998-1:2010-12 ist das Universitätsklinikum
Aachen und zugehörige Bauwerke der Bedeutungskategorie
IV (Tabelle 4.3) zugeordnet, das während Erdbeben von
höchster Wichtigkeit für den Schutz der Bevölkerung
ist.

Nach DIN EN 1998-4:2001-07 Absatz 2.1.3
Schadensbegrenzungszustand sind für das
Universitätsklinikum Aachen und zugehörige Bauwerke
"volle Integrität" einzuhalten.
Die "volle Integrität" erfordert, dass das betrachtete
Tragwerk und die zugehörigen spezifischen Elemente
unter den relevanten seismischen Einwirkungen voll
funktionsfähig und dicht bleiben
Diese Sicherung der Leitungen und Einbauten ist
konsequent gemäß Erdbebenzone 3 auszuführen.

*Hinweis: Einbringung Vakuumerzeugungs-Anlage*
Einbringung Vakuumerzeugungs-Anlage
Beschreibung der Einbringung:
Die Einbringung der Vakuumpumpe sowie des Kessel als
auch alle zugehörigen Bauteile erfolgt über die Etage -
3. Die min. Einbringöffnung beträgt B 1,20m x H 1,6m.

Die Geräteteile können über die Tür in der
Technikzentrale eingebracht werden.
Dabei können die Geräte gesamt oder in Einzelteilen
angeliefert werden. Der Zusammenbau erfolgt dann in der
Zentrale C4/ alte Dampfzentrale.

*Hinweis: Kupferrohr für med. Gase und Druckluft*
Kupferrohr für med. Gase und Druckluft
Kupferrohr

gemäß DIN EN 13348 und ISO 15001 zur Verteilung
medizinische Gase bei Arbeitsdrücken bis 2000 kPa.

Als Verteilerleitungen wird Spezial-Kupferrohr in
Sonderqualität verwendet, das den erhöhten
Anforderungen für medizinische Gasversorgungsanlagen entspricht. Dazu sind ein hoher Reinheitsgrad
erforderlich. Der Grad der Verschmutzung mit
Kohlenwasserstoff ist nicht größer als 0,020 g/m2. Die
Verbindungselemente sind ebenfalls aus Kupfer. Die
Installation ist so auszuführen, daß Verunreinigungen
ausgeschlossen sind.
Ausführung:
Sonderausführung: Werkstoff- und Fertigungsmerkmale nach DIN EN 1057,
spezialentfettet mit max. 0,2 mg/dm2 Restfettgehalt auf der Innenfläche der Rohre.
Mit den fortlaufenden Kennzeichnungen:
- Rohrabmessung
- Fertigungsquartal/Jahr
- Hersteller

Rohr mit Sonderprüfverfahren geprüft auf:
- Dichtigkeit
- Materialhomogenität
mittels Wirbelstromprüfung nach DKJ-Werkstoff-
prüfblatt 781.

Für folgende Gase wird CU-Rohr verwendet:
-Druckluft (DL)

Die Rohre sind in Abständen von 600 mm wiederkehrend
über ihre Länge mit folgenden Angaben dauerhaft
gekennzeichnet: DIN EN 13348 Abmessung, Härte,
Herstellerkennzeichen, Herstelldatum. Jedes Rohr wird
zum Auffinden örtlicher Fehler der Wirbelstromprüfung
nach EN 1971 unterzogen. Um sicherzustellen, dass die
Rohre bei normaler Handhabung und Lagerung innen sauber
bleiben, ist jedes Rohr mit einer Kunststoffkappe an
beiden Enden verschlossen. Die Schmiermittelreste als
Gesamtkohlenstoffanteil dürfen auf der Innenoberfläche
der Rohre 0,020 g/m² nicht überschreiten.
(Reinheitsklasse Qualität 5.0) Auf Anforderung wird für
die Kupferrohre eine Prüfbescheinigung nach DIN EN
10204 abgegeben.

Zur direkten Montage an Decken, Wänden und erdverlegten
Schutzrohren.
Kupferrohr für med. Gase
Kupferrohr mit Lötfittingen
Die nachfolgenden Positionen sind einschließlich Löt-
und Dichtungsmaterialien zu kalkulieren
Kupferrohr

gemäß DIN EN 13348 und ISO 15001 zur Verteilung
medizinische Gase bei Arbeitsdrücken bis 2000 kPa.

Als Verteilerleitungen wird Spezial-Kupferrohr in
Sonderqualität verwendet, das den erhöhten
Anforderungen für medizinische Gasversorgungsanlagen entspricht. Dazu sind ein hoher Reinheitsgrad
erforderlich. Der Grad der Verschmutzung mit
Kohlenwasserstoff ist nicht größer als 0,020 g/m2. Die
Verbindungselemente sind ebenfalls aus Kupfer. Die
Installation ist so auszuführen, daß Verunreinigungen
ausgeschlossen sind.
Ausführung:
Sonderausführung: Werkstoff- und Fertigungsmerkmale nach DIN EN 1057,
spezialentfettet mit max. 0,2 mg/dm2 Restfettgehalt auf der Innenfläche der Rohre.
Mit den fortlaufenden Kennzeichnungen:
- Rohrabmessung
- Fertigungsquartal/Jahr
- Hersteller

Rohr mit Sonderprüfverfahren geprüft auf:
- Dichtigkeit
- Materialhomogenität
mittels Wirbelstromprüfung nach DKJ-Werkstoff-
prüfblatt 781.

Für folgende Gase wird CU-Rohr verwendet:
-Druckluft (DL)

Die Rohre sind in Abständen von 600 mm wiederkehrend
über ihre Länge mit folgenden Angaben dauerhaft
gekennzeichnet: DIN EN 13348 Abmessung, Härte,
Herstellerkennzeichen, Herstelldatum. Jedes Rohr wird
zum Auffinden örtlicher Fehler der Wirbelstromprüfung
nach EN 1971 unterzogen. Um sicherzustellen, dass die
Rohre bei normaler Handhabung und Lagerung innen sauber
bleiben, ist jedes Rohr mit einer Kunststoffkappe an
beiden Enden verschlossen. Die Schmiermittelreste als
Gesamtkohlenstoffanteil dürfen auf der Innenoberfläche
der Rohre 0,020 g/m² nicht überschreiten.
(Reinheitsklasse Qualität 5.0) Auf Anforderung wird für
die Kupferrohre eine Prüfbescheinigung nach DIN EN
10204 abgegeben.

Zur direkten Montage an Decken, Wänden und erdverlegten
Schutzrohren.
Kupferrohr für med. Gase
Kupferrohr mit Lötfittingen
Die nachfolgenden Positionen sind einschließlich Löt-
und Dichtungsmaterialien zu kalkulieren

*Hinweis: Verbindungsstellen für med. Gase*
Verbindungsstellen für med. Gase
Gemäß DIN EN ISO 7396-1 müssen alle Verbindungsstellen
hartgelötet oder geschweißt sein und während des
Hartlötens oder Schweißens der
Rohrleitungsverbindungsstellen muss das Innere der
RohrleitungständigmitSchutzgasgespültwerden.
Außer bei mechanischen Verbindungsstellen für bestimmte
Bauteile müssen alle metallischen Verbindungsstellen
von Rohrleitungen hartgelötet oder geschweißt sein.
Wenn Füllmetalle verwendet werden, darf deren
Liquidustemperatur 600°C nicht unterschreiten.
Füllmetalle müssen nominell cadmiumfrei sein. Wenn
Silberlegierungen verwendetwerden, müssen sie ISO 17672
entsprechen.

**01.01.1 Vakuumpumpe**
Drehschieber Vakuumpumpe zum Einsatz in
medizinischen Versorgungsanlagen gem.
DIN EN ISO 7396-1.
Ausführung:
Elektromotorisch direkt angetriebene, ölumlaufgeschmierte Drehschieber-Vakuumpumpe, einstufig,
luftgekühlt, zur Erzeugung eines Betriebsunterdruckes von max. -0,98 bar. Pumpe ausgerüstet
mit Bypasseinrichtung für lastfreien Anlauf, exzentrisch gelagertem Rotor und Schiebern zur Ansaugung
und Verdichtung von Luft, mit Ölabscheider für ölnebelfreie Abluft und Rückschlagventil zur Aufrechterhaltung des Vakuums, komplett mit elastischer
Lagerung für schwingungsfreien Betrieb, Ölfilter,
Öl-Füllstandsanzeige und Ölfüllung.
Technische Daten:
Nennsaugvermögen: 250 m3/h
Nennsaugvermögen bei 0,3 bar abs.: 1233 l/min
Motor: 7,5 KW
Betriebsspannung: 400 V/50 Hz
Magnetventil Anlaufentlastung: 230 V AC/50 Hz
Motordrehzahl: 1800 min
Sauganschluß: G 2

Abluftanschluß: G 2
Abmessungen (LxBxH): 1052 x 562 x 410 mm
Gewicht: 250 kg
Schalldruckpegel nach DIN EN ISO 2151: 72 dB (A)
Lieferumfang:
Drehschieber-Vakuumpumpe mit
Bypasseinrichtung, elastischer
Lagerung und Ölfüllung.

Zur Gewerkplanung sind bei Angebotsabgabe
aussagekräftige Datenblätter der Vakuumpumoe über
Aufstellung, Leistungsaufnahme, Kühlluftvolumenbedarf
abzugeben

inkl. Interne Verdrahtung und Anschluss der zugeführten
Steuerleitungen, einschl. der Feldgeräte und
Regelungseinheiten nach VDE 0100.

Hersteller/Typ '....................'
vom Bieter einzutragen
Menge: 3,000 st

**01.01.2 Vakuumkessel**
Vakuumkessel 3000 Liter
in stehender Ausführung nach DIN 4810 (mit
geänderten Anschlüssen), innen und außen
feuerverzinkt, mit Reinigungsöffnung DN 100.
Mit Herstellerbescheinigung nach § 9(2) der
Druckbehälterverordnung.
Anschlüsse für:
Saugleitung und Pumpen: G 2
pneumat. Steuerleitung
und Manometer: G 1/2
Entwässerung: G 1
Technische Daten:
Höchstdruck: 6 bar
Inhalt: 3000 l
Gewicht: 750 kg
Abmessungen (D x H): (1600 x 2000) mm

Hersteller/Typ '....................'
vom Bieter einzutragen
Menge: 1,000 st

**01.01.3 Vakuumkessel**
Vakuumkessel 3000 Liter
in stehender Ausführung nach DIN 4810 (mit
geänderten Anschlüssen), innen und außen
feuerverzinkt, mit Reinigungsöffnung DN 100.
Mit Herstellerbescheinigung nach § 9(2) der
Druckbehälterverordnung.
Anschlüsse für:
Saugleitung und Pumpen: G 2
pneumat. Steuerleitung
und Manometer: G 1/2
Entwässerung: G 1
Technische Daten:
Höchstdruck: 6 bar
Inhalt: 3000 l
Gewicht: 750 kg
Abmessungen (D x H): (1150 x 3200) mm

Hersteller/Typ '....................'
vom Bieter einzutragen
Menge: 1,000 st

**01.01.4 Sekret-Auffangvorrichtung**
Sekret-Auffangvorrichtung
zum Schutz der Vakuumanlage vor versehentlich
ins Rohrleitungsnetz gelangten Sekreten und
Flüssigkeiten, bestehend aus:
1 Behälterzylinder aus transparentem, unzerbrechlichem Kunststoff für 8 L Fassungsvermögen.
1 Bodenplatte aus Aluminium, eloxiert, mit
Gummi-Dichtring und Entleerungshahn.
1 Deckenplatte aus Aluminium, eloxiert, mit Gummi-
Dichtring und Belüftungshahn mit Spülanschluß.
1 Wandhalter aus Stahlblech, lackiert RAL 9002
2 Kugelventilen, DN 32, aus Messing mit Lötverschraubung für Rohr O 35.
Komplett montiert einschließlich Befestigungsmaterial und Montage-Anleitung.
Gewicht: 10,2 kg

Hersteller/Typ '....................'
vom Bieter einzutragen
Menge: 4,000 St

**01.01.5 Steuereinheit mit Steuerschrank**
Konzept
Die Steuereinheit des Steuerschrankes
Medical Vacuum Control (MVC) ist speziell für das
Betreiben medizinischer Vakuumanlagen optimiert.
Mit den verschiedenen Ausführungen können
2-4 Pumpen mit je bis zu 18,5 kW Leistung
vollautomatisch gesteuert werden.
Anlagen mit 3 oder 4 Pumpen erfüllen damit alle
Anforderungen der ISO-Norm 7396-1 für
Medizinische Vakuumanlagen.
Bei 4-fach-Anlagen ist der besondere Vorteil, dass
kleinere Pumpen mit geringerer Leistung und
geringerem Anlaufstrom eingesetzt werden können.
Diese Konstellation ermöglicht eine besonders
effektive Auslastung der Anlage.
Steuerung
Für die autarke und unabhängige Ansteuerung
und Versorgung der Pumpen steht für jede
einzelne Pumpe eine komplette Linie mit
eigenem Steuer-und Leistungsteil zur Verfügung.
Die programmierbare Steuerung misst den
Betriebsdruck über einen Drucksensor und
Schaltet die Pumpen je nach Bedarf an oder aus.
Ab 4 kW erfolgt die Ansteuerung der Pumpenmotoren
nach dem Stern-Dreieck-Prinzip.
Optional kann auch ein Sanftanlaufmodul
Vorgesehen werden, dass die Pumpen über eine
Frequenzansteuerung langsam hochfährt.
Kann eine Pumpe den Bedarf nicht allein decken,
werden automatisch weitere Pumpen kaskadisch
zugeschaltet.
Mit der einstellbaren Zuschaltverzögerung und
Mindestlaufzeit kann dieser Schaltzyklus für die
eingesetzte Pumpengröße optimiert werden.
Der Motorschutz sichert die Pumpen bei zu hoher
Stromaufnahme, Kurzschluss oder einem Blockieren
der Pumpe ab, ohne dass dies einen Effekt auf die
übrigen Pumpen haben kann.
Für die gleichmäßige Auslastung der Pumpen über
die Zeit enthält die Steuerung eine
Grundlastwechselschaltung.
Der Zeitraum, für den eine Pumpe die Grundlast
übernimmt, kann zwischen 1-24 Stunden
eingestellt werden.
Überwachung
Die Steuerung des MVC hat zahlreiche
Überwachungsfunktionen, die die Funktion der Anlage
sichern, Fehleinstellungen oder Störungen sicher
erkennen lassen und die Anlage damit noch
zuverlässiger machen.
Beim Hochlaufen der Anlage startet die Steuerung
mit einem automatischen Selbst-Test.
Die Ansteuerung der Pumpen wird doppelt kontrolliert.
Die Steuerung prüft am Ausgang, ob das Hauptschütz
geschaltet hat und zusätzlich, ob sich nach Zuschalten
der Pumpe in einem einstellbaren Zeitraum auch der
angeforderte Druck einstellt.
Im Dauerbetrieb werden zusätzlich die
Hand/Aus/Automatik-Schalter laufend auf Ihre
korrekte Einstellung überwacht, damit nicht
versehentlich Pumpen dauerhaft ausgeschaltet bleiben.
Zum Schutz der Pumpen werden optional auch die
in der ISO 7396-1 festgelegten Grenzen für die
Raumtemperatur überwacht und bei Abweichungen
gewarnt.
Wenn die Vakuumpumpen mit Übertemperaturschaltern
ausgerüstet sind, können auch diese optional in das
System eingebunden werden.
Die Anzahl der Betriebsstunden wird für jede einzelne
Pumpe laufend erfasst und zur Anzeige gebracht.
Zusätzlich werden die Betriebsstunden der Pumpen
intern verglichen, damit schleichende Störungen an
einer Pumpe anhand der ungleichen Auslastung der
Pumpen erkannt werden kann. Übersteigt die
Laufzeitabweichung einer Pumpe den eingestellten
Wert, wird automatisch eine Warnmeldung angezeigt.
Bei einer fälligen Wartung wird der Betreiber nach
Ablauf der vom Hersteller der Pumpen
vorgeschriebenen Betriebsstunden oder einem
entsprechenden Zeitraum über das Display oder den
entsprechenden Alarmausgang informiert.
Notbetrieb
Um das Restrisiko für den Ausfall der elektronischen
Steuerung zu minimieren, enthält MVC eine
unabhängige mechanische Druckmessstrecke, die
bei Überschreiten des Mindestdruckes automatisch
die Pumpen ansteuert.
Diese Druckmessstrecke ist zur besonderen Sicherheit
mit zwei redundant messenden mechanischen
Druckschaltern ausgestattet.
Beim Hochfahren der Anlage wird die Schaltschwelle
der Notbetriebseinheit automatisch durch die
elektronische Steuerungseinheit geprüft.
Eine zusätzliche Kabelbruchkontrolle sorgt dafür,
dass eine eventuelle Fehlfunktion des Notbetriebs
in keinem Fall unentdeckt bleiben kann.
Bedienung
Die Bedienung der Anlage erfolgt über eine
Menüführung an der Anzeige- und Bedieneinheit,
mit beleuchtetem Textdisplay, Navigationstastatur,
einer grünen Status- und einer roten
Warnmeldungs-LED.
Für die Menüführung können verschiedene Sprachen
ausgewählt werden.
Im Betrieb läuft die Steuerung automatisch und das
Menü zeigt im Infomodus folgende Informationen:
-  Betriebsdruck (Soll- und Ist-Druck)
-  Betriebsstunden der einzelnen Pumpen
-  Betriebsstatus der einzelnen Pumpen
(Aus, Manuell, Automatik, Störung)
-  Datum und Zeit
-  Raumtemperatur
-  Servicefälligkeit
Warnmeldungen werden automatisch in Klartext
eingeblendet und durch eine rote LED signalisiert.
Sie können bis zu 15 min unterdrückt werden.
Ist danach die Ursache nicht behoben, werden sie
erneut angezeigt.
Für die Einstellung der Anlagenparameter kann die
Anzeige mit einem Schalter in den Servicemodus
umgestellt werden.
Der Service Schalter ist im Schrank angebracht und
damit vor unbefugtem Zugriff geschützt.
Im Servicemodus können unter anderem folgende
Parameter eingestellt werden:
-  Druckschaltpunkte (mit Voreinstellung)
-  Grundlastwechsel-Intervall
-  Zuschaltzeit für Anlauf-Druckaufbau-Überwachung
-  Mindestlaufzeit für Pumpen
-  Alarmwert für den Auslastungsvergleich der Pumpen
-  Anzeige-Sprache
Im Servicemodus wird die Anzeige der
Warnmeldungen unterdrückt.
Alarm-Management
Zur Weiterleitung der Alarme stehen potentialfreie
Kontakte zur Verfügung oder optional direkt in das
Dräger Alarm Management System übertragen werden.
Folgende Alarmmeldungen stehen zur Verfügung:
-  1-4 Meldungen ‚Pumpe # Betrieb‘
-  1-4 Meldungen ‚Pumpe # Störung‘
-  1-4 Meldungen ‚ Steuerspannung Pumpe # Störung‘
-  Sammelalarm Steuerung
-  Vakuum Störung (Betriebsdruck zu hoch, Notbetrieb)
-  Service fällig
-  1-4 Meldungen Pumpe # Übertemperatur (Option)
-  Phasenüberwachung Störung (Option)
-  Abweichung Raumtemperatur (Option)
Ausstattung
-  Varianten für 2, 3 und 4 Aggregate
-  Eigener Steuertransformator für jeden
Pumpensteuerkreis
-  IP55-Stahlblechschrank, pulverbeschichtet,
mit 3-Punkt-Verschlusssystem.
Komplett mit Wandbefestigungshaltern.
Kabeleinführung von unten.
-  Zu- und Abgangsklemmen für Versorgung der
Pumpen und Alarmabgänge
-  Hauptschalter nach IEC/EN 60204-1
-  Hand/0/Auto-Schalter mit Kontrolllampe für jede
Pumpe mit Rückstellung in Nullposition nach
Handbetrieb.
-  Druckmessstrecke mit Druckaufnehmer,
2 Druckschaltern, Belüftungsventil und Absperrhahn
Optionen
-  Automatische Motorschutzschalter für alle Pumpen
-  Sanftanlaufmodule speziell für trocken laufende
Vakuumpumpen
-  Phasenüberwachung mit zusätzlicher Alarmleuchte
-  Phasenüberwachung mit automatischer
Umschaltung der Phase im Fehlerfall
(Phasendreher nur für Regionen unstabiler
Stromversorgung in denen die EN ISO 7396-1
nicht gültig ist)
-  Einbindung aller Alarme in das Dräger Alarm
Management System
Schrank-Innenbeleuchtung mit Steckdose
(Schuko-Steckdose, deutscher Standard)
-  Überwachung der Umgebungstemperatur mit
Alarmgebung gemäß EN ISO 7396-1
-  Pumpen-Temperaturüberwachung
(für Pumpen mit werkseitig eingebautem
Übertemperaturschalter)
-  Ansteuerung Schalldämmhaubengebläse
Technische Daten
-  Leistungsstufen:
-  für 2-4 Pumpen bis je 7,5 kW
-  Eingangsspannung:  220/230,
380/400 V AC 3-phasig, N, PE
-  Netzfrequenz:  50/60 Hz
-  Schutzart:  IP55
Menge: 1,000 st

**01.01.6 Bakterien-Doppelfilter**
Bakterien-Doppelfilter
zum Schutz des Vakuumbehälters und der Pumpen,
sowie der Abluft vor Kontamination mit angesaugten Keimen, bestehend aus:
2 Filtergehäusen aus Aluminiumblech mit je
1 Schnellverschlußkappe aus Gummi
1 Eingangs-Umschaltventil (2/3-Wege-Kugelhahn
aus Messing)
1 Ausgangs-Umschaltventil (2/3-Wege-Kugelhahn
aus Messing)
2 Hochleistungs-Schwebstoffiltern der Filterklasse S
Abscheidegrad: > 99,97 % bei 0,2 - 0,5 mm
Prüfaerosol 1 nach DIN EN 1822-1bis5
Durchflußleistung: 90 m3/h
1 Wandhalter aus Stahlblech, lackiert RAL 9002
Anschlußseitig verrohrt mit Lötanschlüssen für
Rohr D 42.
Ein Filterwechsel ist ohne Betriebsunterbrechungen möglich.
Gewicht: 15 kg

Hersteller/Typ '....................'
vom Bieter einzutragen
Menge: 4,000 St

**01.01.7 Hinweisschild Vakuum-Anlage**
Hinweisschild Vakuum-Anlage
Ausführung:
Hinweisschild mit schwarzer Schrift und blauem
Rand auf weißem Grund, mit Aufschrift
"Vakuum-Anlage/Vacuum Plant",
mit 4 Befestigungslöchern für die Wandmontage.
Abmessung: 210 x 297 mm
Werkstoff: Kunststoff weiß
wetter - und sonnenlichtbeständig

Hersteller/Typ '....................'
vom Bieter einzutragen
Menge: 3,000 St

**01.01.8 Vakuum-Fittingsatz**
Vakuum-Fittingsatz 2/400
Zur Verrohrung der einzelnen Komponenten
innerhalb der Vakuumzentrale, ausgelegt
für 3 Pumpen vom Typ 400 und 2 Kesseln,
bestehend aus allen erforderlichen Bögen,
Muffen, T-Stücken, Reduktionen, Verschraubungen, mit automatischen Kondensatableitern zum Schutz der Pumpen vor zurückfließendem Kondensatwasser aus der Ab-
luftleitung, Vakuummeter NG 63, Güteklasse 1,6 für eine Betriebsdruckanzeige
am Kessel, Schlauchverbindungen zur
Schwinungsdämpfung, Entleerungshahn
für Ölwechsel der Vakuumpumpen, ohne
Rohre.

Hersteller/Typ '....................'
vom Bieter einzutragen
Menge: 2,000 st

**01.01.9 Verteilerblock 3-fach O2**
Verteilerblock 3-fach O2
zum Absperren von Sauerstoff
Ausführung:
Verteilerblock 3-fach, für Sauerstoff, öl- und fettfrei zum An-
schluss an Gas Control Stationen und Reduzierstationen,
bestehend aus einem Kupfer-Verteilerrohr DN 32 mit beidseitigen Gewindeanschlüssen zum Anreihen mehrerer Verteilerblöcke, mit 3 Verteilerabgängen bestückt mit Kugelhähnen und Manometer, Kugelhähne mit flachdichtenden
Lötverschraubungen, Ventilkörper-Stirnseiten mit Nut zur
Aufnahme des O-Ringes, Knebel mit Bohrung für Vorhängeschloss zur Sicherung gegen unbefugtes Betätigen, komplett mit Gasartschilder, Manometer mit rückwärtigem An-
schluss, unter Druck ausbaubar durch vorgeschaltete Drossel.
Technische Daten:
Nenndruck PN 16 bar
Verteileranschluss G1
Verteilerabgang Cu-Rohr 22x1 (3x)
Kugelhahn
Nennweite DN 20
Gehäuse Messing
Kugel Edelstahl
Dichtschalen PTFE, doppelseitig dichtend
Anschlüsse G 3/4 -22mm Cu-Rohr,
Knebel Druckguss, weiß lackiert
O-Ring FPM
Betriebsdruck 25 bar
Manometer
Anschluss G ¼
Durchmesser 50 mm
Güteklasse 1,6
Anzeigebereich 1-16 bar
Werkstoff Kupfer / Messing
Menge: 2,000 St

**01.01.10 Kugelhahn DN 50**
Kugelhahn DN 50
Geeignet für alle medizinischen Gasarten
(O2,N2O,Co2,N2,Air) und
Vakuum gemäß DIN EN ISO 7396-1
Ausführung:
Kugelhahn mit Außengewinden und flachdichtenden Lötverschraubungen, Ventilkörper-Stirnseiten mit Nut zur
Aufnahme des O-Rings, in öl- und fettfreier Ausführung,
geeignet für medizinische Gase und Vakuum. Knebel
mit Bohrung für Vorhängeschloss zur Sicherung gegen
unbefugtes Betätigen, bei offener oder geschlossener
Stellung, Klebebogen-Gasartschilder, Gewinde mit
Schutzkappen geschützt und verpackt in drei
Kammerschlauch
Technische Daten:
Nenndurchmesser: DN 50
Nenndruck: 25 bar
Klimatische Bedingungen
bei Lagerung: -20°C bis + 60 °C
bei Transport: -20°C bis + 60 °C
bei Normalbetrieb: 0°C bis + 50 °C
Lieferumfang
Kompletter Kugelhahn mit 2 O-Ringe, 2 Überwurfmuttern,
2 Löthülsen, Klebebogen-Gasartschilder

Hersteller/Typ '....................'
vom Bieter einzutragen
Menge: 5,000 St

**01.01.11 Kugelhahn DN80 (76 Rohr)**
Kugelhahn DN80 (76 Rohr)
Geeignet für alle medizinischen Gasarten
(O2,N2O,Co2,N2,Air) und
Vakuum gemäß DIN EN ISO 7396-1
Ausführung:
Kugelhahn mit Außengewinden und flachdichtenden
Lötverschraubungen, Ventilkörper-Stirnseiten mit
Nut zur Aufnahme des O-Rings, in öl- und fettfreier
Ausführung, geeignet für medizinische Gase und
Vakuum.
Knebel mit Bohrung für Vorhängeschloss zur
Sicherung gegen unbefugtes Betätigen, bei
offener oder geschlossener Stellung,
Klebebogen-Gasartschilder, Gewinde mit
Schutzkappen geschützt und verpackt in drei
Kammerschlauch.
Technische Daten:
Nenndurchmesser: DN80 für Cu-Rohr 76
Nenndruck: 25 bar
Klimatische Bedingungen
bei Lagerung: -20°C bis + 60 °C
bei Transport: -20°C bis + 60 °C
bei Normalbetrieb: 0°C bis + 50 °C
Lieferumfang:
Kompletter Kugelhahn mit 2 O-Ringe,
2 Überwurfmuttern, 2 Löthülsen,
Klebebogen-Gasartschilder

Hersteller/Typ '....................'
vom Bieter einzutragen
Menge: 3,000 st

**01.01.12 interne Verkabelung**
Elektrikerarbeiten
Elektrische Anschlussarbeiten sowie das Verlegen der
Kabel

Hersteller/Typ '....................'
vom Bieter einzutragen
Menge: 1,000 St

**01.01.13 Systemkabel GM-Netz**
Systemkabel GM-Netz (100 m)
Spezialkabel für das Anlagennetzwerk,
für Verlegung zwischen den Baugruppen
(Ventilkästen), einschließlich Einführen,
Abisolieren und Auflegen
Ausführung:
Systemkabel zur gleichzeitigen Verlegung von
Datenleitung
und Spannungsversorgung in gemeinsamen Mantel für das
Anlagennetzwerk
Technische Daten:
Durchmesser: 8 mm
24 V Teil: 2x 1,5 mm2
Daten-Teil: 2x 2x 0,6 mit Beilaufader
Arbeitsbereich: -30 bis +80 °C

Hersteller/Typ '....................'
vom Bieter einzutragen
Menge: 300,000 m

**01.01.14 Weiteres Systemkabel GM-Netz**
Weiteres Systemkabel GM-Netz für die Verbingung zwischen MVC und GCC 1000
Spezialkabel für das Dräger Anlagennetzwerk,
für Verlegung zwischen den Baugruppen
(Ventilkästen), einschließlich Einführen,
Abisolieren und Auflegen
Menge: 40,000 m

**01.01.15 MVC BUS-Kabel**
MVC BUS-Kabel 300m
Kommunikationskabel vom Typ OZ-500 8x0,5mm2
zur Gewährleistung der Kommunikation zwischen
dem MVC Master und Slave.
Kabel auf Ring, flexibel, nummeriert und metermakiert.
Nicht vorkonfektioniert.

Hersteller/Typ '....................'
vom Bieter einzutragen
Menge: 1,000 m

**01.01.16 Konfiguration und Anbindung AMS-Netzwerk**
*** Pauschalposition
Konfiguration und Anbindung AMS-Netzwerk

Erfassen und Aufnehmen der Anlagen-Parameter und Status-Meldungen in die vorhandene AMS Netzwerk Typologie sowie Aufschalten und Anzeigen der relevanten Anlagen-Paramter und Meldungen auf den GCC1000 Systemen z.B. am Schacht K3.2.20 sowie dem bauseitigen 60" Monitor in der Werkstatt des GB-GT. Die Festlegung der Parametrierung und Definitionen erfolgt in Abstimmung mit der Fachplanung und dem GB-GT. Erweiterungen oder Anpassungen sind durch die freie Wahl der Topologie an jeder Stelle des AMS zu einem späteren Zeitpunkt möglich.
Menge: 1,000 psch

**01.01.17 Kernbohrung DN60**
Menge: 2,000 St

**01.01.18 Brandschutzabschottung mit Missel**
Menge: 2,000 St

**01.01.19 Brandschutz mit Ringspaltkit versiegeln**
Menge: 2,000 St

**01.01.20 Transport der Vakuumpumpen und der Steuerschränke**
Menge: 1,000 St

**01.01.21 Sondergestell für die Vakuumpumpe**
Menge: 2,000 St

**01.01.22 Einbringung Vakuumanlage**
Einbringung der Vakuumanlage

bestehend aus:
- Abladen der Großkomponenten
- Sondergestell für die Vakuumpumpe
- Werkstattwagen inkl. 4 Monteure
- Transport der Großkomponenten von der Abladestelle
zum Bereich C4/ alte Dampfzentrale
- Aufstellung am C4 inkl. entsprechender Hubgestelle
Menge: 1,000 St

**01.01.23 Anschluss an Bestandsvakuumleitung**
Herstellen von Anschlüssen an den Bestand
Materialien sind in den vorangegangen Postitionen
enthalten.
Anschluss an Vakuumring
Menge: 1,000 St

**01.01.24 Gas Communication Cockpit (GCC 1000)**
Gas Communication Cockpit (GCC 1000)

Hochauflösender 8,4" Touch-Monitor als Anzeigeeinheit zur grafischen Visualisierung von Alarmen, Betriebszuständen und Messwerten aus dem Dräger Gas Management System. Das Gas Communication Cockpit kann an jeder beliebigen Stelle in das Alarm Monitoring System der medizinischen Gasversorgungsanlage eingebunden werden.

Ausführung:
Über das Gas Communication Cockpit lassen sich alle Alarme und Messwerte  wie z.B. Drücke, Verbrauchswerte oder Qualität der medizinischen Druckluft abbilden und aufrufen. Um die Sicherheit von Personal und Patienten in Räumen mit potenziell gesundheitsschädlichen oder verbrennungsfördernden Gasen (z.B. Labore, Flaschenzentralen, geschlossene Unterdecken und Schächte) zu schützen, besteht über ein optionales Erweiterungsmodul die Möglichkeit auch die Messwerte und Alarme von Dräger Gaswarnanlagen mit Regard 2400 / 2410 - Kontrolleinheiten, welche die Raumluftqualität messen, darzustellen. Verschiedene Alarme und Messwerte können mit dem Gas Communication Cockpit zusammengefasst werden.

Die Darstellung der einzelnen Werte und Alarme wird graphisch unterstützt und ist frei konfigurierbar. Alle Werte können auch über eine Tabellen-, Einzelbargraph- und Einzeltrendanzeige dargestellt werden. Alle relevanten Daten werden erfasst und detailliert angezeigt:

Medizinische Gase:
- Alarme
- Messwerte wie z.B. Druck oder
  Verbrauchswerte
- Betriebszustände von Aggregaten

Raumluftüberwachung über optionales
Erweiterungsmodul:
- Gasart und Messbereich
- Gaskonzentration
- Alarme
- Störungen

Eine Auflistung aller aktuellen und vergangenen Alarme
und Meldungen mit Zeit und Datum ist jederzeit möglich.
Aktive Meldungen, Alarme oder Störungen
werden rot dargestellt, bereits behobene grün.

Je nach Erfordernissen lassen sich alle Daten über BACnet (optional) und Modbus an die Gebäudeleittechnik oder andere Informationssysteme weiterleiten.

Über einen optionalen Datenlogger besteht die
Möglichkeit Messwerte, Ereignisse und
Protokollierungen von Systemänderungen über
einen Zeitraum von mindestens 31 Tagen für die
Dokumentation aufzuzeichnen.
Die Daten können dann benutzerfreundlich mit
einer Speicherkarte z.B. CompactFlash Speicherkarte oder
über USB-Port ausgegeben und z.B.
mit Microsoft Excel weiter bearbeitet werden.

Das Gas Communication Cockpit verfügt über einen integrierten Webserver. Dieser kann in das lokale Netzwerk eingebunden und Informationen somit bequem über das Web-interface aufgerufen werden. Es besteht die Möglichkeit via Ethernet oder Internet auf sämtliche Funktionen des Dräger Gas Communication Cockpit zuzugreifen. Damit ist sichergestellt, dass alle Daten überall im Krankenhaus zur Verfügung stehen und bei Erfordernis über das Internet weitergeleitet werden können.

Das Gas Communication Cockpit GCC1000 ist
eine Sekundäranzeige als Ergänzung zur
Warnung nach ISO 7396-1. Das GCC1000 ersetzt
nicht die Warnung entsprechend der ISO 7396-1
und ist kein Medizinprodukt.

Technische Daten:

Schutzart: Frontseitig strahlwasserfest und staubdicht nach IP65, rückseitig IP 20
Gehäuse: Stabiles Stahlgehäuse mit Aluminium-Frontplatte, folienbeschichtet in RAL 9002
Umgebungstemperaturen: Betrieb: 0 bis + 50 °C, maximal 80 % relative Feuchte, nicht kondensierend
Lager: - 20 bis + 70 °C, max. 80 % relative Feuchte, nicht kondensierend
Gewicht:  1910 g
Spannungsversorgung:  +24 V DC ± 20 %; 33 Watt maximal
Anbindung über abnehmbare 3-polige Klemmleiste
Bei Verwendung eines speziellen Einbaugehäuses von Dräger erfolgt die Spannungsversorgung mit 220/230/240 V AC, 50/60 Hz
Schutzklasse: I
Batterie:  Interne Lithium-Batterie Typ CR2025,
Lebensdauer: ca. 2 Jahre
Anzeige:  8,4"-Touch-Display Typ TFT
Auflösung: 640 x 480 Pixel
Farben: 32 K
Helligkeit: 450 cd/m2.
Hintergrundbeleuchtung: Typ CCFL, maximal 50.000 h bei Raumtemperatur
Indikatoren: 3 Funktions-LED, die Spannungsversorgung und die Kommunikation anzeigen
Speicher: Interner, nichtflüchtiger 32 MB Flash-Speicher. Compact Flash-Steckplatz für die Installation von Typ I- oder Typ II Compact Flash-Karten bis 2 GB
Schnittstellen: USB-Schnittstellen: Schnittstelle gemäß USB-Spezifikation 1.1.
Serielle Schnittstellen: Alle Schnittstellen bis 115.200 Baud
COM-Ports mit RS422/RS485 über RJ45-Stecker
Ethernet: 10 Base-T/100-BaseTX über RJ45- Stecker

Fabrikat:  Dräger
Typ:  Gas Communication Cockpit GCC 1000

DAS GCC1000 wird am Schacht K3.2.20 und in einem Ort nach Vorgabe des GB-GT montiert.

Liefern und montieren
Menge: 2,000 St

#### Untertitel 01.02 Rohrleitung Med.Gase und Druckluft

*Hinweis: Kupferrohr für med. Gase und Druckluft*
Kupferrohr für med. Gase und Druckluft
Kupferrohr

gemäß DIN EN 13348 und ISO 15001  zur Verteilung
medizinische Gase bei Arbeitsdrücken bis 2000 kPa.

Als Verteilerleitungen wird Spezial-Kupferrohr in
Sonderqualität verwendet, das den erhöhten
Anforderungen für medizinische Gasversorgungsanlagen entspricht. Dazu sind ein hoher Reinheitsgrad
erforderlich. Der Grad der Verschmutzung mit
Kohlenwasserstoff ist nicht größer als 0,020 g/m2. Die
Verbindungselemente sind ebenfalls aus Kupfer. Die
Installation ist so auszuführen, daß Verunreinigungen
ausgeschlossen sind.
Ausführung:
Sonderausführung: Werkstoff- und Fertigungsmerkmale nach DIN EN 1057,
spezialentfettet mit max. 0,2 mg/dm2 Restfettgehalt auf der Innenfläche der Rohre.
Mit den fortlaufenden Kennzeichnungen:
- Rohrabmessung
- Fertigungsquartal/Jahr
- Hersteller

Rohr mit Sonderprüfverfahren geprüft auf:
- Dichtigkeit
- Materialhomogenität
mittels Wirbelstromprüfung nach DKJ-Werkstoff-
prüfblatt 781.

Für folgende Gase wird CU-Rohr verwendet:
 -Druckluft (DL)

Die Rohre sind in Abständen von 600 mm wiederkehrend
über ihre Länge mit folgenden Angaben dauerhaft
gekennzeichnet: DIN EN 13348 Abmessung, Härte,
Herstellerkennzeichen, Herstelldatum. Jedes Rohr wird
zum Auffinden örtlicher Fehler der Wirbelstromprüfung
nach EN 1971 unterzogen. Um sicherzustellen, dass die
Rohre bei normaler Handhabung und Lagerung innen sauber
bleiben, ist jedes Rohr mit einer Kunststoffkappe an
beiden Enden verschlossen. Die Schmiermittelreste als
Gesamtkohlenstoffanteil dürfen auf der Innenoberfläche
der Rohre 0,020 g/m² nicht überschreiten.
(Reinheitsklasse Qualität 5.0) Auf Anforderung wird für
die Kupferrohre eine Prüfbescheinigung nach DIN EN
10204 abgegeben.

Zur direkten Montage an Decken, Wänden und erdverlegten
Schutzrohren.
Kupferrohr für med. Gase
Kupferrohr mit Lötfittingen
Die nachfolgenden Positionen sind einschließlich Löt-
und Dichtungsmaterialien zu kalkulieren

*Hinweis: Verbindungsstellen für med. Gase*
Verbindungsstellen für med. Gase
Gemäß  DIN EN ISO 7396-1 müssen alle Verbindungsstellen
hartgelötet oder geschweißt sein und während des
Hartlötens oder Schweißens der
Rohrleitungsverbindungsstellen muss das Innere der
Rohrleitung ständig mit Schutzgas gespültwerden.
Außer bei mechanischen Verbindungsstellen für bestimmte
Bauteile müssen alle metallischen Verbindungsstellen
von Rohrleitungen hartgelötet oder geschweißt sein.
Wenn Füllmetalle verwendet werden, darf deren
Liquidustemperatur 600°C nicht unterschreiten.
Füllmetalle müssen nominell cadmiumfrei sein. Wenn
Silberlegierungen verwendetwerden, müssen sie ISO 17672
entsprechen.

*Hinweis: Kupferrohr für medizinische Gase und Druckluft/*
Kupferrohr für medizinische Gase und Druckluft/
Steuerluft
Nahtloses Kupferrohr
gemäß DIN EN 13348 zur Verteilung medizinischer Gase
bei Arbeitsdrücken bis 2000 kPa.

Als Verteilerleitungen wird Spezial-Kupferrohr
in Sonderqualität verwendet, das den erhöhten
Anforderungen für medizinische Gasversorgungsanlagen entspricht. Dazu sind ein hoher Reinheitsgrad erforderlich. Der Grad der Verschmutzung mit Kohlenwasserstoff ist nicht größer
als 0,020 g/m2. Die Verbindungselemente sind
ebenfalls aus Kupfer. Die Installation ist so
auszuführen, daß Zunderbildung und Verunreinigungen ausgeschlossen sind (Speziallot,
Inertgasverfahren). Das Rohrleitungsnetz ist so
ausgelegt, daß auch bei max. Belastung keine
störenden Strömungsgeräusche auftreten und daß
an allen Entnahmestellen ausreichendes Volumen
und Druck zum sicheren Betrieb von Medizinischen Geräten vorhanden ist. Das Verteilernetz ist
in Untergruppen unterteilt, die einzeln kontrollier- und absperrbar sind. Nachträgliche Erweiterungen, Reparaturen oder auch in Gefahrenfällen stations- oder gruppenweise Absperrungen
der einzelnen Anlagenteile sind möglich, ohne
daß eine Stillegung des Gesamtbetriebes erforderlich ist.

Kupferrohr für Laborgase

Ausführung:
Sonderausführung: Werkstoff- und Fertigungsmerkmale nach DIN EN 1057, nahtlos gezogen,
spezialentfettet mit max. 0,2 mg/dm2 Restfettgehalt auf der Innenfläche der Rohre.
Mit den fortlaufenden Kennzeichnungen:
- Rohrabmessung
- Fertigungsquartal/Jahr
- Hersteller

Rohr mit Sonderprüfverfahren geprüft auf:
- Dichtigkeit
- Materialhomogenität
- Rißfreiheit
mittels Wirbelstromprüfung nach DKJ-Werkstoff-
prüfblatt 781.

Auf Anforderung  wird eine Werkbescheinigung
nach DIN EN 10204 vorgelegt. Das Rohr ist für
Transport und Lagerung mit Kunststoffkappen
gegen Verschmutzungen geschützt.

Lieferumfang:
Rohr unter Schutzgas gelötet; mit Lötfittingen,
Lötmaterial und allen erforderlichen Befestigungselementen zur direkten Montage an Decken oder
Wänden.

Gelände/Fußboden bis 6 m.

**01.02.10 Rohr Kupferrohr Gas medizinisch AD 28mm WD 1,5mm Löten**
Rohrleitung aus Kupferrohr DIN EN 13348, für medizinische Gase geeignet, Außendurchmesser 28 mm, Wanddicke 1,5 mm, Verbindung durch Löten nach DVGW GW 2, einschl. Schweiß- bzw. Löt- und Dichtungsmittel, sowie Herstellen der Verbindungen, Form- und Verbindungsstücke werden gesondert vergütet, Rohrbefestigungen werden gesondert vergütet, Verlegung in Gebäuden, Arbeitshöhe des Montageortes bis 5,5 m über der Standfläche des hierfür erforderlichen Gerüstes, Gerüst wird gesondert vergütet.
Menge: 286,000 m

**01.02.20 Rohr Kupferrohr Gas medizinisch AD 28mm WD 2mm Löten**
Rohrleitung aus Kupferrohr DIN EN 13348, für medizinische Gase geeignet, Außendurchmesser 28 mm, Wanddicke 2 mm, Verbindung durch Löten nach DVGW GW 2, einschl. Schweiß- bzw. Löt- und Dichtungsmittel, sowie Herstellen der Verbindungen, Form- und Verbindungsstücke werden gesondert vergütet, Rohrbefestigungen werden gesondert vergütet, Verlegung in Gebäuden, Arbeitshöhe des Montageortes bis 5,5 m über der Standfläche des hierfür erforderlichen Gerüstes, Gerüst wird gesondert vergütet.
Menge: 117,000 m

**01.02.30 Rohr Kupferrohr Gas medizinisch AD 42mm WD 1,5mm Löten**
Rohrleitung aus Kupferrohr DIN EN 13348, für medizinische Gase geeignet, Außendurchmesser 42 mm, Wanddicke 1,5 mm, Verbindung durch Löten nach DVGW GW 2, einschl. Schweiß- bzw. Löt- und Dichtungsmittel, sowie Herstellen der Verbindungen, Form- und Verbindungsstücke werden gesondert vergütet, Rohrbefestigungen werden gesondert vergütet, Verlegung in Gebäuden, Arbeitshöhe des Montageortes bis 5,5 m über der Standfläche des hierfür erforderlichen Gerüstes, Gerüst wird gesondert vergütet.
Menge: 240,000 m

**01.02.40 Rohr Kupferrohr Gas medizinisch AD 64mm WD 2mm Löten**
Rohrleitung aus Kupferrohr DIN EN 13348, für medizinische Gase geeignet, Außendurchmesser 64 mm, Wanddicke 2 mm, Verbindung durch Löten nach DVGW GW 2, einschl. Schweiß- bzw. Löt- und Dichtungsmittel, sowie Herstellen der Verbindungen, Form- und Verbindungsstücke werden gesondert vergütet, Rohrbefestigungen werden gesondert vergütet, Verlegung in Gebäuden, Arbeitshöhe des Montageortes bis 5,5 m über der Standfläche des hierfür erforderlichen Gerüstes, Gerüst wird gesondert vergütet.
Menge: 240,000 m

**01.02.50 T-Stück Pressfitting Kupfer TW AD 28mm**
STLB-Bau 2022-04 042
T-Stück als Pressfitting, aus Kupfer, für Rohrleitung aus Kupferrohr DIN EN 1057, nahtlos, für Trinkwasser DIN 1988-200, Außendurchmesser 28 mm.
Menge: 10,000 St

**01.02.60 T-Stück Kupfer Gas medizinisch AD 42mm**
T-Stück aus Kupfer, für Rohrleitung aus Kupferrohr DIN EN 13348, für medizinische Gase, Außendurchmesser 42 mm.
Menge: 7,000 St

**01.02.70 T-Stück Kupfer Gas medizinisch AD 64mm**
T-Stück aus Kupfer, für Rohrleitung aus Kupferrohr DIN EN 13348, für medizinische Gase, Außendurchmesser 64 mm.
Menge: 16,000 St

**01.02.80 Bogen 90Grad Kupfer Gas medizinisch AD 28mm**
Bogen 90 Grad, aus Kupfer, für Rohrleitung aus Kupferrohr DIN EN 13348, für medizinische Gase, Außendurchmesser 28 mm.
Menge: 93,000 St

**01.02.90 Bogen 90Grad Kupfer Gas medizinisch AD 42mm**
Bogen 90 Grad, aus Kupfer, für Rohrleitung aus Kupferrohr DIN EN 13348, für medizinische Gase, Außendurchmesser 42 mm.
Menge: 69,000 St

**01.02.100 Bogen 90Grad Kupfer Gas medizinisch AD 64mm**
Bogen 90 Grad, aus Kupfer, für Rohrleitung aus Kupferrohr DIN EN 13348, für medizinische Gase, Außendurchmesser 64 mm.
Menge: 53,000 St

**01.02.110 Muffe Kupfer Gas medizinisch AD 28mm**
Muffe aus Kupfer, für Rohrleitung aus Kupferrohr DIN EN 13348, für medizinische Gase, Außendurchmesser 28 mm.
Menge: 97,000 St

**01.02.120 Muffe Kupfer Gas medizinisch AD 42mm**
Muffe aus Kupfer, für Rohrleitung aus Kupferrohr DIN EN 13348, für medizinische Gase, Außendurchmesser 42 mm.
Menge: 80,000 St

**01.02.130 Muffe Kupfer Gas medizinisch AD 64mm**
Muffe aus Kupfer, für Rohrleitung aus Kupferrohr DIN EN 13348, für medizinische Gase, Außendurchmesser 64 mm.
Menge: 80,000 St

**01.02.150 Reduzierstück Kupfer Gas medizinisch AD 35mm x 28mm**
Reduzierstück aus Kupfer, für Rohrleitung aus Kupferrohr DIN EN 13348, für medizinische Gase, Außendurchmesser 35 mm, 2. Durchmesser 28 mm.
Menge: 5,000 St

**01.02.160 Reduzierstück Kupfer Gas medizinisch AD 42mm x 35mm**
Reduzierstück aus Kupfer, für Rohrleitung aus Kupferrohr DIN EN 13348, für medizinische Gase, Außendurchmesser 42 mm, 2. Durchmesser 35 mm.
Menge: 5,000 St

**01.02.170 Reduzierstück Kupfer Gas medizinisch AD 54mm x 35mm**
Reduzierstück aus Kupfer, für Rohrleitung aus Kupferrohr DIN EN 13348, für medizinische Gase, Außendurchmesser 54 mm, 2. Durchmesser 35 mm.
Menge: 4,000 St

**01.02.180 Reduzierstück Kupfer Gas medizinisch AD 54mm x 42mm**
Reduzierstück aus Kupfer, für Rohrleitung aus Kupferrohr DIN EN 13348, für medizinische Gase, Außendurchmesser 54 mm, 2. Durchmesser 42 mm.
Menge: 5,000 St

**01.02.190 Reduzierstück Kupfer Gas medizinisch AD 64mm x 54mm**
Reduzierstück aus Kupfer, für Rohrleitung aus Kupferrohr DIN EN 13348, für medizinische Gase, Außendurchmesser 64 mm, 2. Durchmesser 54 mm.
Menge: 4,000 St

**01.02.230 Dichtheitsprüfung mit Aufzeichnung**
Dichtheitspüfung der Gasanlagen mit dem
vorgesehenen Reinstgas, Verschließen der offenen
Rohrenden an vorgesehen Geräteanschlüssen oder
Armaturen mit Stopfen oder Stauscheiben, eingebaute
Geräte werden mitgeprüft, der Unternehmer hat darauf zu
achten, dass die Prüfung rechtzeitig und für sinnvoll
aufgeteilte Bereiche durchgeführt wird, montierte
Messgeräte sind nach der Prüfung zu demontieren,
Protokollierung der geprüften Anlagenteile, des
Prüfungsbeginns, des Prüfungsendes, der Prüfdauer, des
Prüfdrucks, Bestätigung der Dichtheit der geprüften
Anlage, erfolglose Prüfungen, die auf Montagefehler des
Unternehmers zurückzuführen sind, werden nicht
vergütet.

Leistungen aufgeteilt auf 3 Gasanlagen
Menge: 1,000 St

#### Untertitel 01.03 Abperrungen med. Gase

*Hinweis: Absperrungen Druckluft/Steuerung*
Absperrungen Druckluft/Steuerung

Geeignet für alle medizinischen Gasarten
(O2,N2O,Co2,N2,Air) und
Vakuum gemäß DIN EN ISO 7396-1

Montagehöhe über Gelände/Fußboden bis 6 m

*Hinweis: Sicherung gegen unbefugtes Betätigen*
Sicherung gegen unbefugtes Betätigen
Alle Armaturen erhalten eine Sicherung gegen unbefugtes
Betätigen mittels Vorhängeschloss oder Gitter.

*Hinweis: Absperrventile*
Absperrventile
Die Absperrarmaturensind vor Eintritt in den Ring und
nach dem Austritt aus dem Brandabschnitt zu setzen, um
die Absperrungen der Brandfall zu gewährleisten

**01.03.10 Kugelhahn DN 65**
Kugelhahn DN 65
Geeignet für alle medizinischen Gasarten
(O2,N2O,Co2,N2,Air) und
Vakuum gemäß DIN EN ISO 7396-1

Ausführung:
Kugelhahn mit Außengewinden und flachdichtenden Lötverschraubungen, Ventilkörper-Stirnseiten mit Nut zur
Aufnahme des O-Rings, in öl- und fettfreier
Ausführung,
geeignet für medizinische Gase und Vakuum. Knebel
mit Bohrung für Vorhängeschloss zur Sicherung gegen
unbefugtes Betätigen, bei offener oder geschlossener
Stellung, Klebebogen-Gasartschilder, Gewinde mit
Schutzkappen geschützt und verpackt in drei
Kammerschlauch

Technische Daten:
Nenndurchmesser: DN 50
Nenndruck: 25 bar
Klimatische Bedingungen
bei Lagerung: -20°C bis + 60 °C
bei Transport: -20°C bis + 60 °C
bei Normalbetrieb:  0°C bis + 50 °C

Lieferumfang
Kompletter Kugelhahn mit 2 O-Ringe, 2 Überwurfmuttern,
2 Löthülsen, Klebebogen-Gasartschilder

Angebotenes Fabrikat/Typ: '.........'
Menge: 6,000 St

**01.03.20 Kugelhahn DN 40**
Kugelhahn DN 40
Geeignet für alle medizinischen Gasarten
(O2,N2O,Co2,N2,Air) und
Vakuum gemäß DIN EN ISO 7396-1

Ausführung:
Kugelhahn mit Außengewinden und flachdichtenden Lötverschraubungen, Ventilkörper-Stirnseiten mit Nut zur
Aufnahme des O-Rings, in öl- und fettfreier
Ausführung,
geeignet für medizinische Gase und Vakuum. Knebel
mit Bohrung für Vorhängeschloss zur Sicherung gegen
unbefugtes Betätigen, bei offener oder geschlossener
Stellung, Klebebogen-Gasartschilder, Gewinde mit
Schutzkappen geschützt und verpackt in drei
Kammerschlauch

Technische Daten:
Nenndurchmesser: DN 50
Nenndruck: 25 bar
Klimatische Bedingungen
bei Lagerung: -20°C bis + 60 °C
bei Transport: -20°C bis + 60 °C
bei Normalbetrieb:  0°C bis + 50 °C

Lieferumfang
Kompletter Kugelhahn mit 2 O-Ringe, 2 Überwurfmuttern,
2 Löthülsen, Klebebogen-Gasartschilder

Angebotenes Fabrikat/Typ: '.........'
Menge: 4,000 St

**01.03.30 Kugelhahn DN 32**
Kugelhahn DN 32
Geeignet für alle medizinischen Gasarten
(O2,N2O,Co2,N2,Air) und
Vakuum gemäß DIN EN ISO 7396-1

Ausführung:
Kugelhahn mit Außengewinden und flachdichtenden Lötverschraubungen, Ventilkörper-Stirnseiten mit Nut zur
Aufnahme des O-Rings, in öl- und fettfreier
Ausführung,
geeignet für medizinische Gase und Vakuum. Knebel
mit Bohrung für Vorhängeschloss zur Sicherung gegen
unbefugtes Betätigen, bei offener oder geschlossener
Stellung, Klebebogen-Gasartschilder, Gewinde mit
Schutzkappen geschützt und verpackt in drei
Kammerschlauch

Technische Daten:
Nenndurchmesser: DN 32
Nenndruck: 25 bar
Klimatische Bedingungen
bei Lagerung: -20°C bis + 60 °C
bei Transport: -20°C bis + 60 °C
bei Normalbetrieb:  0°C bis + 50 °C

Lieferumfang
Kompletter Kugelhahn mit 2 O-Ringe, 2 Überwurfmuttern,
2 Löthülsen, Klebebogen-Gasartschilder

Angebotenes Fabrikat/Typ: '.........'
Menge: 9,000 St

**01.03.40 Rückschlagventil DN 20**
Rückschlgventil DN 20

Geeignet für alle medizinischen Gasarten
(O2,N2O,Co2,N2,Air) und
Vakuum gemäß DIN EN ISO 7396-1

Technische Daten:
Nenndurchmesser: DN 20
Nenndruck: 25 bar
Klimatische Bedingungen
bei Lagerung: -20°C bis + 60 °C
bei Transport: -20°C bis + 60 °C
bei Normalbetrieb:  0°C bis + 50 °C

Angebotenes Fabrikat/Typ: '.........'
Menge: 4,000 St

**01.03.50 Übergangsverschraubung Rotguss Druckluft AD 35mm**
Übergangsverschraubung aus Rotguss, für Rohrleitung aus Kupferrohr DIN EN 13348, für Druckluft mit besonderen Reinheitsanforderungen ISO 8573-1, Außendurchmesser 35 mm.
Menge: 18,000 St

**01.03.60 Übergangsstück Rotguss Druckluft AD 42mm**
Übergangsstück aus Rotguss, für Rohrleitung aus Kupferrohr DIN EN 13348, für Druckluft mit besonderen Reinheitsanforderungen ISO 8573-1, Außendurchmesser 64 mm.
Menge: 8,000 St

**01.03.70 Übergangsstück Rotguss Druckluft AD 64mm**
Übergangsstück aus Rotguss, für Rohrleitung aus Kupferrohr DIN EN 13348, für Druckluft mit besonderen Reinheitsanforderungen ISO 8573-1, Außendurchmesser 64 mm.
Menge: 12,000 St

#### Untertitel 01.04 Abluftnetz Vakuum

##### Abschnitt 01.04.01 Luftkanalnetz PPs runder Querschnitt

*Hinweis: geschweißte Rohre*

**01.04.01.10 geschweißtes Rohr Chromnickelstahl**
Lüftungsleitung

120 mm Nenndurchmesser
1 mm Wandstärke
mit Erdungslaschen
gebördelt
Menge: 130,000 m

**01.04.01.50 geschweißtes Bogen 120 mm Chromnickelstahl**
Menge: 32,000 St

**01.04.01.60 Spannringe 120 mm**
Chromnickelstahl
120 mm
geeignet für 1-2 mm Wandstärke

inkl. Bördeldichtring
und Erdungsbrücke
Menge: 84,000 St

**01.04.01.70 geschweißte Stahlrohr T-Stück 120 mm**
Menge: 2,000 St

**01.04.01.80 Anschlusstutzen**
Anschlussstutzen

chromnickelstahl
120 mm Nenndurchmesser
1 mm Wandstärke

mit Erdungslaschen
Menge: 4,000 St

**01.04.01.90 Kontrollrohre**
Chromnickelstahl
120 mm Nenndurchmesser
1 mm Wandstärke
mit Erdungslaschen
Menge: 4,000 St

#### Untertitel 01.05 Aufhängung / Befestigung

**01.05.10 Rohraufhängung Stahl verz L 0,5-1m DN25**
STLB-Bau 2022-04 042
Rohraufhängung, aus verzinktem Stahl, mit schalldämmenden Einlagen, Anforderungen entsprechend DIN 4109-1, Temperaturbereich - 40 bis 110 Grad C, Länge Aufhängung über 0,5 bis 1 m, Befestigung an Metallkonstruktion, DN 25.
Menge: 403,000 St

**01.05.20 Rohraufhängung Stahl verz L 0,5-1m DN40**
STLB-Bau 2022-04 042
Rohraufhängung, aus verzinktem Stahl, mit schalldämmenden Einlagen, Anforderungen entsprechend DIN 4109-1, Temperaturbereich - 40 bis 110 Grad C, Länge Aufhängung über 0,5 bis 1 m, Befestigung an Metallkonstruktion, DN 40.
Menge: 240,000 St

**01.05.30 Rohraufhängung Stahl verz L 0,5-1m DN65**
STLB-Bau 2022-04 042
Rohraufhängung, aus verzinktem Stahl, mit schalldämmenden Einlagen, Anforderungen entsprechend DIN 4109-1, Temperaturbereich - 40 bis 110 Grad C, Länge Aufhängung über 0,5 bis 1 m, Befestigung an Metallkonstruktion, DN 65.
Menge: 240,000 St

**01.05.40 Rohrschelle Stahl niro L bis 0,5m DN125**
STLB-Bau 2021-04 042
Rohraufhängung als Rohrschelle, aus nichtrostendem Stahl, mit schalldämmenden Einlagen, Anforderungen entsprechend DIN 4109-1, Länge Aufhängung bis 0,5 m, Befestigung mit Gewindestäben, mit bauaufsichtlich zugelassenen Dübeln, einschl. Bohrarbeiten, Rohr aus Stahl, DN 125.
Menge: 130,000 St

#### Untertitel 01.06 Zähler

**01.06.10 Passstücke**
Passstück für Druckluftzähler zur Montage in die Rohrleitung.
Menge: 6,000 St

**01.06.20 Zähler med. Gase**
Technische Daten:
Messgrößen:  m3/h bzw. l/min
Messprinzip:  Kalorimetrische Messung
Sensor:  Thermischer Massestrom
Messmedium:  Druckluft Reinheitsklasse 6
Messbereich:  bis 250 m³/h
Genauigkeit:  ± 1, 5% v. M. ± 0,3% v. E.
Einsatztemperatur:  -30 - 110 °C Fühlerrohr
  -30 - 80 °C Gehäuse
Betriebsdruck:  bis 16 bar
Digitalausgang:  RS 485 Schnittstelle, Modbus RTU
Alle Parameter auslesbar und veränderbar.
Diagnosefunkion. Überschreitung Max./Min-Werte °C, Kalibrierzyklus, Fehlercodes, Seriennummer.
Analogausgang:  4-20 mA = für m3/h bzw. l/min
  (Skalierung für cfm, m3/min, l/min, l/s, ft/min, m/s)
Impulsausgang:  1 Impuls pro m3 bzw. pro Liter galvanisch isoliert.
Versorgung:  24 VDC
Bürde für Analogausgang: < 500 Ω
Gehäuse:  Polycarbonat
Fühlerrohr:  Edelstahl, 1.4301
Montagegewinde:  G ½"
Abmessungen:  Ø 65 mm
Schutzart:  IP 65

Anschluss:
- Steckernetzteil 100-240 V AC/ 24 V für mit 2 m Leitung
- (Anschweissnippel, L = 35 mm, Außengewinde, R1/2"Edelstahl 1.4301)
- (Anschweissnippel, L = 35 mm, Außengewinde, R1/2"Edelstahl 1.44571)
-
Gewähltes Fabrikat: '.........'
Menge: 6,000 St

**01.06.30 Spannungsversorgung 230V AC**
Spannungsversorgung 230 V AC, 50 - 60Hz,  mit 2m Leitung
Menge: 6,000 St

### Titel 02 Brandschutzabschottung

*Hinweis: Beschreibung R90-Brandschott*
Beschreibung R90-Brandschott
Schottung von Rohrleitungsdurchführungen nach LAR in
Durchbrüchen oder Kernbohrungen von Wänden und Decken
mit definierten Anforderungen an den baulichen
Brandschutz in der Feuerwiderstandsklasse R 30 / R 90
nach DIN 4102 Klasse A1,
im Einzelnen bestehend aus:
Dämm-Material:
Vorgefertigte, dimensionsabhängige, nichtbrennbare,
druckfeste und formstabile Rohrschale für
Brandschutzabschottungen R 30 bis R 120 für brennbare
und nichtbrennbare Rohrleitungen, mit farbig
gekennzeichneter, gitternetzverstärkter
Aluminium-Sandwich-Folien- Kaschierung und den
Eigenschaften:
wärme- / kälte- dämmend, alterungsbeständig,
unverrottbar, fäulnisfest, säurefrei,
chemikalienbeständig, und ohne klima- schädigende
Stoffe hergestellt.
nicht brennbar nach Klasse A1 DIN 4102
Raumgewicht : mind. 150 kg/m³
Wärmeleitzahl : 0,04 W/mK, bei einer Temp. von ± 0 °C
Verarbeitung / Befestigung:
Die Abschottung ist in Abhängigkeit des
Rohrdurchmessers nahezu formschlüssig in die
Durchbrüche bzw. Kernbohrungen einzusetzen.
Die verbleibenden Fugen (Ringspalte) sind bis zu einer
Breite von 5 mm mit Brandschutzkitt zu verfüllen und
abzudichten.

Zulassung:
Die Ausführung muss gemäß den Bestimmungen des
allgemeinen Bauaufsichtlichen Prüfzeugnisses erfolgen.
In jedem Fall müssen die Materialien der Schalen und
des Brandschutzkittes besonders im Hinblick auf die
geforderte Unbrennbarkeit der fertigen Schottung
geeignet - und vom Hersteller für den Verwendungszweck
zugelassen sein.

**02.20 Brandschutzabschottung Rohr Kupfer R90 DN32 Gebäude Wand D 175mm**
Brandschutzabschottung von Rohrleitung aus Kupfer, nach Leitungsanlagen-Richtlinie (LAR) des Bundeslandes der Ausführung/Muster Leitungsanlagen-Richtlinie (MLAR), Feuerwiderstandsklasse R 90 DIN EN 13501-2,
Rohrleitung nicht gedämmt, DN 20, Verlegung im Gebäude, Arbeitshöhe des Montageortes bis 5,5 m über der Standfläche des hierfür erforderlichen Gerüstes, Gerüst wird gesondert vergütet, Wand aus Mauerwerk, Dicke 175 mm, runder Durchbruch ohne Hüllrohr, freier Ringspalt im Durchbruch bis 15 mm, Spalt füllen mit Brandschutzmörtel.
Menge: 12,000 St

**02.30 Brandschutzabschottung Rohr Kupfer R90 DN65 Gebäude Wand D 175mm**
Brandschutzabschottung von Rohrleitung aus Kupfer, nach Leitungsanlagen-Richtlinie (LAR) des Bundeslandes der Ausführung/Muster Leitungsanlagen-Richtlinie (MLAR), Feuerwiderstandsklasse R 90 DIN EN 13501-2,
Rohrleitung nicht gedämmt, DN 65, Verlegung im Gebäude, Arbeitshöhe des Montageortes bis 5,5 m über der Standfläche des hierfür erforderlichen Gerüstes, Gerüst wird gesondert vergütet, Wand aus Mauerwerk, Dicke 175 mm, runder Durchbruch ohne Hüllrohr, freier Ringspalt im Durchbruch bis 15 mm, Spalt füllen mit Brandschutzmörtel.
Menge: 2,000 St

### Titel 04 Zusatz- und sonstige Leistungen

#### Untertitel 04.01 Zusatz- und sonstige Leistungen

*Hinweis: Terminvereinbarung / ankündigung*
Terminvereinbarung / ankündigung
Die Termine sind anhand eines Abnahme- / Inbetriebnahme
-Terminplanes für Druck- , Spülprotokolle anzukündigen
und  sind mit einem Vorlauf von mindestens zwei Wochen
beim Bauherrn, Nutzer und bei der Bauleitung
einzureichen und freigeben zu lassen.

Die dabei erstellten Protokolle sind vom AN zu
erstellen, zu übergeben, durch Bauherrn / Nutzer und
durch die Bauleitung gegenzeichnen zu lassen.

Die bestätigten Protokolle sind den Revisionsunterlagen
beizufügen.

**04.01.10 Zulage Sichtinstallation**
Zulage für freiliegende Rohrleitungen und Komponenten.
In sichtbaren Bereichen sind die Kanäle in erhöhter
Qualität auszuführen. Es dürfen nur fabrikneue und ohne
äussere Beschädigung versehene Materialien verwendet
werden. Die Art der Rohrbefestigungen ist mit dem AG
abzustimmen. Bis zur Abnahme sind die Leitungen mit
stabiler Folie /  Um-mantelung zu schützen.

Die Vergütung dieser Leistung erfolgt pauschal für das
gesamte Kanalnetz im Gebäude.
Menge: 1,000 St

**04.01.20 Bezeichnungsschild Alu H 40mm B 100mm Schildträger Spannband**
Bezeichnungsschild, Farbe und Beschriftung nach Angaben des AG, aus Aluminium, Beschriftung 3-zeilig, gedruckt, rechteckig, Höhe 40 mm, Breite 100 mm, Befestigung mit Schildträger aus verzinktem Stahl, Halter und Spannband.
Menge: 100,000 St

**04.01.30 Farbkennzeichnung Richtungspfeile**
Farbkennzeichnung DIN 2403 der Leitung für nicht brennbares Gas, Kennzeichnung der Fließrichtung durch Richtungspfeile.
Farbe und Beschriftung gemäß den CAFM-Vorgaben vom AG, Kennzeichnung durch Beschilderung und Angabe der Fließrichtung durch Richtungspfeile, Befestigung durch Kleben.

Die Beschriftungsvorlage ist der Bauleitung vorzulegen und freigegeben zu lassen.
Menge: 120,000 St

#### Untertitel 04.02 Befestigungskonstruktionen

**04.02.10 Befestigungen für Erdbebenzone 3**
Menge: 1,000 St

**04.02.20 Profilstahl für Befestigungskonstruktionen**
Profilstahl für Sonderhalterungen,
zur Befestigung der Rohrleitungen z.B. zum Herstellen
von Festpunktausführung, Traversen und anderen
Konstruktionen, mit Schutzanstrich, Ausführung
entsprechend den anzuwendenden Richtlinien sowie alle
erforderlichen Schrauben, Verbindungsstücke und
Schweißmaterial.
Aufmaß vor Ort, Vorlage von Konstruktionsplänen zur
Genehmigung. Abrechnung nach Handelsgewicht.
kompl. einschl. allem Zubehör
Menge: 750,000 kg

**04.02.30 Form-/Hohlprofilstahlkonstruktion verz. F90**
Profilstahl für Sonderhalterungen,
zur Befestigung der Rohrleitungen z.B. zum Herstellen
von Festpunktausführung, Traversen und anderen
Konstruktionen, mit Schutzanstrich, Ausführung
entsprechend den anzuwendenden Richtlinien sowie alle
erforderlichen Schrauben, Verbindungsstücke und
Schweißmaterial.
Aufmaß vor Ort, Vorlage von Konstruktionsplänen zur
Genehmigung. Abrechnung nach Handelsgewicht.

Die  Feuerwiderstandsdauer von min. 90 Minuten mus
gewährleistet sein.

kompl. einschl. allem Zubehör
Menge: 200,000 kg

**04.02.40 Profilstahl für Sonderhaltungen**
Profilstahl für Sonderhalterungen, zur Befestigung der
Rohrleitungen mit folgenden besonderen Befestigungs
konstruktione:

Widerlager
Festpunktausführung
Traversen
Rohrlager mit Gleit oder Rollenelemente
Tragschalen
Konsolen
Stützgerüsten

Ausführung entsprechend den anzuwendenden Richtlinien
sowie alle erforderlichen Schrauben, Verbindungsstücke,
Schutzanstrich und Schweißmaterial.

Aufmaß vor Ort, Vorlage von Konstruktionsplänen zur
Genehmigung. Abrechnung nach Handelsgewicht.

kompl. einschl. allem Zubehör
Menge: 100,000 kg

*Hinweis: Halteschienen und Zubehör*
Halteschienen und Zubehör
Für die Laborräume wird ein einheitliches  versinktes
Halteschienensystem zur Installation direkt unterhalb
der Raumdecken für die Abhängung der TGA-
Gewerckeleistungen ausgeführt.

Die Grundrahmeninstallationan der Decke erfolgt durch
das Gewerk  430  Raumlufttechnik .

Die Aufhängungen und die Querverstrebungen der andreren
TGA-Gewerken sind durch das jeweilige Gewerk autark zu
liefern und zu montieren und in den nachfolgenden
Positionen einzukalkulieren.

zur Befestigung von Rohrsträngen, Rohrtrassen
und Luftkanälen als Stütz-, Hänge- oder
Tragkonstruktion parallel geführter Rohrsysteme.

Eigenschaften:

Montageschiene(n) gelocht, 41x21und 41x41, geprüft und
gütegesichert gemäß der Güterichtlinie für
Rohrbefestigungen RAL-GZ 655/C

gefertigt aus Stahl 1.0242

Art.Nr. 6505x85 (Strut 2,5mm) gefertigt aus
Stahl 1.0332

sendzimirverzinkt

nach innen gebogene Flanken mit Verzahnung für extra
Halt

mit durchgehender Lochungoder ohne Lochung

der Abstand zwischen Schienenende und erster Lochung
ist immer gleich

mit seitlich eingestanzter cm-Skala

zulässige Spannung 240 N/mm²

erfüllt Brandschutzanforderung gemäß MLAR/LAR/RbALei

**04.02.50 Halteschiene-verzinkt 41/41**
Halteschiene-verzinkt  41x41x2,5 mm

sonst wie zuvor beschrieben.
Menge: 300,000 m

**04.02.60 Halteschiene 41/21**
Halteschiene verzinkt  21x41x2,5 mm

sonst wie vor beschrieben.
Menge: 300,000 m

**04.02.70 Auslegekonsole-verzinkt**
Fertigkonsole für die Rohr- oder Kanalmontage an
Montageschienen.

Montage
Beim Einsatz in Verbindung mit Gleitelementen ist eine
Querausstrebung zur
Aufnahme der Kräfte in Achsrichtung des Rohres zwingend
erforderlich.
Bei Auskraglängen = 500 mm ist eine Abstrebung bzw.
Unterstützung zu empfehlen.

Material:
Stahl, galvanisch verzinkt

sonst wie vor beschrieben.
Menge: 150,000 m

**04.02.80 Endabdeckung 41/41**
blau, Kunststoff (Polypropylen)

sonst wie vor beschrieben.
Menge: 175,000 St

**04.02.90 Unterlegscheibe**
Unterlegscheibe 10,5mm / M10 - verzinkt

sonst wie vor beschrieben.
Menge: 225,000 St

**04.02.100 Endabdeckung 41/21**
Endabdeckung 41/21 blau, Kunststoff (Polypropylen)

sonst wie vor beschrieben.
Menge: 140,000 St

**04.02.110 Sechskantmutter**
M10,  ISO- Gewinde - verzinkt

sonst wie vor beschrieben.
Menge: 200,000 St

**04.02.120 Muffe**
M10 - verzinkt

sonst wie vor beschrieben.
Menge: 200,000 St

**04.02.130 Halteklammer**
M10 - verzinkt

sonst wie vor beschrieben.
Menge: 200,000 St

**04.02.140 Verbindungsplatten X-Form**
verzinkt - für Halterung von TGA Komponente

sonst wie vor beschrieben.
Menge: 110,000 St

**04.02.150 Verbindungsplatten T-Form**
verzinkt - für Halterung von TGA Komponente

sonst wie vor beschrieben.
Menge: 110,000 St

**04.02.160 Schloss für Schienenbefestigung**
M10 verzinkt - für Halterung von TGA Komponenten

sonst wie vor beschrieben.
Menge: 150,000 St

**04.02.170 Gewindestangen**
M10 verzinkt - für Halterung von TGA Komponenten

sonst wie vor beschrieben.
Menge: 400,000 m

**04.02.180 Rohrstatik**
Erstellung einer Rohrstatik zur Montage mittels
Rohrbrücken und Abhängungen
Menge: 1,000 St

#### Untertitel 04.03 Stemm- und Bohrarbeiten

*Hinweis: Vorbemerkung*
Vorbemerkung
Kernbohrungen
Erstellen von Bohrlöchern in Decken und Wänden nach
detaillierter Angabe vor Ort auf der Baustelle.
Ausführung nur nach Freigabe durch die Bauleitung.
In der Leistung sind enthalten:
- An- und Abtransport, Gestellung und Vorhalten aller
für die Bohrung erforderlichen Geräte, Materialien und
Hilfskonstruktionen
- Einmessung der Bohrlöcher und Justierung der
Bohrkrone
- Durchführung und Erstellung der Bohrung
- Absaugung und Entfernung von Kühl- und Spülwasser
- Entfernen des Bohrkerns
- Reinigung der verschmutzten Decken bzw. Wandflächen.
Für Bohrungen in Bedondecken und -wänden muß ein Bohrer
mit Diamantkrone benutzt werden, für Bohrungen in KSV
oder Ziegel - Mauerwerkswänden kann ein Bohrer mit
Hartmetallkrone verwendet werden.
Die Abrechnung erfolgt nach Art und Dicke der Wände
bzw. Decken sowie nach Größe und Länge des jeweiligen
Bohrlochs.

Durchbrüche
Erstellen von Durchbrüchen mit eckigen Querschnitten in
Beton-, KSV- oder Ziegel - Mauerwerkswänden bzw. -
decken
nach detaillierter Angabe vor Ort auf der Baustelle.
In der Leistung sind enthalten:
- Einmessen und Kennzeichnen des erforderlichen
Durchbruchs,
- An- und Abtransport, Gestellung und Vorhalten aller
für die
Arbeiten erforderlichen Geräte (evtl. Kompressor),
- Materialien und Hilfskonstruktionen,
- Schutz angrenzender Decken, Wände, Fußböden etc.
- Herstellen der Durchbrüche durch Stemmen einschl.
Durchtrennen der Bewehrungseisen sowie Säubern der
Durchbruchsstelle.
- Abtransport und Endlagerung des angefallenen
Bauschuttes.
Die Abrechnung erfolgt nach Art und Dicke der Wände
bzw. Decken sowie nach Querschnittsgröße des
Durchbruchs.
Alle in nachfolgendem Leistungsverzeichnis
aufgeführten Durchbrüche sind komplett
entsprechend vorbeschriebenem Leistungsumfang
herzustellen.

**04.03.10 Kernbohrung Beton Durchm. 25-50mm T 17,5-20cm Geräteeinsatz mgl. nicht schadstoffbelastet**
Kernbohrung, Untergrundfläche waagerecht, Bohrkernsicherung nicht erforderlich, aus unbewehrtem Beton, Normalbeton, Bohrdurchmesser über 25 bis 50 mm, Bohrtiefe über 17,5 bis 20 cm, Wichte des Abbruchstoffes DIN EN 1991-1-1 24 kN/m3, Arbeitshöhe bis 4,5 m,
Geräteeinsatz ist möglich, max. Gesamtgewicht bis 5 t, Ausführung innerhalb des Bauwerks, Ausführung in allen Geschossen,
aufgenommene Stoffe sammeln, ohne Zerkleinerung, auf LKW des AN laden,
Abfall ist nicht gefährlich, nicht schadstoffbelastet, Zuordnung Z 0 (uneingeschränkter Einbau),
die Entsorgung wird gesondert vergütet.
Menge: 12,000 St

**04.03.20 Kernbohrung Beton Durchm. 50-100mm T 17,5-20cm Geräteeinsatz mgl. nicht schadstoffbelastet**
Kernbohrung, Untergrundfläche waagerecht, Bohrkernsicherung nicht erforderlich, aus unbewehrtem Beton, Normalbeton, Bohrdurchmesser über 50 bis 100 mm, Bohrtiefe über 17,5 bis 20 cm, Wichte des Abbruchstoffes DIN EN 1991-1-1 24 kN/m3, Arbeitshöhe bis 4,5 m,
Geräteeinsatz ist möglich, max. Gesamtgewicht bis 5 t, Ausführung innerhalb des Bauwerks, Ausführung in allen Geschossen,
aufgenommene Stoffe sammeln, ohne Zerkleinerung, auf LKW des AN laden,
Abfall ist nicht gefährlich, nicht schadstoffbelastet, Zuordnung Z 0 (uneingeschränkter Einbau),
die Entsorgung wird gesondert vergütet.
Menge: 2,000 St

**04.03.50 Verschließen von Wänden oder Decken**
Verschließen von Durchbrüchen in Wänden oder Decken mit
Brandschutzanforderung aus Mauerwerk oder Beton.

Die Arbeiten sind in beengten Verhältnissen an
technischen
Installationen vorzunehmen. Die Zwischenräume sind
dauerhaft mit Mörtel Gruppe II oder III und
Kalksandsteinen oder mit Beton ohne Hohlräume zu
verschließen.
Menge: 4,000 m2

#### Untertitel 04.04 Stundenlohnarbeiten

*Hinweis: Stundenlohnarbeiten*
Stundenlohnarbeiten
Stundenlohnarbeiten werden nach
Stundenverrechnungssätzen, in denen Lohn- und
Gehaltskosten, Lohn- und Gehaltsnebenkosten,
Sozialkassenbeiträge, Vermögenswirksame Leistungen und
Gewinn enthalten sind, vergütet.

Werden Stundenlohnarbeiten nach Ausschreibung
erforderlich, sind sie vor Ausführung zu vereinbaren (§
2 Abs. 10 VOB/B) und dem Auftraggeber anzuzeigen (§ 15
Abs. 3 Satz 1VOB/B).

Die Abrechnung erfolgt nach § 16 VOB/B. Sämtliche
Stundenlohnarbeiten, die Teil eines Gesamtauftrages
sind, sind als Abschlagsrechnungen zum Gesamtauftrag zu
stellen und somit Teil der Schlussrechnung.

Zuschläge für Mehr-, Nacht-, Sonntags- und
Feiertagsarbeit sowie Erschwerniszuschläge sind nicht
in die Stundenverrechnungssätze mit einzubeziehen,
sondern - sofern sie nicht schon als
Teilleistungsposition im Leistungsverzeichnis enthalten
sind - im Bedarfsfall zu vereinbaren und gesondert
nachzuweisen.

Arbeiten außerhalb der Betriebszeiten sind bei der
Bauleitung im Vorfeld anzumelden und eine Freigabe
erteilen zu lassen.

Der Bieter erklärt, dass der Stundenverrechnungssatz
unter Beachtung der preisrechtlichen Vorschriften
ermittelt wurde und unabhängig von der Anzahl der
abgerechneten Stunden gilt. Stundenlohnarbeiten werden
nur vergütet, wenn deren Ausführung von der Bauleitung
angeordnet wurde (zu § 2 Nr. 10 VOB/B).

**04.04.10 Obermonteur/-in Stundenlohnarbeiten sämtliche Kosten/Zuschläge**
Stundenlohnarbeiten durch Obermonteur/-in
auf Anordnung des AG ausführen,
der Verrechnungssatz für die jeweilige Arbeitskraft
umfasst sämtliche Aufwendungen wie Lohn- und
Gehaltskosten, Lohn- und Gehaltsnebenkosten, Zuschläge,
 lohngebundene und lohnabhängige Kosten, sonstige
Sozialkosten, Gemeinkosten, Wagnis und Gewinn.
Menge: 25,000 h

**04.04.20 Monteur/-in Stundenlohnarbeiten sämtliche Kosten/Zuschläge**
Stundenlohnarbeiten durch Monteur/-in
auf Anordnung des AG ausführen,
der Verrechnungssatz für die jeweilige Arbeitskraft
umfasst sämtliche Aufwendungen wie Lohn- und
Gehaltskosten, Lohn- und Gehaltsnebenkosten, Zuschläge,
 lohngebundene und lohnabhängige Kosten, sonstige
Sozialkosten, Gemeinkosten, Wagnis und Gewinn.
Menge: 50,000 h

**04.04.30 Helfer/-in Stundenlohnarbeiten sämtliche Kosten/Zuschläge**
Stundenlohnarbeiten durch Helfer/-in
auf Anordnung des AG ausführen,
der Verrechnungssatz für die jeweilige Arbeitskraft
umfasst sämtliche Aufwendungen wie Lohn- und
Gehaltskosten, Lohn- und Gehaltsnebenkosten, Zuschläge,
 lohngebundene und lohnabhängige Kosten, sonstige
Sozialkosten, Gemeinkosten, Wagnis und Gewinn.
Menge: 50,000 h

**04.04.40 Projektleiter/-in Stundenlohnarbeiten sämtliche Kosten/Zuschläge**
Stundenlohnarbeiten durch Projektleiter/-in
auf Anordnung des AG ausführen,
der Verrechnungssatz für die jeweilige Arbeitskraft
umfasst sämtliche Aufwendungen wie Lohn- und
Gehaltskosten, Lohn- und Gehaltsnebenkosten, Zuschläge,
 lohngebundene und lohnabhängige Kosten, sonstige
Sozialkosten, Gemeinkosten, Wagnis und Gewinn.
Menge: 25,000 h

### Titel 05 Besondere Leistungen

#### Untertitel 05.01 Einweisungen und Aushänge

**05.01.1 Weitere Einweisung**
*** Bedarfsposition ohne GB
Das Bedienungspersonal ist in Funktion und Betrieb der
Anlagen einzuweisen. Die Einweisung ist vom
Auftragnehmer zu protokollieren.
Menge: 1,000 St

**05.01.2 Aushang Schema Technikzentrale**
ein Verfahrensfließschema der Anlage, vergrößert und
farbig, aufgezogen auf Karton, mit Schutzfolie
Menge: 1,000 St

#### Untertitel 05.02 VE 473-Sachverständigen Abnahme

**05.02.1 Personelle Unterstützung bei SV Abnahmen VE 473**
Abstellen und Teilnahme einer Fachkraft wärend der
Sachverständigenabnahme für die Brandschutztechnischen-
Anlagen. Abnahme erfolgt durch einen vom Bauherrn
festgelegten unabhängigen Sachverständigen.
Menge: 20,000 h

**05.02.2 Zusammenstellung von Unterlagen für den Sachverständigen**
Die nachfolgend aufgeführten Unterlagen sind vom AN
zusätzlich zur Dokumentation dem Prüfsachverständigen
zur Verfügung zu stellen.

Zur Verfügung zu stellende Unterlagen:

Bescheinigung gemäß 10.2 LÜAR bzw. Anlage LÜAR
Fachunternehmererklärung gemäß § 21 BayBO.
Zulassungen der Schottungen/ Brandschutzklappen mit
Übereinstimmungserklärung über den ordnungsgemäßen
Einbau.
Unterlagen vom Hersteller für brandschutzrelevante
Komponenten
Rohrschottungen:
brennbaree Rohre:
Zulassung der Rohrschottung mit
Übereinstimmungserklärung über den ordnungsgemäßen
Einbau
nichtbrennbare Rohre:
Zulassung der Rohrschottung mit
Übereinstimmungserklärung über den ordnungsgemäßen
Einbau
Kälteleitungen (U-Zert-K2):
Zulassung der Rohrschottung mit
Übereinstimmungserklärung über den ordnungsgemäßen
Einbau
Feuerlöscher und Brandschutzordnung:
Liste der angeordneten Feuerlöscher
Die Brandschutzordnung für die Baustelle
Die Brandschutzordnung Teil A
Die Brandschutzordnung Teil B

Fachbauleitererklärung Brandschutz:
Die Ausführung erfolgte gemäß den genehmigten
Brandschutzkonzepten

Gegen eine Nutzung bestehen keine Bedenken.

Fehlende Unterlagen werden nachgereicht.

Die Abgabe der o.g. Unterlagen ist mit dem zuständigen
Prüfsachverständigen abzustimmen, jedoch spätestens vor
Sichtabnahme oder Leistungsfeststellung.
Menge: 1,000 St

**05.02.3 Zusammenstellung von Unterlagen für den Brandschutzsachverständigen**
Die nachfolgend aufgeführten Unterlagen sind vom AN
zusätzlich zur Dokumentation dem Prüfsachverständigen
zur Verfügung zu stellen.

Zur Verfügung zu stellende Unterlagen:

Bescheinigung gemäß 10.2 LÜAR bzw. Anlage LÜAR
Fachunternehmererklärung gemäß § 21 BayBO.
Zulassungen der Schottungen/ Brandschutzklappen mit
Übereinstimmungserklärung über den ordnungsgemäßen
Einbau.
Unterlagen vom Hersteller für brandschutzrelevante
Komponenten
Rohrschottungen:
brennbaree Rohre:
Zulassung der Rohrschottung mit
Übereinstimmungserklärung über den ordnungsgemäßen
Einbau
nichtbrennbare Rohre:
Zulassung der Rohrschottung mit
Übereinstimmungserklärung über den ordnungsgemäßen
Einbau
Kälteleitungen (U-Zert-K2):
Zulassung der Rohrschottung mit
Übereinstimmungserklärung über den ordnungsgemäßen
Einbau
Feuerlöscher und Brandschutzordnung:
Liste der angeordneten Feuerlöscher
Die Brandschutzordnung für die Baustelle
Die Brandschutzordnung Teil A
Die Brandschutzordnung Teil B

Fachbauleitererklärung Brandschutz:
Die Ausführung erfolgte gemäß den genehmigten
Brandschutzkonzepten

Gegen eine Nutzung bestehen keine Bedenken.

Fehlende Unterlagen werden nachgereicht.

Die Abgabe der o.g. Unterlagen ist mit dem zuständigen
Prüfsachverständigen abzustimmen, jedoch spätestens vor
Sichtabnahme oder Leistungsfeststellung.
Menge: 1,000 St

**05.02.4 Zusammenstellung von Unterlagen für den Elektrosachverständigen**
Die nachfolgend aufgeführten Unterlagen sind vom AN
zusätzlich zur Dokumentation dem Prüfsachverständigen
zur Verfügung zu stellen.

Zur Verfügung zu stellende Unterlagen:

Bescheinigung gemäß 10.2 LÜAR bzw. Anlage LÜAR
Fachunternehmererklärung gemäß § 21 BayBO.
Zulassungen der Schottungen/ Brandschutzklappen mit
Übereinstimmungserklärung über den ordnungsgemäßen
Einbau.
Unterlagen vom Hersteller für brandschutzrelevante
Komponenten
Rohrschottungen:
brennbaree Rohre:
Zulassung der Rohrschottung mit
Übereinstimmungserklärung über den ordnungsgemäßen
Einbau
nichtbrennbare Rohre:
Zulassung der Rohrschottung mit
Übereinstimmungserklärung über den ordnungsgemäßen
Einbau
Kälteleitungen (U-Zert-K2):
Zulassung der Rohrschottung mit
Übereinstimmungserklärung über den ordnungsgemäßen
Einbau
Feuerlöscher und Brandschutzordnung:
Liste der angeordneten Feuerlöscher
Die Brandschutzordnung für die Baustelle
Die Brandschutzordnung Teil A
Die Brandschutzordnung Teil B

Fachbauleitererklärung Brandschutz:
Die Ausführung erfolgte gemäß den genehmigten
Brandschutzkonzepten

Gegen eine Nutzung bestehen keine Bedenken.

Fehlende Unterlagen werden nachgereicht.

Die Abgabe der o.g. Unterlagen ist mit dem zuständigen
Prüfsachverständigen abzustimmen, jedoch spätestens vor
Sichtabnahme oder Leistungsfeststellung.
Menge: 1,000 St

**05.02.5 Zusammenstellung von Unterlagen für das Bauaufsichtsamt**
Die nachfolgend aufgeführten Unterlagen sind vom AN
zusätzlich zur Dokumentation dem Prüfsachverständigen
zur Verfügung zu stellen.

Zur Verfügung zu stellende Unterlagen:

Bescheinigung gemäß 10.2 LÜAR bzw. Anlage LÜAR
Fachunternehmererklärung gemäß § 21 BayBO.
Zulassungen der Schottungen/ Brandschutzklappen mit
Übereinstimmungserklärung über den ordnungsgemäßen
Einbau.
Unterlagen vom Hersteller für brandschutzrelevante
Komponenten
Rohrschottungen:
brennbaree Rohre:
Zulassung der Rohrschottung mit
Übereinstimmungserklärung über den ordnungsgemäßen
Einbau
nichtbrennbare Rohre:
Zulassung der Rohrschottung mit
Übereinstimmungserklärung über den ordnungsgemäßen
Einbau
Kälteleitungen (U-Zert-K2):
Zulassung der Rohrschottung mit
Übereinstimmungserklärung über den ordnungsgemäßen
Einbau
Feuerlöscher und Brandschutzordnung:
Liste der angeordneten Feuerlöscher
Die Brandschutzordnung für die Baustelle
Die Brandschutzordnung Teil A
Die Brandschutzordnung Teil B

Fachbauleitererklärung Brandschutz:
Die Ausführung erfolgte gemäß den genehmigten
Brandschutzkonzepten

Gegen eine Nutzung bestehen keine Bedenken.

Fehlende Unterlagen werden nachgereicht.

Die Abgabe der o.g. Unterlagen ist mit dem zuständigen
Prüfsachverständigen abzustimmen, jedoch spätestens vor
Sichtabnahme oder Leistungsfeststellung.
Menge: 1,000 St

#### Untertitel 05.03 VE 473-Inbetriebnahmen

**05.03.10 Probebetrieb-Med.Gase**
Probebetrieb aller ausgeschriebenen Anlagen
einschließlich zugehöriger MSR unter Einbeziehung aller
am Bauvorhaben beteiligten ausführenden Firmen der
Ausbaugewerke.

Die Anlagen sind über einen ununterbrochenen Zeitraum
von 2 Wochen unter Aufsicht des Bauherrn, sowie des
Auftragnehmers zu fahren. Der Probebetrieb ist bei der
Bauüberwachung anzumelden und auf Anweisung zu starten.
(Der Probebetrieb muss nach Auftreten einer Störung von
Neuem beginnen).Während des Probebetriebes sind alle
Regelkreise mit Temperaturverläufen,
Einschwingverhalten, Stellgliederansteuerungen und
Schaltungsabhängigkeiten, aufzuzeichnen
(Trendprotokolle), in geeigneter Form dem Bauherrn als
Nachweis der Funktionstüchtigkeit der Regelstrecken,
vorzulegen.

Die Anlage gilt hierdurch nicht als abgenommen (VOB§12)
Die Anlagen sind nach dem Probebetrieb zu reinigen und
in einen neuwertigen Zustand zurück zu versetzen. Für
den Probebetrieb muss eine umfassende Koordination mit
allen am Bau beteiligten Gewerken erfolgen. Der
Probebetrieb erfolgt auf Grundlage und im Rahmen des
Terminplans des Bauherrn in Verantwortung des
Auftragnehmers. Der Probetrieb mit allen notwendigen
Hilfsmitteln sowie Betriebsmittel wie oben beschrieben
und Personaleinsatz wie z.B. Inbetriebnahmetechnik des
Lieferanten falls notwendig anwesend sein, wird
pauschal über diese Position abgegolten.
Menge: 1,000 St

**05.03.20 Montage & Inbetriebnahme**
Montagekosten

Montagekosten fallen für folgende zusätzliche Arbeiten
an:
- Inbetriebnahme
- An- und Umschlussarbeiten Med. Gase
- Druckprobe
- Gasartenprüfung
- Unvorhergesehenes
- An- und Abfahrt unserer Monteure

Die Zeiten wurden unter Zugrundelegung eines
kontinuierlichem, unterbrechungslosem Arbeitseinsatzes kalkuliert.

Evtl. Wartezeiten, Verzögerungen bzw. die im
Angebot nicht aufgeführten zusätzlichen Arbeiten
sind in den Kosten nicht enthalten.

Der Stundenverrechnungssatz schließt Auslösung,
Übernachtung, Fahrt und Nebenkosten ein.
Menge: 1,000 St

**05.03.30 Inbetriebnahme, Überprüfung, Abnahme und Übergabe**
Inbetriebnahme, Überprüfung, Abnahme und Übergabe
der med. Gasversorgung.
Prüfung nach Fertigstellung der Installation durch einen
von Dräger  autorisierten Mitarbeiter, der für die Prüfung
von Rohrleitungssystemen und Zentralen in medizinischen
Gasversorgungssystemen qualifiziert ist.
Die Prüfergebnisse werden dokumentiert. und als Teil der
Bestandsunterlagen an den Auftraggeber übergeben.
Die Prüfungen erfolgen auf Grundlage der DIN EN ISO 7396-1.
Der Prüfumfang beinhaltet (sofern relevant):
- Prüfung mech. Festigkeit
- Rohrleitungsverunreinigungen
- Prüfung auf Querverbindung u. Verstopfung
- Aufschriften und Halterungen
- Entnahmestellenprüfung und NIST - Verbindungsstücke
auf mech. Funktion, gasartenspezifischer Merkmale
und Kennzeichnung
- Systemausführung
- Druckentlastungsventile
- Funktionsprüfung der Versorgungsquellen
- Regel-, Überwachungs- und Funktionssysteme
Menge: 1,000 St

**05.03.40 Dichtheitsprüfung mit Aufzeichnung - Vakuum**
Dichtheitspüfung dermedizinischen Gase. Verschließen
der offenen Rohrenden an vorgesehen Geräteanschlüssen
oder Armaturen mit Stopfen oder Stauscheiben,
eingebaute Geräte werden mitgeprüft, der Unternehmer
hat darauf zu achten, dass die Prüfung rechtzeitig und
für sinnvoll aufgeteilte Bereiche durchgeführt wird,
montierte Messgeräte sind nach der Prüfung zu
demontieren, Protokollierung der geprüften
Anlagenteile, des Prüfungsbeginns, des Prüfungsendes,
der Prüfdauer, des Prüfdrucks, Bestätigung der
Dichtheit der geprüften Anlage, erfolglose Prüfungen,
die auf Montagefehler des Unternehmers zurück zuführen
sind, werden nicht vergütet, werden Prüfungen an der
nicht vollständig montierten Anlage durchgeführt, so
ist vor dem Beginn der Prüfung mit dem Auftraggeber der
Prozentsatz (75%, 50%, 25%) an der Vergütung zu
vereinbaren

Gasart: Vakuum
Menge: 1,000 St

**05.03.50 Spülen der Anlagenteile**
Spülen folgender Anlagenteile:
-Druckluft

Vor Inbetriebnahme und Druckprüfung der o.g.
Anlagenteile ist eine Spülung bis zu den
Entnahmestellen durchzuführen.
Das hat vor dem Einkleiden bzw. Einputzen der
Rohrleitungen stattzufinden. Das Spülen der
Anlagenteile erfolgt mit Druckluft. Der Druck bei der
Spülung muss ausreichend bemessen werden. Die Spüldauer
muss ausreichend bemessen werden.
Rohrleitung aus Kupferrohr, Installation der
Spüleinrichtungen einschl. Anschluss und Sicherung von
Abwasserschläuchen, sowie Wiederverschließen nach dem
Spülvorgang, inkl. aller Geräte für Spülung.

Die Spülprotokolle sind zu erstellen, um die
vorbeschriebene Reinheitsklasse zu dokumentieren.
Menge: 1,000 St

**05.03.60 Gewerkeübergreifende Inbetriebnahme**
Die fertiggestellten Anlagen sind, in Abstimmung mit
der Bauleitung, in Betrieb zu nehmen, die Luftströme
und Raumdrücke einzuregulieren, die Regelkreise,
Steuer- und Verknüpfungsfunktionen im Probebetrieb auf
ordnungsgemäße Funktion zu prüfen und feinabzustimmen.

Zu kalkulieren ist eine gewerkeübergreifende und
abschnittsweise Inbetriebnahme, ggf. sind z.b. diverse
Leitungsabschnitte mehrfach zu entleeren und zu füllen.

Die Anlagenleistung ist anhand von Meßprotokollen
nachzuweisen.
Menge: 1,000 St

**05.03.70 Gewerkeweise Inbetriebnahme**
Die fertiggestellten Anlagen sind, in Abstimmung mit
der Bauleitung, in Betrieb zu nehmen, die Luftströme
einzuregulieren, die Regelkreise, Steuer- und
Verknüpfungsfunktionen im Probebetrieb auf
ordnungsgemäße Funktion zu prüfen und feinabzustimmen.

Zu kalkulieren ist eine abschnittsweise Inbetriebnahme,
ggf. sind z.b. diverse Leitungsabschnitte mehrfach zu
entleeren und zu füllen.

Die Anlagenleistung ist anhand von Meßprotokollen
nachzuweisen.
Menge: 1,000 St

**05.03.80 Statischer Nachweis/ Nachweis Erdbebenzone 3**
Menge: 1,000 St

#### Untertitel 05.04 VE 473-Dokumentation

**05.04.10 Werks- und Montageplanung gemäß VDI 6026**
Ergänzend zur VOB-Nebenleistung "Werks- und
Montageplanung" ist die Werks- und Montageplanung
zusätzlich in Art und Umfang gemäß VDI 6026 (neueste
Fassung) anzufertigen.
Menge: 1,000 St

**05.04.20 Dokumentation 3-fach - Med.Gase**
Menge: 1,000 St

**05.04.30 Dokumentation gemäß DIN EN ISO 7396-1**
Dokumentation gemäß DIN ISO EN 7396-1 Kapitel 13
Dokumentation gem. UKA-Standard GB-GT

Erstellung einer Projektdokumentation mit folgendem
Inhalt:

- Gebrauchsanweisungen/ Datenblätter der Bauteile
- Fachunternehmerbescheinigung
- Revisionszeichnung(en) der Baumaßnahme
- Schaltpläne für elektrische Bauteile
- Konformitätserklärung Anhang III gemäß
Konformitätsbewertungsverfahren Europäische Richtlinie
93/42 EWG

Hinweis:
Grundlage für die Erstellung der Revisionszeichnung(en)
ist die Bereitstellung der entsprechenden
Bestandszeichnung(en) in einem aktuellen CAD Format.

Die Dokumentation wird in folgendem Format
bereitgestellt.

- Datenträger (CD ROM)

Dokumentation gemäß DIN ISO EN 7396-1 Kapitel 13

Erstellung einer Projektdokumentation mit folgendem
Inhalt:

- Gebrauchsanweisungen/ Datenblätter der Bauteile
- Fachunternehmerbescheinigung
- Revisionszeichnung(en) der Baumaßnahme
- Schaltpläne für elektrische Bauteile
- Konformitätserklärung Anhang III gemäß
Konformitätsbewertungsverfahren Europäische Richtlinie
93/42 EWG
Menge: 2,000 St

**05.04.40 Zusammenstellung von Unterlagen für die UKA - Med.Gase**
Die nachfolgend aufgeführten Unterlagen sind vom AN
zusätzlich zur Dokumentation dem Prüfsachverständigen
zur Verfügung zu stellen.

Zur Verfügung zu stellende Unterlagen:

Bescheinigung gemäß 10.2 LÜAR bzw. Anlage LÜAR
Fachunternehmererklärung gemäß § 21 BayBO.
Zulassungen der Schottungen/ Brandschutzklappen mit
Übereinstimmungserklärung über den ordnungsgemäßen
Einbau.
Unterlagen vom Hersteller für brandschutzrelevante
Komponenten
Rohrschottungen:
brennbare Rohre:
Zulassung der Rohrschottung mit
Übereinstimmungserklärung über den ordnungsgemäßen
Einbau
nichtbrennbare Rohre:
Zulassung der Rohrschottung mit
Übereinstimmungserklärung über den ordnungsgemäßen
Einbau
Kälteleitungen (U-Zert-K2):
Zulassung der Rohrschottung mit
Übereinstimmungserklärung über den ordnungsgemäßen
Einbau
Feuerlöscher und Brandschutzordnung:
Liste der angeordneten Feuerlöscher
Die Brandschutzordnung für die Baustelle
Die Brandschutzordnung Teil A
Die Brandschutzordnung Teil B

Fachbauleitererklärung Brandschutz:
Die Ausführung erfolgte gemäß den genehmigten
Brandschutzkonzepten

Gegen eine Nutzung bestehen keine Bedenken.

Fehlende Unterlagen werden nachgereicht.

Die Abgabe der o.g. Unterlagen ist mit dem zuständigen
Prüfsachverständigen abzustimmen, jedoch spätestens vor
Sichtabnahme oder Leistungsfeststellung.
Menge: 1,000 St

**05.04.50 Verwendung des Anlagenkennzeichnungssystems (AKS) Med.Gase**
Das Betriebsmittel- bzw. Anlagen- Kennzeichnungssystem
(AKS) ist in Anlehnung an das Normenblatt DIN 40719,
Teil 2, "Schaltungsunterlagen, Kennzeichnung von
Betriebsmitteln" bzw. DIN EN 61346-2:2000 aufgebaut und
wurde insbesondere an die anlagenspezifischen
Gegebenheiten angepasst.

Dabei sind sämtliche Gebäude/Einzelheiten zu
unterteilen. Die einzelnen Teilsysteme müssen mit dem
Prinzipschema der Visualisierung in der
Gebäudeleittechnik übereinstimmen.

Das vom Auftraggeber geforderte AKS-System ist im
Rahmen der Werks- und Montageplanung durchgängig
anzuwenden und bei Bedarf zu erweitern und anzupassen.

Der Auftragnehmer hat die Pflicht, die an seiner
Planung mit beteiligten Gewerke über Änderungen der
Planungen zu informieren.
Menge: 1,000 St

#### Untertitel 05.05 Baustelleneinrichtung

**05.05.1 Gerüste mit Arbeitsbühne höher als 2 m über Fußboden oder Gelände**
Auf- und Abbauen sowie Vorhalten der Gerüste, deren Arbeitsbühnen höher als 2 m über Gelände oder Fußboden liegen.

Fahrbares Systemgerüst gemäß DIN EN 12810-1 als Rahmengerüst und allseitigem Seitenschutz,
- Lastklasse 3 (2 kN/m2),
- Höhenabstand der Gerüstlagen 2 m,
- Höhe der obersten Gerüstlage 4 m,
- Höhe der Standfläche über Fußboden/Gelände in 4 m im Gebäude.

Der Auf- bzw. Abbau der Montagegerüste erfolgt nach Erfordernis der ungehinderten Montage bzw. zum freien Ablauf des Betriebes (Transporte, Fertigung usw.).
Das mehrfache Umsetzen gemäß Erfordernis des AN und des ungestörten Bauablaufes, auch über verschiedene Etagen, mehrmaliger Auf- und Abbau für Transportzwecke ist einzukalkulieren.
Einsatz der Gerüste nur für Zwecke des AN und über die gesamte Bauzeit des AN.

Der Einsatz der fahrbaren Gerüste ist mit der Objektüberwachung abzustimmen.
Menge: 1,000 St

**05.05.2 Baustelleneinrichtung - Aufenthaltsräume**
Den Aufenthalt von Personal und die Lagerung von Material hat der AN nach seinem Bedarf und in Eigenverantwortung für den Ausführungszeitraum zu organisieren und mit dieser Position zu kalkulieren.

Im Neubau der Diagnostik steht dafür kein Platz zur Verfügung.
Aufenthalt sowie Materiallagerung im Gebäude sind nicht zulässig.

Auf der Baustelle werden Stellplätze für Container vorgehalten.
Deren Nutzung ist rechtzeitig vor der Aufstellung und dem Anschluss der Container mit der Objektüberwachung abzustimmen und von dieser freigeben zu lassen.

Die Aufstellung der Container erfolgt mit bis zu 3 Containern übereinander. Dabei sind die Materialcontainer in der untersten Lage vorzusehen.
Der Untergrund wird für die Stapelung mehrerer Container
durch das Gewerk Baustelleneinrichtung vorbereitet.

In der Kalkulation zu berücksichtigen sind der Auf- und Abbau von bis zu 3 Containern übereinander einschließlich An- und Abtransport zur Baustelle.
Desweiteren ist die Zuwegung zu den oben liegenden Containern über Treppe und Podest einzukalkulieren.

Sanitäranlagen werden zentral zur Verfügung gestellt.

Der elektrische Anschluss an die zur Verfügung stehende Baustromversorgung ist durch den AN vorzunehmen.

Die Verbrauchskosten für Bauwasser und Baustrom trägt der Auftraggeber.

Ein zentraler Datenanschluss wird nicht zur Verfügung gestellt.
Bei Bedarf ist eine Datenverbindung, bevorzugt über Mobilfunk, vom AN in Eigenverantwortung zu realisieren.

Die Container sind als Standard-Container 20 FT mit folgenden Abmessungen vorzusehen:
- Breite:  2,5 m
- Tiefe :  6,1 m
- Höhe:  2,6 m
Menge: 1,000 St

**05.05.3 Baustelleneinrichtung - Lagerräume**
Den Aufenthalt von Personal und die Lagerung von Material hat der AN nach seinem Bedarf und in Eigenverantwortung für den Ausführungszeitraum zu organisieren und mit dieser Position zu kalkulieren.

Im Neubau der Diagnostik steht dafür kein Platz zur Verfügung.
Aufenthalt sowie Materiallagerung im Gebäude sind nicht zulässig.

Auf der Baustelle werden Stellplätze für Container vorgehalten.
Deren Nutzung ist rechtzeitig vor der Aufstellung und dem Anschluss der Container mit der Objektüberwachung abzustimmen und von dieser freigeben zu lassen.

Die Aufstellung der Container erfolgt mit bis zu 3 Containern übereinander. Dabei sind die Materialcontainer in der untersten Lage vorzusehen.
Der Untergrund wird für die Stapelung mehrerer Container
durch das Gewerk Baustelleneinrichtung vorbereitet.

In der Kalkulation zu berücksichtigen sind der Auf- und Abbau von bis zu 3 Containern übereinander einschließlich An- und Abtransport zur Baustelle.
Desweiteren ist die Zuwegung zu den oben liegenden Containern über Treppe und Podest einzukalkulieren.

Sanitäranlagen werden zentral zur Verfügung gestellt.

Der elektrische Anschluss an die zur Verfügung stehende Baustromversorgung ist durch den AN vorzunehmen.

Die Verbrauchskosten für Bauwasser und Baustrom trägt der Auftraggeber.

Ein zentraler Datenanschluss wird nicht zur Verfügung gestellt.
Bei Bedarf ist eine Datenverbindung, bevorzugt über Mobilfunk, vom AN in Eigenverantwortung zu realisieren.

Die Container sind als Standard-Container 20 FT mit folgenden Abmessungen vorzusehen:
- Breite:  2,5 m
- Tiefe :  6,1 m
- Höhe:  2,6 m

Mindestanforderungen an die Lagercontainer

Ausführung:
- einwandiges, gesicktes Stahlblech
- Stahlriffelblechboden
- Tür als Doppelflügel, außen angeschlagen
- Vorhängeschloss mit ausreichend Schlüssel, 1 Schlüssel ist bei der Objektüberwachung zu hinterlegen

Elektroinstallation:
- ohne

Wenn erforderlich, Erdung mit einem Erdungsleiter aus verzinktem Flacheisen (25 x 4 mm) und Kreuzklammer.
Die Schutzerdung des Containers übernimmt der Mieter am Aufstellort.

Ausstattung:
- Regale für Material und Werkzeuge nach Bedarf des AN
Menge: 1,000 St

### Titel 06 Wartung

**06.1 Wartung im Gewährleistungszeitraum 1 Jahr**
*** Bedarfsposition ohne GB
ab Abnahme für den gesamten Leistungs-
und Lieferumfang.
Der Leistungsumfang der Wartung ist schriftlich mit dem
Angebot abzugeben.

Es ist eine zweimalige Wartung pro Betriebsjahr
(Frühjahr/Herbst) einschließlich aller Nebenkosten, wie
zum Beispiel Fahrtkosten etc. anzubieten.
Menge: 1,000 St

**06.2 Wartung im Gewährleistungszeitraum 4 Jahre**
*** Bedarfsposition ohne GB
ab Abnahme für den gesamten Leistungs-
und Lieferumfang.
Der Leistungsumfang der Wartung ist schriftlich mit dem
Angebot abzugeben.

Es ist eine zweimalige Wartung pro Betriebsjahr
(Frühjahr/Herbst) einschließlich aller Nebenkosten, wie
zum Beispiel Fahrtkosten etc. anzubieten.
Menge: 1,000 St
